# Fassadensanierung Hanftal
Angebotsaufforderung (GAEB 90, DA83)
DV-Nummer: 2121+211
Währung: EUR

## Zusätzlicher Text
Allgemeine Angaben und zu beachtende Hinweise
Hier für Bauteil 1, Sanierung ehem. Förderschule

Bei den hier ausgeschriebenen Leistungen handelt es
sich um die energetische Fassaden- und Dachsanierung
eines Schulgebäudes, bisherige Förderschule, zukünftig
Grundschule Hennef-Hanftalstraße. Insgesamt werden an
dem Standort in 53773 Hennef, Hanftalstraße 31 - 33
der gesamte Schulkomplex energetisch saniert. Die
Sanierung des Schulkomplex erfolgt in zwei
Bauabschnitt: 1. Bauabschnitt ist die Sanierung der
ehemaligen Förderschule, welche zukünftig in den
Räumlichkeiten für die Grundschule nutzbar werden, 2.
Bauabschnitt ist die Sanierung der Grundschule. Nach
Fertigstellung des 1. Bauabschnittes erfolgt der Umzug
der Grundschule in die neu sanierten Räume,
anschließend erfolgt die Sanierung des 2.
Bauabschnitts. Die Sanierung des 2. Bauabschnitts
erfolgt somit zeitversetzt.

Die hier ausgeschriebenen Arbeiten beziehen sich
ausschließlich auf den 1. Bauabschnitt.

Die Bestandsgebäude liegen im Stadtbezirk Richtung
Hennef-Geisbach in der Hanftalstraße 31 - 33. Hier
besteht ein vorderseitiger 3-geschossiger (inkl.
Untergeschoss) Gebäudetrakt, genannt Gebäudeabschnitt
A und ein rückwärtiger 2-geschossiger Gebäudetrakt,
genannt Gebäudeabschnitt B. Die Zufahrt zu den
Gebäuden erfolgt über die voll erschlossene
asphaltierte Hanftalstraße.

Die Sanierungen werden vollumfänglich an den
Bestandsgebäuden erfolgen. Das Schulgebäude des 1.
Bauabschnittes wird vollständig außer Funktion für die
Schule gesetzt und zieht für die Bauphase aus. Es
handelt sich bei den ausgeschrieben Maßnahmen umd die
Sanierung der kompletten äußeren Gebäudehülle, also
Außenwände, Kellerwände, Fensteranlagen und
Dachbereiche. Die Innenräume werden nicht saniert.
Hierbesteht dauerhaft den Anspruch, dass die
Innenräume nicht durch die Baumaßnahme verunreinigt
oder beschädigt werden. Ohne stets in den
Ausschreibungstexten daraufhin weisen zu müssen, ist
jeder Auftragnehmer vollumfänglich verpflichtet, die
Reinhaltung und Intaktheit der Räume zu beachten.
Jeder Auftragnehmer hat vollumfänglich dafür Sorge zu
tragen, dass dieses ständig eingehalten wird. Bei
durch den Auftragnehmer unplanmäßig verursachten
Verunreinigungen und/oder Beschädigungen hat der
Unternehmer sofort die Beseitigung eigenständig
vorzunehmen.

Bauteil 1, Umbau ehemalige Förderschule
Gebäude A:

Hier ist geplant, den vorderen, an der Straße stehende
Gebäudetrakt in allen 3 Etagen (UG, EG, OG) in der
Gebäudeaußenhülle zu sanieren. Alte Klinkerriemchen
sind zu demontieren, ebenso alte Fenster sowie
Sonnenschutzsysteme. Das Dach wird in der bestehende
Form erhalten, jedoch wärmetechnisch ertüchtigt. Das
Erdreich ist entlang der Außenwände auszukoffern, die
Wände zu dämmen und zu isolieren und anschließend ist
Erdreich wieder zu verfüllen.

Von der Straße aus ist das Gebäude erschlossen und
zugänglich. Parallel zum Gebäude besteht an der Straße
eine asphaltierte Straße. Diese hat einen
Seitenstreifen als Busspur. Diese Busspur darf nicht
durch Fahrzeuge jeglicher Art zugestellt werden. Hier
besteht absolutes Halteverbot. Die Busse müssen stets
uneingeschränkt den Seitenstreifen befahren können. In
absoluten Ausnahmefällen können die Flächen in
minimalen temporären Zeiten für Abladefunktionen nach
vorheriger Kontaktierung genutzt werden. Lärmintensive
Leistungen sind absolut ausgeschlossen. Das
Erdgeschoss liegt ca. 1,20 m höher als die Straße.
Daher besteht eine Mauer an der Bürgersteigkante, die
den Höhenunterschied widerspiegelt und dafür Soge
trägt, dass der Höhenausgleich zur Straße sicher
abgefangen wird.

Ein Zugang ist rückseitig der Straße in das Gebäude
vorhanden. Dort besteht auch ein Schulhof mit
Lagerflächen. Es erfolgt seitens des Architekten noch
ein Baustelleneinrichtungsplan. Linksseitig des
Gebäudes wird eine Baustellenzuwegung mit einer
leichten Rampe hergestellt, damit man auf den
Innenhof/rückwärtigen asphaltierten Schulhof gelangt.
Der Schulhof ist stets und immer vollumfänglich gegen
Beschädigungen, Verunreinigungen und Lasteinwirkungen
durch Fahr- und Betriebsgeräte zu schützen. Die
Zuwegung ist entsprechend den zu erwartenden Lasten
durch Fahrzeuge einschl. Beladungen herzustellen.

Gebäudeabmessungen vorderer Gebäudetrakt:
Untergeschoss, Erdgeschoss, Dachgeschoss,
Grundfläche Erdgeschoss: ca. 462 qm
Länge ca. 51,30 m
Breite im Mittel ca. 9,00 m
Höhe von OK. Erdreich bis OK Traufe ca. 7,50 m über
+-0,00 m
Firsthöhe ca. 10,00 m.
Geschosshöhen je Etage: ca. 3,50 m

Gebäude B:

Hier ist geplant, den von der Straße gesehen
rückwärtigen Gebäudetrakt in allen 2 Etagen (EG, OG)
sowie einem Kriechkeller in der Gebäudeaußenhülle zu
sanieren. Alte Fertigbeton-Fassadenplatten aus
Waschbeton sind zu demontieren, ebenso alte Fenster
sowie Sonnenschutzsysteme. Das bestehende Flachdach
wird ebenfalls vollumfänglich saniert. In der
bestehende Form erhalten, jedoch wärmetechnisch
ertüchtigt. Das Erdreich ist entlang der Außenwände im
Bereich der Kriechkeller etwas auszukoffern, die Wände
zu dämmen und zu isolieren und anschließend ist
Erdreich wieder zu verfüllen.

Über den seitlich links anzulegenden Baustraßenweg ist
das Gebäude bis zu ca. 10 m Entfernung fahrtechnisch
zu erreichen und zugänglich. Der sich seitlich
befindliche asphaltierte Schulhof kann zur Lagerung
und zum Abstellen von Fahrzeugen genutzt werden. Ist
jedoch ständig und vollumfänglich jederzeit gegen
Verschmutzungen und Beschädigungen zu schützen. Hinter
dem Gebäude steht parallel der Längsfront ein kleines
Soccer-Sportfeld. Auch dieses ist sorgfältig zu
schützen und darf nicht beschädigt werden.

Das Erdgeschoss liegt ca auf gleicher Ebene wie der
Schulhof, insgesamt jedoch ca. 1,20 m höher als die
Straße.

Ein Zugang ist rückseitig vom Schulhof aus in das
Gebäude vorhanden. Dort besteht auch ein Schulhof mit
Lagerflächen. Es erfolgt seitens des Architekten noch
ein Baustelleneinrichtungsplan. Linksseitig des
vorderen Gebäudes wird eine Baustellenzuwegung mit
einer leichten Rampe hergestellt, damit man auf den
Innenhof/rückwärtigen asphaltierten Schulhof gelangt.
Der Schulhof iststets und immer vollumfänglich gegen
Beschädigungen, Verunreinigungen und Lasteinwirkungen
durch Fahr- und Betriebsgeräte zu schützen. Die
Zuwegung ist entsprechend den zu erwartenden Lasten
durch Fahrzeuge einschl. Beladungen herzustellen.

Gebäudeabmessungen vorderer Gebäudetrakt:
Untergeschoss, Erdgeschoss, Dachgeschoss,
Grundfläche Erdgeschoss: ca. 935 qm
Länge ca. 50,30 m
Breite im Mittel ca. 18,60 m
Höhe von OK. Erdreich bis OK Dachkante Flachdach ca.
8,50 m über +-0,00 m
Geschosshöhen je Etage: ca. 3,50 m
Grundsätzliches: Es sind stets absolute Sorgfalt und
Sicherheit rund um die Gebäude, an den Zuwegungen in
dem Straßenbereich sowie bei den Zuwegungen und
Eingängen zu gewähren. Die Schule bleibt im rechten,
späteren Bauteil 2 vollumfänglich im Schulbetrieb.
Daher ist zu jeder Zeit absolute Sicherheit für
Schüler/innen, Lehrer/innen sowie jegliche
anderweitigen Personen zu beachten und zu gewähren,
einschl. aller eventuell auch erforderlichen
Sondermaßnahmen oder Sondereinrichtungen, wie
Schilder, Absperrungen, zusätzlichem
Sicherheitspersonal und zusätzlichem Einsatz von
Beleuchtungen bei Bedarf.

Allgemeines:

Übersicht der an der Baumaßnahme beteiligten
Institutionen und Planer:

Bauherr:
  Stadt Hennef, Der Bürgermeister, 53773 Hennef,
  Siegaue 2
  Vertreten durch Herr Eryigit, Leiter Gebäudemanagement,
  Tel.: 02242/888-256
  Herrn Avci, Technischer Mitarbeiter Gebäudemanagement
  Tel.: 02242/888454

Baustelle:
  Grundschule Hennef, in der Geisbach
  Hanftalstraße 31 - 33
  53773 Hennef

Architekten:
  Zacharias Planungsgruppe,
  Grüner Weg 17,
  53757 Sankt Augustin
  Tel.: 02241/396798-0, Fax: 396798-99,
  Mail: Info@zacharias-planungsgruppe.de
  Projektsteuerung: Michael Herkenrath
  Projektleitung: Marcus Dohr

Statik:
  Ing.-Büro Laufenberg + Eitelgörge,
  Theodor-Heuss-Allee 20,
  53773 Hennef
  Tel.: 02242/2794,
  Mail: info@ib-hennef.de
  Projektbetreuung: Herr Eitelgörge

Prüfstatik:
  Ing.Büro HZI, Röhfeldstraße 53, 53227 Bonn
  Tel.: 0228/9714-0
  Mail: info@hzi-bonn.de

Planung TGA:
  Stadt Hennef
  Zentrale Gebäudewirtschaft
  Herr Wensel und Herr Karle
  Siegaue 2
  53773 Hennef
  Herr Wensel: 02242/888255
  Herr Karle: 02242/888254

Brandschutzplanung:
  Ing.-Büro Henneker Zillinger Beratende Ingenieure
  Brandschutz PartG mbH
  Röhfeldstraße 53, 53227 Bonn
  Tel.: 0228/97194-911,
  Projektbetreuung: Herr Nermerich und Frau Maurischat
  Mail: info@hzi-brandschutz.de

Schallschutz:
  Ing.-Büro Henneker Zillinger Beratende Ingenieure
  Röhfeldstraße 53, 53227 Bonn
  Tel.: 0228/97194-0,
  Projektbetreuung: Frau Höner und Herr Zutavern
  Mail: info@hzi-bonn.de

Vermessung:
  Ing.-Büro Bracht,
  Otto-von-Guericke-Straße 8, 53757 Sankt Augustin
  Tel.: 02241/9112020
  Projektbetreuung: Herr Weiß
  Mail: info@bracht-vermessung.de

Bodengutachten:
  Ing.-Büro Bohné, Endenicher Straße 341, 53121 Bonn
  Tel.: 0228/220256
  Ansprechpartner: Herr Bohné und Herr Dahlhausen
  Mail: igb@bohnee.de

SiGeKo:
  Ing.-Büro Dudek
  Am Lußnacken 13, 57489 Drolshagen
  Tel.: 02761/839730
  Ansprechpartner: Herr Dudek und Herr Wolf
  Mail: office@ib-dudek.com

Außenanlagenplanung:  Noch nicht beauftragt.

Baugenehmigungsbehörde:
  Stadt Hennef, Bauordnungsamt,Vertreten durch Herrn Henkel,
  Theodor-Heuss-Allee 19a, 53773 Hennef, Tel.: 02242/888-328

Eine Ortsbesichtigung für den Standort kann jederzeit
von außen vorgenommen werden.
In jedem Falle wird vorgeschlagen, dass der Bieter vor
Angebotsabgabe sich die Örtlichkeiten genau anguckt.
Spätere Nachforderungen wegen Unkenntnis der
Örtlichkeiten werden nicht anerkannt. Eine
Ortsbesichtigung Innen der Gebäude kann nach
vorheriger Anmeldung erfolgen. Entsprechend ist hierzu
vorher Kontakt mit dem Architekturbüro  abzustimmen.
Kontaktdaten hierzu siehe weiter oben.

Einsicht in die Planunterlagen kann nach vorheriger
telefonischer Absprache im Architekturbüro Zacharias
Planungsgruppe, Grüner Weg 17, 53757 Sankt Augustin,
Tel.: 02241/396798-0 erfolgen.
Weitere Unterlagen als die der Ausschreibung
beigelegten Unterlagen werden nicht zur Verfügung
gestellt.

Die umliegenden Zufahrten zum Gebäude sind jeweils
asphaltiert. Somit bestehen tragfähige Oberflächen und
Untergründen für die Zufahrten zu den Gebäuden. Damit
ist gewährleistet, dass für die Zulieferungsfahrzeuge
und LKW´s Lasten bis ca. 20 Tonnen Eigenlast mit
Ladung vorhanden ist. Die Zulieferung erfolgt
ausschließlich von der Hanftalstraße aus. Hier wird es
eine Baustelleneinfahrt von der Straße auf das
Baugrundstück geben. Die Zufahrt hat eine Breite von
rd. 2,75 m.

Die Baustellenzufahrten werden nicht mit einem Bauzaun
eingezäunt. Es erfolgt ausschließlich die Einzäunung
mit Bauzaun für die Gebäude und für die Lagerflächen
und zu zu verarbeitenden baulichen Flächen. Dieser
Bauzaun ist ständig - auch während der täglichen
Arbeit - von allen sich am Bau befindlichen
Handwerkern und Zulieferbetrieben dauerhaft und sicher
geschlossen zu halten, damit hier Unbefugte keinen
Zutritt erhalten. Dieses trifft auch für die
Baustelleneinfahrtstore zu. Jede sich am Bau
befindliche ausführende Handwerksfirma sowie deren
Zulieferbetriebe ist dafür zuständig und in vollem
Umfange verantwortlich. Zuwiderhandlungen und Verstöße
werden kostenpflichtig geahndet.
Er werden die Firmen daher aufgefordert, auch die
Zulieferfirmen darüber zu unterrichten, dass die
Bauzäune stehts nach Anlieferung wieder zu schließen
sind.

Das Gebäude wird morgens entweder von einem
Sicherheitsdienst oder dem Hausmeister aufgeschlossen
oder es steht parallel ein Schlüsseltresor zur
Verfügung, wo ein Zugangsschlüssel zum Gebäude
innenliegend ist. Der Code für den Schlüsseltresor
wird der ausführenden Firma genannt.
Der Schlüssel ist aus dem Schlüsseltresor zu nehmen,
das Gebäude ist aufzuschließen und SOFORT ist der
Schlüssel wieder in den Tresor einzulegen und der
Tresor ist zu schließen.

Zusätzlich und auch grundsätzlich hat jede sich am Bau
befindliche ausführende Firma nach Abschluss seiner
täglichen Arbeit verantwortlich davon zu überzeugen,
dass im ganzen Haus die Fenster und Türen geschlossen
sind und das Gebäude abends geschlossen ist. Verstöße
werden kostenpflichtig bearbeitet. Sollte festgestellt
werden, dass v.g. Punkte nicht befolgt werden, wir ein
externes kostenpflichtiges Sicherheitspersonal
eingeschaltet werden müssen.

Über die Zufahrt von der Straße aus kann zu Be- und
Entladungszwecken bis ca. 10 m vor den Bestandsbau
gefahren werden.

Der Vorplatz vor den Gebäuden dient der
Baustelleneinrichtung, Lagerfläche und Parkflächen. Es
wird darauf aufmerksam gemacht, dass für große
Fahrzeuge über 8 m Länge keine Wendemöglichkeit auf
den Baustellengeländen bestehen. Diese Fahrzeuge
müssen rückwärts in den Baustelleneinrichtungsbereich
hineinfahren. In diesem Fall ist sicher zu stellen,
dass Zusatzpersonal bereit gestellt wird, damit beim
Rückwärtsrangieren keine Personen im Fahrbereich sich
befinden.
Der Zuweg zur Baustelle besteht aus einem Pflaster-
und Schotterbelag. Zudem ist dieser Weg gleichzeitig
dauerhafte Feuerwehrzufahrt zum Gebäude und muss
ständig frei von parkenden Fahrzeugen bleiben. Bei
Verstoß hierzu werden parkende Fahrzeuge sofort ohne
Vorwarnung auf Kosten der Fahrzeughalter abgeschleppt.
Die vorhandenen Pflasterflächen dürfen nicht durch Ab-
und Antransporte oder Lagerungen von Materialien
verunreinigt werden. Jede Firma hat dafür ausreichend
Sorge zu tragen, dass dieses komplett eingehalten
wird. Bei Bedarf sind die Flächen ansonsten komplett
seitens der Unternehmers vollumfänglich zu schützen.

Die Zugänge zu den Gebäudetrakten werden durch je eine
Türe gewährleistet. Türbreite im Schulgebäude ca. 2,00
m, Türhöhe ca. 2,15 m, als doppelflügelige
ALU-Türanlagen.
Die Zugänge sind ebenerdig und haben beide eine kleine
Schwelle von rund 20 mm zwischen Oberschicht Innen und
Pflasterschicht außen. Sollten Transporte ebenerdig
notwendig sein, so hat der Auftragnehmer hierfür in
Absprache mit der Bauleitung eigenständig und
kostenfrei für den Auftraggeber dafür Sorge zu tragen,
das diese hergestellt werden und nach Abschluß des
Transportes sofort wieder rückstandslos zurückgebaut
werden. Anfallendes Material hierfür ist zu entsorgen.

Über die Türen können die jeweiligen Materialien in
das Gebäude getragen werden. Materialtransporte zum
Gebäude und innerhalb des Gebäude sowie den Etagen
sind jeweils ausschließlich per Hand vorzunehmen und
zu vertragen. Maschinelle Transporte per Lastenkran,
Gabelstapler, etc. sind nicht möglich. Dieses ist
grundsätzlich bei allen Kalkulationen zu
berücksichtigen. Im Gebäude stehen Treppenanlagen zum
Transport in die jeweiligen höher liegenden Etagen zur
Verfügung. Die Treppen sind geradeläufig, besitzen
eine Breite von ca. 1,40 m, habt für jede Etage 22
Steigungen 18/29 cm und eine maximale
Gesamt-Lastannahme von höchstens ca. 350 Kg.
Besonderer Hinweis hier: Beim Transport ist äußerste
Sorgfalt und Sicherungsmaßnahmen ständig zu beachten,
sodass keine Personen zu Schaden kommen und die
vorhandenen fertigen Granitsteinbodenbeläge nicht
beschädigt werden. Schutzmaßnahmen sind automatisch
vorzunehmen, abzudecken und wieder zu entfernen. Ein
Ablegen von Material, Handwerkszeug oder ähnliches dem
Bau benötigten Gegenständen ist absolut untersagt.
Rettungsweg müssen stets komplett frei gehalten
werden. Sämtliche Kosten der Transporte an die
Baustelle sowie in die Gebäude sowie die Schutz- und
Abdeckarbeiten in den Treppenhäusern sind mit Abgabe
der Einzelpreise abgegolten und einkalkuliert.

Grundsätzlich sind nachfolgende Bedingungen zusätzlich
stets zu beachten. Diese sind erstrangig vorgestellt
und unabhängig der VOB-Grundlagen zu berücksichtigen.

Die Arbeiten sind zu mind. 60 % mit festangestelltem
firmenzugehörigem deutschsprachigem (Kategorie mind.
C1) Fachpersonal auszuführen. Der Auftragnehmer hat
für die vor Ort arbeitenden Mitarbeiter (auch
Subunternehmer) den Nachweis einer abgeschlossenen
Fachhandwerksausbildung in den ausgeschriebenen
Gewerken nach Aufforderung schriftlich vorzulegen.
Laienarbeiter sind von der Montage ausgeschlossen und
nicht zugelassen. Subunternehmer sind nur bis zu einem
Leistungsumfang von 40 % zugelassen. Die Nachweise
sind vor Arbeitsbeginn schriftlich vorzulegen. Der
Bieter verpflichtet sich, diese Nachweise nach
Aufforderung innerhalb von fünf Tagen vorzulegen. Die
Aufforderung kann durch die ausscheibende Stelle
bereits nach Abgabe des Angebotes und vor
Auftragsvergaben als Grundlagenklärung gefordert
werden. Die nachgewiesenen Personen sind nach
Auftragsvergabe verpflichtend vor Ort einzusetzen.
Alle Mitarbeiter/innen müssen der deutschen Sprache,
mind. Kategorie B mächtig sein, sodass ein ständiger
sprachlicher Dialog in deutscher Sprache
sichergestellt ist. Zudem müssen alle
Facharbeiter/innen die Fähigkeit besitzen, die
Anforderungen an die zu verarbeitenden Bauelemente und
Bauteile technisch sowie vollumfänglich fachlich zu
verstehen, die einschlägigen Verarbeitungsvorschriften
zu beachten, die Anforderungen der bauaufsichtlichen
Prüfungszeugnissen zu kennen und zu verarbeiten. Wird
im Zuge der baulichen Durchführung festgestellt, dass
die Anforderungen nicht beachtet werden, ein Dialog
nicht möglich ist, werden sofort die Arbeiten
kostenpflichtig zu Lasten des Auftragnehmers
unterbrochen. Alle daraus entstehenden Kosten und
Ersatzmaßnahmen werden festgehalten und dokumentiert.

Der Auftragnehmer muss über eine eigene
Haftpflichtversicherung mit mindestens einer
Deckungssumme von 3.000.000,00 _ für Personenschäden
und 2.500.000,00 _ für  Sachschäden besitzen. Der
Nachweis hierzu ist nach Auftragserteilung und vor
Beginn  der Arbeiten schriftlich einzureichen.

Lager- und Abstellflächen können nur in geringem
Umfang und nach Absprache mit dem Bauherrn bzw. dessen
Vertreter und der Bauleitung zur Verfügung gestellt
werden.

Zum Schutz vorhandener Bauteile sind entsprechende
Sicherungs- und Schutzvorkehrungen zu treffen. Es muss
sichergestellt sein, dass keine vorhandenen Bauteile
beschädigt bzw. verschmutzt werden. Sämtliche
abzubrechenden Bauteile und Altmaterialien sind
fachgerecht und gemäß den Vorschriften vorsichtig zu
entsorgen. Die Sicherungs- und Schutzvorkehrungen sind
ständig zu warten und dauerhaft für die Bauzeit zu
unterhalten und wieder rückzubauen. Ebenfalls ist
besondere Sorgfalt gegenüber sämtlichen Einrichtungen,
technischen Ausstattungen (Alle Schuleinrichtungen,
PC´s, Drucker, etc.) sowie den Bodenbelägen zu wahren.

Es wird darauf hingewiesen, dass störende und
lärmintensive Arbeiten (z.B. Stemm- und
Abbrucharbeiten, Bohrarbeiten, etc.) während der
normalen Arbeitszeiten (Mo.-Fr. 8.00 - 12.30 und 13.30
- 18.00 Uhr) ausgeführt werden können. Außerhalb
dieser Zeiten sowie an Wochenenden sind die Arbeiten
zum Schutz der nachbarschaftlichen Bebauung verboten.
Ein Arbeiten an Sonntagen, deutschen gesetzlichen
Feiertagen des Bundeslandes Nordrhein-Westfalen sowie
an Rosenmontag ist nicht möglich. Sollten Arbeiten an
Samstagen ausgeführt werden wollen, so sind diese
frühzeitig anzumelden. Die dafür erforderlichen
Zusatzkosten für die Bereitstellung des zusätzlichen
Sicherheitspersonal sowie der Bauleitung trägt in
diesem Fall der Auftragnehmer.

Es wird verlangt, dass eine tägliche Reinigung jeder
Firma bei Arbeitsabschluß oder vor Feierabend seiner
Arbeiten durchgeführt wird. Die Bereiche, in denen
gearbeitet wird, müssen nach täglichem Arbeitsende so
gereinigt sein, dass für den nächsten Tag eine
gereinigte Fläche und staubfreie und belastungsfreie
Zone gewährleistet wird. Ebenso sind sämtliche
Arbeitsmaschinen, Handwerkzeug und Materialien so zu
sichern, dass hiervon keine Gefahren für Fremdpersonen
ausgehen. Fremdpersonen dürfen keinerlei Möglichkeit
besitzen, an Materialien, Gegenstände oder Maschinen
zu gelangen. Hierfür ist ständige Sicherung und
Sorgfalt zu gewähren. Befolgt der Auftragnehmer nicht
diese Pflichten, so werden ihm die Kosten für die
Beseitigung in Abzug gebracht. Eine vorherige
besondere Abmahnung zur Beseitigung von Unrat, Staub,
etc. hierzu erfolgt nicht, da hier sofort gehandelt
werden muss.

Es sind entsprechende Sicherheitsvorkehrungen zu
treffen und Arbeitsabläufe bzw. Materialanlieferungen
etc. so zu koordinieren, dass für alle Personen,
welche in den Arbeitsbereichen verkehren absolut keine
Gefahr entsteht.

Aufgrund der kontinuierlich stattfindenden
Terminabläufe und der engen Verzahnung verschiedener
Arbeitsfolgen bzw. Gewerke ist eine enge
Zusammenarbeit jeder einzelner Firmen bzw. evtl.
Subunternehmer des AN notwendig. Die Koordination der
Gewerke und evtl. Subunternehmer obliegt dem AN.
Hierauf wird ausdrücklich hingewiesen. Eine
entsprechende Flexibilität und exakte Termineinhaltung
(einschl. der hierfür erforderlichen personellen
Besetzung) aller Firmen ist zwingend erforderlich. Es
wird ein Bauzeitenplan aufgestellt, an den sich in
jeder Form und alle am Bau befindlichen Firmen zu
halten ist. Dieser wird Auftragsbestandteil,
beinhaltet die Arbeitsabfolgen der Gewerke und hat in
Abstimmung mit dem AG zu erfolgen.

Materialien können nicht in einer kompletten Lieferung
angeliefert werden. Daher sind mehrere Lieferungen
abschnittsweise je nach Arbeitsfortschritt und Bauzeit
in die Preise mit einzukalkulieren. Mehrere
Einzellieferung sind grundsätzlich vorzusehen und in
den Preisen in der Kalkulation mit zu berücksichtigen.
Dieses obliegt der ausführenden Firma und ist
grundsätzlich immer in den kalkulierten Preisen
enthalten. Grund hierfür ist, dass nur bedingter
Platzbedarf besteht, ebenso sind die Traglasten der
Fussböden auf max. 250 kg/qm begrenzt.
Materialablagerungen müssen so vorgenommen werden,
dass diese verteilt werden um hier keine Punktlasten
in die Betonstützen- und Deckenkonstruktionen
abzuleiten. Der maximale Platzbedarf der Lagerflächen
beträgt ca. 60 qm (6 x 10 m).

Alle notwendigen Flucht- und Rettungswege,
Notausgänge, Treppenhäuser müssen ständig absolut frei
von Baumaterialien, Werkzeugen und Geräten gehalten
werden, sodass diese ständig für alle Personen frei
begehbar bleiben.

Der Auftragnehmer hat für die Durchführung der
Arbeiten ständig den Brandschutz für seine Leistungen
sowie gegenüber dem gesamten Gebäude sowohl auf der
Baustelle als auch in Bestandsgebäuden
sicherzustellen. Der Auftragnehmer hat hierfür einen
ständigen fachkundigen Mitarbeiter schriftlich zu
benennen und vor Ort einzusetzen, der für die Belange
und Einhaltung der Brandschutzvorschriften zuständig
ist. Im Regressfall ist grundsätzlich der
Firmeninhaber der Verantwortliche. Während der Bauzeit
sind grundsätzlich je Betrieb vorbeugende
Brandschutzmaßnahmen betrieblicher Art zu treffen. Auf
das Merkblatt "Brandschutz bei Bauarbeiten" der
Bau-Berufsgenossenschaft sowie der
VdS-Schadensverhütung GmbH (Form 2021) wird
hingewiesen. In dem zu errichtenden und auch dem
umgebauten Bauobjekt dürfen brennbare Baustoffe und
sonstige brennbare Gegenstände nur örtlich und
mengenmäßig begrenzt gelagert werden. Dies gilt
insbesondere auch für brennbare Flüssigkeiten und
brennbare Gase. Brennbare Abfallstoffe sind täglich
aus dem Gebäude zu schaffen und dürfen nicht gelagert
werden. Bei feuergefährlichen Arbeiten, z.B.
Schweißen, Schneiden und artverwandte Arbeitsverfahren
sowie beim Umgang mit offenem Feuer in Verbindung mit
brennbaren Stoffen sind zusätzlich Brandschutzposten
einzuteilen. Es sind zudem zwingend geeignete
Feuerlöscher bereitzustellen. Nach Beendigung der
Arbeiten hat der Auftragnehmer Nachkontrollen
durchzuführen. Speziell wird hier auf die Einhaltung
der Berufsgenossenschaftlichen Vorschrift BVG D1,
Schweißen, Schneiden und artverwandte Verfahren in der
aktuellen Fassung hingewiesen. Für den Einsatz von
Feuerwehrfahrzeugen wird von der öffentlichen
Verkehrsfläche eine Zufahrt zum Bauobjekt
sichergestellt. Die erforderlichen Fahr- und
Bewegungsflächen der Feuerlösch- und Rettungsfahrzeuge
müssen jederzeit freigehalten werden. Für einen evtl.
Notfall ist zum direkten Notruf ein Handy
bereitzustellen. Die Notruf-Nummer 112 ist im Notfall
zu rufen.

Es ist grundsätzlich für die Durchführung der Arbeiten
das gleiche Mitarbeiterpersonal einzusetzen. Ein
Wechsel sollte vermieden werden, da die
kontinuierliche Arbeitsausführung gewährleistet werden
muss. Sollte ein Wechsel erfolgen so ist das
Nachfolgepersonal ausführlich vom Vorgänger in die
Baumaßnahme einzuweisen. Ein Wechsel ist frühzeitig
mit einigen Tagen Vorlaufzeit anzumelden. Sollte vor
Ort festgestellt werden, dass anderweitiges Personal
eingesetzt wird, welches nicht gemeldet ist, hat die
Bauleitung die Befugnis, diese Personen sofort und
ohne jede Vorankündigung von der Baustelle zu
verweisen. Ein Anrechnen von Entgeldanspruch für
den/die Mitarbeiter/in besteht seitens des
Auftragnehmers nicht.

Es hat grundsätzlich für die Ausführung der Arbeiten
ein/e verantwortliche/r Mitarbeiter/in des
Auftragnehmers bei Durchführung der Arbeiten als
Fachbauleiter/in und Vorarbeiter des Auftragnehmers
gemäß VOB ständig bei allen Arbeiten vor Ort anwesend
zu sein. Diese/r Mitarbeiter/in ist namentlich vorher
zu benennen und muss ständig über Handy erreichbar
sein. Sie/Er muss einwandfrei die deutsche Sprache in
Wort und Schrift sprechen und verstehen, auf dem
Arbeitsgebiet des Gewerkes seiner/ihrer Firma
vollkommen fachlich kundig und wissend sein, sowie
kompetent und weisungsbefugt den anderen Mitarbeitern
des Unternehmers gegenüber sein. Weiter müssen alle
Mitarbeiter/innen einwandfrei die deutsche Sprache
verstehen, selber gut sprechen und alle fachlichen und
technischen Eigenschaften und Angaben kompetent und
fachlich umsetzen können.

Für alle mit bauaufsichtlichem Prüfungszeugnis zu
verarbeitenden Anforderungen an Bauteile oder
Eigenschaften ist der Auftragnehmer verpflichtet, vor
Ausführung diese Prüfungszeugnisse zu besorgen,
vorzulegen und ständig auf der Baustelle in Papierform
oder digitaler Form bereit zu stellen. Dieses ist
zwingend erforderlich, damit das ausführende
Fachpersonal der Firma die einschlägigen
Verarbeitungsvorschriften nachgucken kann und
berücksichtigen kann.

Seitens des Auftragnehmers ist für ihr eigenes
Unternehmen ein ständiges Bautagebuch zu führen und
der Bauleitung monatlich nach Aufforderung vorzulegen.
Das Bautagebuch muss folgenden Inhalt besitzen: Name
der Handwerker, Arbeitsbeginn- und Ende,
Arbeitsbereich, durchgeführte Maßnahmen, verbaute
Materialien, besondere Vorkommnisse und Wetter.

Dem Auftragnehmer werden die Ausführungspläne in
2-facher Ausfertigung in Papierform übergeben. Die
Pläne bestimmen die Ausführungsgrundlage. Örtlich sind
alle notwendige Maße seitens des Auftragnehmers selber
vor Verarbeitung zu prüfen und zu kontrollieren. Jedem
Auftragnehmer können die Pläne auch als PDF-Datei auf
Anforderung zugestellt werden.

Die angebotenen Einheitspreise verstehen sich für die
vollständig abgeschlossene mängelfreie Leistung unter
Zugrundelegung der technischen Vorbedingungen, der VOB
in allen Teilen, den anerkannten Regeln der Technik,
den gesetzlichen und behördlichen Vorschriften, den
Verarbeitungsvorschriften, den baulichen
Prüfungszeugnissen, der Lieferung aller Materialien,
dem Einbringen aller Leistungen und Nebenleistungen,
der Bereitstellung aller Geräte, Maschinen, Gerüste,
Arbeits- und Schutzmaßnahmen, sowie der kompletten
Baustelleneinrichtung und deren Vorhaltung für die
gesamt Bauzeit bis Abschluß der Gebäudefertigstellung.
Insbesondere mobile Gerüste im Inneren des Gebäudes
sind durch den Auftragnehmer zu liefern, vorzuhalten
und wieder abzubauen. Das Gebäude wird bauseits
außenseitig nach Fertigstellung der Rohbauarbeiten mit
einem üblichen Arbeitsgerüst eingerüstet. Für
sämtliche Arbeiten der Rohbauphase hat der AN eigene
Gerüste zu stellen, vorzuhalten und wieder abzubauen.
Sämtliche Gerüste sind gemäß den
Unfallverhütungsvorschriften (UVV) auszuführen.

Bei Gerüsten in und an Bestandsgebäuden ist der
Umgebungsraum weiträumig sicher abzusperren, sodass
keine Gefahr für den öffentlichen Verkehr und Personen
durch herabfallende Gegenstände jeglicher Art
bestehen.

Mit Angebotsabgabe erkennt der Bieter grundsätzlich
an, die Ausschreibung lückenlos erhalten zu haben,
komplett gelesen zu haben und alle textlichen
Niederschriften verstanden zu haben, alle sonstigen
preisbeeinflussenden Umstände geprüft, gewertet und
bei der Kalkulation berücksichtigt zu haben und er die
Ausschreibung durch seine Unterschrift als
maßgeblichen Kalkulationsbestandteil anerkennt.

Bedenken über die geplanten Ausführungsmaßnahmen sind
bei Angebotsabgabe schriftlich anzuzeigen und mit dem
Angebot vorzulegen.

Änderungen, Streichungen bzw. Ergänzungen und
ähnliches in den Vorbemerkungen und den im Text bzw.
den Positionen beschriebenen Abrechnungsmodalitäten
sind nicht gestattet.Sie haben keine Gültigkeit und
finden keine Berücksichtigung. Bei Zuwiderhandlungen
kann der Bieter von  der Wertung ausgeschlossen
werden. Alternativ- und Nebenangebote sind, als solche
deutlich gekennzeichnet, in einem separaten Angebot
zum Hauptangebot einzureichen.
Grundsätzlich gelten die Vergabegrundlagen der VOB,
Inländische wie Europaweite Ausfertigung.

Abschlagszahlungen sind grundsätzlich möglich.
Diese müssen jedoch stets mindestens
25 % der Gesamtleistung erfüllt haben.
Somit werden maximal 3 Abschlagsrechnungen
mit je 25 % Leistungserbringungen zugelassen. Eine
vierte Abschlagszahlung kann mit
maximal 15 % Prozent gestellt werden, sodass durch die
Abschlagszahlungen insgesamt maximal 90
% erreicht werden. im Anschluß kann die Schlußrechnung
gestellt werden.
Auf Abschlagsrechnung werden 10 %
Sicherheit gemäß VOB-Regelung einbehalten.

Aufmaße sind jeweils so bei den Abschlagszahlungen
einzureichen, dass diese nur die
Differenz zur vorherigen Rechnung darstellen.
Dieses, damit nicht seitens der Bauleitung stets
bereits geprüften Massen nochmals geprüft werden
müssen. Bei Nichteinhaltung werden die
Abschlagsrechnungen kostenpflichtig zurückgewiesen.
Mehraufwendungen werden der ausführenden Firma
mit 105,00 _/Std. Netto in Rechnung gestellt.

Aufmaße müssen nachweislich mit Skizzen und
Abrechnungszeichnungen prüfbar sein und sich in
der Auflistung genau an die Reihenfolge der
Leistungspositionen der Leistungsverzeichnis
richten.

Sämtliche Rechnungen, Aufmaße und
Abrechnungszeichnungen müssen in elektronischer Form
gemäß den gesetzlichen Bestimmungen an die Stadt
Hennef übersendet werden. Eine entsprechende
elektronische E-Mail-Adresse wird nach
Auftragserteilung bekannt gegeben.
Zusätzlich sind alle Unterlagen in 1-facher
Ausfertigung in ausgedruckter Papierform parallel dem
Architekturbüro bzw. Fachplanerbüro (haustechnische
Firmen) per Post oder per Boten zuzusenden. Diese ist
begründet dahingehend, dass keine Ausdrucke innerhalb
der Büros für externe Rechnungen und Aufmaße
vorgenommen werden. Sollte dennoch die Zusendung
ausnahmsweise online erfolgen so werden je
auszudruckender schwarz-weiß-DIN-A-4- Seite 0,50 _, je
farblicher DIN-A-4-Seite 0,75 _, je
schwarz-weiß-DIN-A-3- Seite 0,60 _, je farblicher
DIN-A-3-Seite 0,90 _ der beauftragten Firma seitens
der Architekten oder Fachplaner  in Rechnung gestellt.

Die Baustelle wird mit einem Sicherheits- und
Gesundheitsschutzkoordinator (SiGeKo) gemäß § 4 der
Baustellenverordnung geführt. Der Unternehmer
verpflichtet sich, alle daraus bestehenden
Konsequenzen und Bedingungen ohne Einschränkungen
anzuerkennen und mindestens einen ständig
verantwortlichen deutschsprechenden Ansprechpartner
zur Erfüllung der erforderlichen Aufgaben vor Ort
einzusetzen. Diese Person ist namentlich vor Beginn
der Arbeiten zu nennen.

Im Zuge der Unternehmerverantwortung und ableitend aus
der Baustellenverordnung hat der Auftragnehmer eine
Unternehmererklärung in schriftlicher Form nach
Auftragserteilung vorzulegen. Darin ist die
Baumaßnahme, zuständige Berufsgenossenschaft, das
ausführende Gewerk, die Mitarbeiteranzahl, der Beginn
und das voraussichtliche Ende der Arbeiten, sowie
namentlich der verantwortliche Fachbauleiter (BGV A1,
§ 6 und LBO § 59a), die Fachkraft für
Arbeitssicherheit (gemäß AsiG § 5), der
Sicherheitsbeauftragte (gemäß SGB VII und BGV A 1, §
9) und der Ersthelfer (Gemäß BGV A 1, § 26) anzugeben.
Einschl. der erforderlichen Nachweise der
Ausbildungen. Die Bescheinigungen sind bereits im Zuge
der Auftragsbestätigung und vor Beginn der Arbeiten
lückenlos vorzulegen.

Ein vom Auftragnehmer eingesetzter Baustromverteiler
oder eine Kabeltrommel ist 1 x im Monat die
Fehlerstrom- und Schutzeinrichtung auf ihre
Wirksamkeit hin von einer Elektrofachkraft oder einer
elektrotechnischen unterwiesenen Person unter
Verwendung geeigneter Mess- und Prüfgeräte zu prüfen.
Ein Prüfnachweis ist schriftlich vorzulegen oder am
Gerät mittels Prüfplakette zu dokumentieren.

Einsetzende Montagegeräte (elektronische Geräte sowie
durch Motorkraft getriebene Geräte) müssen einmal im
Jahr durch eine entsprechende Fachkraft geprüft
werden. Der Prüfnachweis ist am Gerät mittels
Prüfplakette zu dokumentieren.

Im gesamten Baustellenbereich ist sowohl innen im
Gebäude als auch im Außenbereich ständiges Rauch- und
Alkoholverbot sowie auch das Verbot von Rausch- und
Suchtstoffen. Ebenso herrscht das Verbot der Nutzung
von akustisch wirksamen Geräten wie z.B. Radio,
MP-3-Player, Spotyfi, Musikstreaming, etc.

In Zeiten der bedingter Epedemien sind unbedingt die
entsprechenden sicherheitsrelevanten Maßnahmen der
Bundesregierung sowie der örtlichen Lage und der
Vorschriften der Berufsgenossenschaften stets zu
beachten. Alle Mitarbeiter haben während der
Ausführung und bei Besprechungen stets
FFP2-Mund-Nasenschutz-Masken zu tragen. Sollten sich
Personen mit Corona positiv infiziert haben, so sind
diese sofort zu melden. Zudem sind die ständigen
Hygieneanforderungen wie Mundschutz,
Desinfektionsschutz, Abstandshaltung, etc. zu
berücksichtigen. Hier wird auch ausdrücklich auf die
Vorschriften zur Einhaltung der Hygieneanforderungen
und deren Verantwortung der Firmen für die eigenen
Mitarbeiter hingewiesen.

Es wird ein Baustellen-WC mit WC-Töpfen, Urinalen und
Waschbecken zur Verfügung gestellt.  Diese Einrichtung
kann von jedem benutzt werden. Es erfolgt 2 x die
Woche (Dienstag und Freitag) eine Reinigung des
Toilettenwagens durch eine externe Reinigungsfirma. Es
wird hiermit im Sinne aller Nutzer ausdrücklich
appelliert, die Toilette stets sorgfältig zu benutzen,
sauber zu halten und Sorge dafür zu tragen, dass keine
Rückstände hinterlassen werden. Für Toilettenpapier,
Seife und Handtücher und Desinfektionsspray wird
bauseits gesorgt. Als Umlage werden jeder Firma 0,3%
der Schlussrechnung hierfür in Abzug gebracht.

Seitens des Auftraggebers wird eine
Baustellenversicherung abgeschlossen. Anteiligen
Kosten werden dem Auftragnehmer von der
Schlussrechnung in Höhe 0,3% in Abzug gebracht.

## Zusätzlicher Text
Allgemeine begleitende Vertragsbedingungen :

1.  Bestandteile des Vertrages sind:

  a.)  das Auftragsschreiben

  b.)  das Angebot mit der Leistungsbeschreibung

  c.)  der Bauzeitenplan

  d.)  die zusätzlichen technischen Vorschriften, Z-VOB/C

  e.)  die allgemeinen technischen Vorschriften für Bauleistungen nach dem neuesten Stand VOB.

  f.)  die Erklärung der Einhaltung des Tariflohnes.

  Allgemeine Geschäftsbedingungen des Auftragnehmers werden nicht
zum Vertragsbestandteil.

2.  Eine mündliche Auftragserteilung wird erst durch schriftliche
Angebotsannahme (Auftrag)
  rechtswirksam.

3.  Bei Bauvorhaben die mit öffentlichen Mitteln gefördert werden,
sind die zur Gewährung
  der öffentlicher Mittel geltenden Richtlinien und Auflagen zu
erfüllen.

4.  Der Pauschalpreis bzw. die Einzelpreise enthalten alle Kosten der
Arbeiten, einschl.
  Materiallieferung, die zur Übernahme der Leistungen in
uneingeschränkter Gebrauchsfähigkeit und Mängelfreiheit notwendig sind.

5.  Die Pauschalsumme bzw. die Einheitspreise sind fest für die Dauer
der Bauzeit und
  können durch keinerlei Umstände, auch nicht z.B.
Witterungseinflüsse, Winterbaumaßnahmen, Arbeitsunterbrechungen, Material-, Lohn-, Tarif- oder
  Transportpreissteigerungen geändert werden.

6.  Der Auftragnehmer haftet auch für alle Schäden an seinen Arbeiten
und Lieferungen,
  die durch Witterungseinflüsse, Tages- und Schichtenwasser und
Diebstahl entstehen;
  er hat die erforderlichen Schutzmaßnahmen kostenlos zu treffen.

7.  Der Auftragnehmer hat sich über Lage und Beschaffenheit des
Grundstücks an Ort
  und Stelle zu unterrichten.

8.  Von den einzelnen Arbeiten bzw. Lieferungen sind ohne besondere
Vergütung Proben
  vorzulegen bzw. auszuführen und ggf. abzuändern. Alle genehmigten
Proben, Muster
  usw. verbleiben bis zur Abnahme der Arbeiten bei der Bauleitung.

9.  Der Auftragnehmer haftet für alle zusätzlichen Aufwendungen, die
dem Auftraggeber aus
  von ihm zu vertretenden Terminverzögerungen entstehen. Sollten
durch verspätete
  Ausführungen von Arbeiten anderer Gewerke Verzögerungen oder
Unterbrechungen der
  eigenen Arbeiten notwendig werden, so wird die Ausführungsfrist
verlängert, ohne dass
  ein Anspruch auf Nachforderung oder Schadenersatz für verlängerte
Bauzeit besteht.

10.  Für alle Arbeiten erfolgt nach Fertigstellung eine förmliche
Abnahme mit Protokoll.
  Der Unternehmer hat die Fertigstellung zu melden. Den Zeitpunkt
der Abnahme legt
  der Architekt gemeinsam mit dem Vertreter des AG fest.

11.  Der Auftragnehmer ist bei Kündigung des Vertrages verpflichtet,
sämtliche Unterlagen,
  die in Erfüllung seiner vertraglichen Leistung erbracht
wurden, herauszugeben.

12.  Als Sicherheit für die vertragsmäßige Erfüllung der Leistungen
siehe Angaben der
  vorgehefteten zusätzlichen Vertragsbedingungen des AG.

13.  Werden Nachtragsarbeiten erforderlich, so sind diese auf der
Grundlage der
  Einheitspreise des Hauptangebotes zu kalkulieren.
DieKalkulation ist dem
  Nachtragsangebot beizufügen. Gleichzeitig ist die
Urkalkulation des Angebotes
  vorzulegen.

14.  Der Auftraggeber ist berechtigt, Änderungen gegenüber dem
ursprünglichen Entwurf
  anzuordnen, einzelne Positionen zu verändern bzw. ganz oder
teilweise zu streichen,
  ohne dass der Auftragnehmer ein Recht auf entgangenen Gewinn
geltend machen kann.
  Eine Erhöhung von Einheitspreisen, auch bei Unterschreitung von
mehr als 10 v.H.
  des Mengenansatzes ist ausgeschlossen. Nachforderungen für
Baustelleneinrichtungen
  und Baustellengemeinkosten sowie allgemeinen Geschäftskosten bei
verringerten
  Abrechnungsmassen, gleich welcher Höhe, sind ausgeschlossen.
Nachforderungen für
  zusätzliche Vergütungen gem. VOB, Teil B, § 2, Punkt 3, werden
nicht anerkannt.

15.  Zahlungen und Rechnungen siehe beiliegende zusätzlichen
Vertragsbedingungen
  des Auftraggebers, der Stadt Hennef sowie den zuvor genannten
  Allgemeinen Angaben und zu beachtenden Hinweisen.

16.  Das Absperren von Räumen mittels Bautüre, zur Lagerung von
  Materialien bzw. Werkzeugen und Gerät, ist ausdrücklich
untersagt.
  Eine Befreiung von dieser Regelung kann nur in begründeten
Ausnahmefällen
  mit vorheriger schriftlicher Zustimmung der Bauleitung
erfolgen.
  Bei Zuwiderhandlungen gegen diese Regelung ist der
Auftraggeber berechtigt sämtliche
  Räume bei Bedarf öffnen zu lassen und alle Materialien bzw.
Werkzeuge etc. zu
  entfernen. Die entstehenden Kosten werden der betroffenen
Firma in Abzug gebracht.

17.  Es wird insbesondere auf § 4 der VOB, Teil B, Punkt 3,
hingewiesen. Der Auftragnehmer
  hat vor Beginn der Ausführung die Vorleistungen anderer
Unternehmer zu prüfen.
  Etwaige Mängel bzw. Bedenken gegen die Ausführung sind
unverzüglich und schriftlich
  der Bauleitung anzuzeigen.
  Verspätet angemeldete Kosten wegen Mehreinbau von
  Material bzw. Mehrarbeit oder geänderte Arten der Ausführung
etc.werden nicht
  anerkannt bzw. vergütet.

18.  Die Gewährleistungsdauer beträgt 5 Jahre nach mängelfreier
Abnahme.

## Zusätzlicher Text
Regelung zum Datenschutz

Der AN willigt mit der Abgabe seines Angebotes ein,
dass alle für die Auswertung und Bearbeitung des
Angebotes erforderlichen personenbezogenen Daten, d.h.

- genaue Bezeichnung des Unternehmens
- Rechtsform der Gesellschaft
- Namen, Adresse und Telefonnummer des
Verantwortlichen im Sinne
  der Rechtsform
- Adresse des Unternehmens
- Telefonnummer, Faxnummer, Kontaktadresse für
elektronische
  Datenübermittlung (E-Mail)
- Nachweise zur Mitgliedschaft in der Handelskammer
- Nachweise zu bestehenden Versicherungsverhältnissen
- Nachweise zur Leistung von Steuern und Abgaben an
die
  zuständigen staatlichen Erhebungsstellen
- Angaben zur Betriebsstruktur, z.B. Anzahl der
Mitarbeiter
- Angaben zur wirtschaftlichen Situation der
Unternehmens,
  z.B Jahresumsätze, u.ä.
- Angaben zu Qualifikation der Mitarbeiter
- Nachweise zu besonderen Qualifikation einschl.
namentlicher
  Benennung der qualifizierten Personen

durch den AG zur Prüfung und Wertung des Angebotes
angefordert, erhoben und bis zum Abschluss des
Vergabeverfahrens bzw. der damit verbundenen
Dokumentationspflicht gespeichert werden.

Die Baustelle wird Bildmäßig durch eine dauerhaft
montierte Kamera baubegleitet. Diese Kamera dient der
Dokumentation des Bauverlaufes. Eine Videoüberwachung
der Baustelle selber ist derzeit nicht gedacht. Sollte
jedoch während der Bauphase sich herausstellen, dass
eine Videoüberwachung erforderlich wird - egal welcher
Umstände auch immer - so kann der Auftraggeber sich
entscheiden, diese aufzustellen. Der Bieter erklärt
sich mit Angebotsabgabe bereit, dass Bilder und
Videoaufnahmen von ihm, seinen Mitarbeitern sowie
Fahrzeugen etc. gemacht werden dürfen.

Der AN willigt weiter ein, dass die o.g. Daten an die
vom AG beauftragten Planer oder Fachplaner als
Grundlage der fachtechnischen Prüfung übermittelt, und
für die Dauer des Vergabeverfahrens ebenfalls
gespeichert werden.

Die vom AG beauftragten Planer sind  verpflichtet, die
Bearbeitung der Datensätze entsprechend der Regelung
der DSGVO durchzuführen und die Daten nach Abschluss
des Vergabeverfahrens zu löschen.

Es gelten die Regelungen der Datenschutzerklärung des
AG.

Der AN kann die Einwilligung zur Erhebung
personenbezogener Daten gemäß § 7 (3) DSGVO
widerrufen. Dieses ist bei Angebotsabgabe schriftlich
beizulegen.
Das Angebot erfolgt in diesem Falle einer besonderen
Bewertung und kann gegebenenfalls von der
Wertung ausgeschlossen werden.

Sofern der AN seine Einwilligung bei Angebotsabgabe
nicht schriftlich erklärt, oder während der laufenden
der Angebotsprüfung gegenüber dem AG widerruft, können
die für die Bewertung des Angebotes notwendige Angaben
nicht eingeholt werden.

## Zusätzlicher Text
Allgemeiner Hinweis

Der Ausschreibung liegt zugrunde die VOB in der
aktuellen Fassung.

Beim Ausbau schadstoffbelasteter  Bauteile gelten die
Vorschriften  gemäß
den allgemeinen Hinweisen in den Vorbemerkungen.

Es müssen parallel am Gebäude A und B gearbeitet
werden.
Zur Kalkulation wird ein allgemein abgestimmter
Bauzeitenplan
vorgegeben, der als Grundlage der auszuführenden
Arbeiten dient.

Um den Gesamtzeitenplan einhalten zu können ist dieses
unbedingt
anzunehmen. Somit ist die Baustelle stets mit
entsprechender
Personalfrequenz zu besetzen.
Mit den Arbeiten ist direkt zu beginnen.

Mit Beginn der Arbeiten hat der Auftragnehmer einen
eigenen
verbindlichen übersichtlichen Bauzeitenplan mit
Angaben der auszuführenden
Arbeiten für jede Woche und für seine gesamten
Arbeiten eigenständig
aufzustellen und dem Auftraggeber und der Bauleitung
in Form einer übersichtlichen PDF-Datei
zu übersenden. Dieser wird durch die Bauleitung
geprüft und anschließend freigegeben.
Sollten Verschiebungen im eigens aufgestellten
Bauzeitenplan
während der Bauphase ersichtlich werden oder sich
ergeben, so ist der Bauzeitenplan
kurzzeitig seitens des Auftragnehmers zu aktualisieren
und neu vorzulegen.
Die Aktualisierung muss stets mindestens 1 Woche vor
den auszuführenden
Arbeiten erfolgen.
Der eingereichte Bauzeitenplan wird vollumfänglich und
verbindlich
angenommen und dient stets der allgemeinen
Planungsgrundlage für die
Ausführungen der Arbeiten vor Ort sowie die Grundlage
aller übergreifenden Gewerke der mit am Bau beteiligten
Firmen.
Daher ist unbedingt dafür Sorge zu tragen, dass die
eigenen vorgegeben
Bauzeiten unbedingt eingehalten werden.
Verzug ist im gegenseitigen Miteinander der
ausführenden Firmen zu vermeiden.

Bedingt durch die Anforderungen an mehrere
unterschiedliche Gewerke bei der Ausführung der
Arbeiten ist ein hohes Maß an
Miteineinander und Flexibilität an der Baustelle durch
alle Auftragnehmer gefordert.

Temporäre Arbeitsunterbrechungen sind stets
erforderlich, da arbeitsablaufbedingt Überschreitungen mit anderen
Gewerken erforderlich sind. Die Arbeitsunterbrechungen werden
mit dem Auftragnehmer stets abgesprochen. Für die
Arbeitsunterbrechungen bestehen keine finanziellen Ansprüche
seitens des Auftragnehmers an den Auftraggeber.

## Zusätzlicher Text
Der Auftragnehmer muss seine Montage - Unterlagen vor
Ausführungsbeginn zur Freigabe einreichen.
Durch den Freigabevermerk ist die Haftung des
Auftragnehmers für die Ausführung der obliegenden
Lieferungen und Leistungen in keiner Weise
eingeschränkt.

Der Auftragnehmer muss die Abnahme seiner Lieferungen
und Leistungen schriftlich beantragen.

Soweit im Leistungsverzeichnis nicht ausdrücklich
darauf hingewiesen ist, verstehen sich alle Leistungen
einschließlich der dafür benötigten Bauhilfs -,Bau- und
Betriebsstoffe sowie der Einsatz aller erforderlichen
Geräte und Maschinen und allen Vor -, Neben - und
Nacharbeiten.

Sämtliche verlangten Angaben wie Fabrikat, Type, Modell
sowie Leistungsdaten sind sorgfältig und vollständig
anzugeben.

Montagepläne werden seitens der TGA geprüft.

Jede Abweichung von den zur Verfügung gestellten
Ausführungsunterlagen und die Verwendung nicht im
Angebot aufgeführter Materialien bedarf der Genehmigung
durch den AG.

Vor Abnahme der Leistungen sind dem Auftraggeber
folgende Unterlagen, jeweils 3-fach, in Ordnern
zu übergeben:
- Revisionspläne als farbige CAD-Pläne
- Bedienungs und Wartungsanweisungen
- Ersatzteilaufstellungen
- Protokolle über Probeläufe und Leistungsmessungen
- techn. Unterlagen der eingebauten Geräte und
  Armaturen.

Nachprüfung aller für den Einbau der Anlagen
erforderlichen baulichen Arbeiten auf fach- und
maßgerechte Ausführung.

Beistellung von Fachkräften, Geräten u. Zubehör usw.
für die Abnahmen.

Zum Schutz gefährdeter Bauteile und Anlagenteile auf
der Baustelle, ist vom AN eine Schutzummantelung
während der Montage und nach beendeter Montage
anzubringen, die erst unmittelbar vor Inbetriebnahme
vom AN abzunehmen und von der Baustelle zu entsorgen
ist. Vor der Abnahme beschädigte oder verschmutzte
Farbanstriche sind vom AN wieder herzurichten, gleich
wer diesen Mangel verursacht hat.

Alle zur Brandsicherung erforderlichen Einbauten sind
zu kennzeichnen und mit Hinweisschildern zu versehen.

Zur Brandsicherung bei Demontagearbeiten und bei den
Neuinstallationen müssen generell Vorkehrungen
getroffen werden. Der AN hat zur Brandbekämpfung stets
geeignete Löschgeräte vorzuhalten und bei Bedarf
Brandwachen abzustellen. An besonders gefährdeten Orten
sind diese Arbeiten bis max. zwei Stunden vor
Arbeitsschluß zu beenden, um ein evtl. Nachglimmen noch
kontrollieren und löschen zu können.

Für Geräte- Maschinenaufstellung, Rohrbefestigung bzw.
Leitungsführung, sowie Aufhängung etc. sind die
Richtlinien der DIN 4109 - Schallschutz im Hochbau VDI
2058 - VDI 4100 Schallschutzstufe II, sowie verwandte
Normen und Richtlinien zu beachten.

Alle Befestigungen wie Rohrschellen, Gewindestangen und
Zubehör sind in F90-Qualität auszuführen.

Ansonsten gelten alle amtlichen, gesetzlichen,
baupolizeilichen und berufsgenossenschaftlichen
Bedingungen und Normen.

Der Auftraggeber behält sich das Recht vor, einzelne
Positionen zu streichen und von der Zuschlagserteilung
abzusehen.
Weiterhin behält er sich vor, die ausgeschriebenen
Leistungen nur zum Teil ausführen zu lassen.

Hinweis:
Um die Gleichwertigkeit alternativ angebotener
Fabrikate zu dokumentieren, sind zu den gewählten
Fabrikaten aussagekräftige Unterlagen dem Angebot
beizufügen.

## Heizung / Sanitär Bauabschnitt 1 / Mensa
Datum: 01.07.26

### Titel 01 Heizung / Sanitär Bauabschnitt 1

#### Bereich 01.01 Wärmeerzeuger und Zubehör

**01.01.1 Heizungsanlage außer Betreib nehmen und entleeren**
Heizungsanlage außer Betreib nehmen und die komplette
Anlage bis zum Verteiler/Sammler im Heizraum entleeren.
Anlage bestehend aus  Gaskessel.
Leistungsbereich bis 500 kW
Menge: 1,000 Psch

**01.01.2 Füllung der Heizungsanlage**
Füllung der Heizungsanlage
Die komplette Anlage bis zum Verteiler/Sammler im
Heizraum
füllen gemäß VDI 2035, mehrmals nachfüllen und
entlüften.
Anlage bestehend aus Gaskessel.
Leistungsbereich bis 500 kW
Menge: 1,000 Psch

**01.01.3 Paket Luft- + Schlammabscheider**
Paket Luft- und Schlammabscheider
Bestehend aus:
Vitoset Luftabscheider mit Waermedaemmung
Zur kontinuierlichen Entfernung von
Luft- und Mikroblasen aus Heiz- und
Kuehlkreislaeufen.
- Mit leckagefrei, permanent automatisch
entlueftendem Ventil
- Mit drehbarem Anschlussmechanismus;
Einbau in horizontal, vertikal und
diagonal verlaufenden Leitungen
moeglich
- Mit Waermedaemmung nach EnEV, bestehend
aus zwei EPP-Halbschalen
- Einsetzbares Medium: Wasser oder
Glykol-Wasser-Gemisch bis 50/50%
Anschluss Rp:  1 1/2
Gehaeuse:  Messing
Einbaulaenge (ohne Waermedaemmung):128 mm
Max. Betriebsdruck:  10 bar
Max. Betriebstemperatur:  110 °C
Max. Durchsatz:  5,0 m³/h
und
Vitoset Schlammabscheider
Schlammabscheider mit Magnet zur
Beseitigung magnetischer und
nichtmagnetischer Schmutzpartikel (ab 5?m) aus Heiz-
und
Kuehlkreislaeufen.
- Mit abnehmbarem Magnet (im Reinigungsmodus)
- Mit Ablasshahn zur Beseitigung der aufgefangenen
  Schlamm- und Magnetpartikel; auch moeglich waehrend
  des Anlagenbetriebes.
- Mit drehbarem Anschlussmechanismus;
  Einbau in horizontal, vertikal und
  diagonal verlaufenden Leitungen  moeglich
- Mit Waermedaemmung nach EnEV, bestehend
  aus zwei EPP-Halbschalen.
- Einsetzbares Medium: Wasser oder
  Glykol-Wasser-Gemisch bis 50/50%
Anschluss Rp:  1 1/2
Gehaeuse:  Messing
Einbaulaenge (ohne Waermedaemmung):128 mm
Max. Betriebsdruck:  10 bar
Max. Betriebstemperatur:  110°C
Max. Durchsatz:  5,0 m³/h

Fabrikat:  VIESSMANN
Art.- Nr.:  ZK04478
oder gleichwertig
Fabr./Typ nach Wahl des Bieters
'.........'
liefern und montieren
Menge: 2,000 Stck

**01.01.4 Füllstation**
Komplettpaket medium
- Fuellstation medium
- Wandhalterung
- Vormontierte Kartusche
- Absperrung, ein- und ausgangsseitig
- Luft- und Schlammabscheider
- Anschlussgroesse Luft- und
Schlammabscheider:  1 1/2 in
- Enthaertungskartusche:  4 l
- Kapazitaet:  14560 l/^dH
Füllstation medium, mit Kartusche
Armatur zur Befuellung von geschlossenen
Heizungsanlagen mit aufbereitetem Wasser
- Systemtrenner BA (nach DIN EN 1717)
- Druckminderer
- Digitale Eingangs- und Ausgangsdruckanzeige
- Absperrung, ein- und ausgangsseitig
- Digitale Kapazitaetskontrolle
- Verschneideeinrichtung
- Wandhalterung
- Titrier-Set
liefern und montieren
Menge: 1,000 Stck

**01.01.5 Inbetriebnahme**
Inbetriebnahme der kompletten Wärmeerzeugungsanlage,
Anlage bestehend aus Gaskessel.
Leistungsbereich bis 500 kW
Menge: 1,000 m³

#### Bereich 01.02 Pumpen, Armaturen und Zubehör

**01.02.1 Heizungs-Kugelhahn DN 50**
Heizungs-Kugelhahn aus Rotguss
Spindelabdichtung: zwei O-Ringe aus EPDM
Kugelabdichtung: reines PTFE
Massive Rotguss-Kugel mit glattem Durchgang, zulaessige Betriebstemp. 130 Grad
PN 16 nach DIN 1705 korrosionsbeständig
Anschlüsse Innengewinde, Gehaeuse und
Kugel aus korrosionsbestaendigem Rotguss
Rohrförmiges Gehäuse, ideal für
durchlaufende Wärmedämmung
Grösse  : 2"
liefern und montieren
Menge: 4,000 Stck

**01.02.2 Heizungs-Kugelhahn DN 40**
Heizungs-Kugelhahn aus Rotguss
Spindelabdichtung: zwei O-Ringe aus EPDM
Kugelabdichtung: reines PTFE
Massive Rotguss-Kugel mit glattem Durchgang, zulaessige Betriebstemp. 130 Grad
PN 16 nach DIN 1705 korrosionsbeständig
Anschlüsse Innengewinde, Gehaeuse und
Kugel aus korrosionsbestaendigem Rotguss
Rohrförmiges Gehäuse, ideal für
durchlaufende Wärmedämmung
Grösse  : 1 1/2"
liefern und montieren
Menge: 10,000 Stck

**01.02.3 Heizungs-Kugelhahn DN 32**
Heizungs-Kugelhahn aus Rotguss
Spindelabdichtung: zwei O-Ringe aus EPDM
Kugelabdichtung: reines PTFE
Massive Rotguss-Kugel mit glattem Durchgang, zulaessige Betriebstemp. 130 Grad
PN 16 nach DIN 1705 korrosionsbeständig
Anschlüsse Innengewinde, Gehaeuse und
Kugel aus korrosionsbestaendigem Rotguss
Rohrförmiges Gehäuse, ideal für
durchlaufende Wärmedämmung
Grösse  : 1 1/4"
liefern und montieren
Menge: 10,000 Stck

**01.02.4 Heizungs-Kugelhahn DN 25**
Leistung wie zuletzt im vollem Wortlaut beschrieben,
jedoch 1"
liefern und montieren
Menge: 10,000 Stck

**01.02.5 Heizungs-Kugelhahn DN 20**
Leistung wie zuletzt im vollem Wortlaut beschrieben,
jedoch 3/4"
liefern und montieren
Menge: 10,000 Stck

**01.02.6 Heizungs-Kugelhahn DN 15**
Leistung wie zuletzt im vollem Wortlaut beschrieben,
jedoch 1/2"
liefern und montieren
Menge: 12,000 Stck

**01.02.7 Strangregulierventil für dem Rücklauf DN 40**
Strangregulierventil für dem Rücklauf aus Rotguß mit Muffengewinde,
blaues Handrad, Entleeren, Absperren,
Voreinstellen, Regeln
Größe: DN 40

Fabrikat nach Wahl des Bieters
'..........'
Typ nach Wahl des Bieters
'..........'
einschl. Verschraubung
liefern und montieren
Menge: 2,000 Stck

**01.02.8 Strangregulierventil für dem Rücklauf DN 32**
Leistung wie zuletzt im vollem Wortlaut beschrieben,
jedoch DN 32 (1 1/4") IG
Menge: 5,000 Stck

**01.02.9 Strangregulierventil für dem Rücklauf DN 25**
Leistung wie zuletzt im vollem Wortlaut beschrieben,
jedoch DN 25 (1") IG
Menge: 5,000 Stck

**01.02.10 Strangregulierventil für dem Rücklauf DN 20**
Leistung wie zuletzt im vollem Wortlaut beschrieben,
jedoch DN 20 (3/4") IG
Menge: 5,000 Stck

**01.02.11 Strangregulierventil für dem Rücklauf DN 15**
Leistung wie zuletzt im vollem Wortlaut beschrieben,
jedoch DN 15 (1/2") IG
Menge: 5,000 Stck

**01.02.12 Füll- und Entleerungshähne DN 15**
Füll- und Entleerungshähne DN 15
mit Stopfbuchse, Kappe und Kette sowie
Schlauchverschraubung aus Rotguß
einschl. Einschweißmuffe
liefern und montieren
Menge: 18,000 Stck

**01.02.13 autom. Schnellentlüfter mit Absperr-**
autom. Schnellentlüfter mit Absperrventil liefern und in vorh. Rohrleitung komplett einbauen
Menge: 18,000 Stck

**01.02.14 Kugelhahn 3/8" messing-vernickelt**
Kugelhahn  3/8" messing-vernickelt
o.DIN-DVGW  m. Hebelgriff
liefern und montieren
Menge: 8,000 Stck

**01.02.15 Bezeichnungsschild 25x50**
Bezeichnungsschild,
Farbe und Beschriftung nach Angaben,
Beschriftung mehrzeilig, Schild
aus mehrschichtigem Kunststoff,
gedruckt,einsch. Befestigungsmaterial
liefern und montieren

Höhe  :  25 mm
Breite: 50 mm
Menge: 20,000 Stck

**01.02.16 Profilstahlkonstruktion**
Profilstahlkonstruktion
für Stütz-, Hänge-, Trag- und Sonderbefestigungen,
einschließlich Befestigungsmaterial in Zentralen,
aus Stahl St 37, Stahlteile verzinkte Ausführung.
Abrechnung des Profilstahls nach den Einheitsgewichten der zutreffenden DIN-Normen
liefern und montieren
Menge: 200,000 kg

#### Bereich 01.03 Rohrleitungen und Zubehör

**01.03.1 Edelstahl-Rohr 15 x 1,0 mm**
Rohrleitungen aus nichtrostendem Stahl
für Heizungsanlagen, Edelstahl 1.4520
Aussendurchmesser 15 x 1,0 mm,
Verbindung durch Preßfittings,
einschl. Dichtungsmaterial.
Montagehoehe über Gelände/Fussboden bis 3,50 m.
Inkl. Befestigungsmaterial
liefern und verlegen
Menge: 75,000 m

**01.03.2 Edelstahl-Rohr 18 x 1,0 mm**
Leistung wie zuletzt im vollem Wortlaut beschrieben,
jedoch 18 x 1,0 mm
Menge: 200,000 m

**01.03.3 Edelstahl-Rohr 22 x 1,2 mm**
Leistung wie zuletzt im vollem Wortlaut beschrieben,
jedoch 22 x 1,2 mm
Menge: 170,000 m

**01.03.4 Edelstahl-Rohr 28 x 1,2 mm**
Leistung wie zuletzt im vollem Wortlaut beschrieben,
jedoch 28 x 1,2 mm
Menge: 65,000 m

**01.03.5 Edelstahl-Rohr 35 x 1,5 mm**
Leistung wie zuletzt im vollem Wortlaut beschrieben,
jedoch 35 x 1,5 mm
Menge: 30,000 m

**01.03.6 Edelstahl-Rohr 42 x 1,5 mm**
Leistung wie zuletzt im vollem Wortlaut beschrieben,
jedoch 42 x 1,5 mm
Menge: 18,000 m

**01.03.7 Edelstahl-Rohr 54 x 1,5 mm**
Leistung wie zuletzt im vollem Wortlaut beschrieben,
jedoch 54 x 1,5 mm
Menge: 20,000 m

**01.03.8 Bogen DN 12**
Leistung wie Position 01.03.01 beschrieben,
jedoch Bogen DN 12
Menge: 26,000 Stck

**01.03.9 Bogen DN 15**
Leistung wie Position 01.03.01 beschrieben,
jedoch Bogen DN 15
Menge: 106,000 Stck

**01.03.10 Bogen DN 20**
Leistung wie Position 01.03.01 beschrieben,
jedoch Bogen DN 20
Menge: 70,000 Stck

**01.03.11 Bogen DN 25**
Leistung wie Position 01.03.01 beschrieben,
jedoch Bogen DN 25
Menge: 22,000 Stck

**01.03.12 Bogen DN 32**
Leistung wie Position 01.03.01 beschrieben,
jedoch Bogen DN 32
Menge: 10,000 Stck

**01.03.13 Bogen DN 40**
Leistung wie Position 01.03.01 beschrieben,
jedoch Bogen DN 40
Menge: 8,000 Stck

**01.03.14 Bogen DN 50**
Leistung wie Position 01.03.01 beschrieben,
jedoch Bogen DN 50
Menge: 8,000 Stck

**01.03.15 T-Stück DN 12**
Leistung wie Position 01.03.01 beschrieben,
jedoch T-Stück DN 12
Menge: 15,000 Stck

**01.03.16 T-Stück DN 15**
Leistung wie Position 01.03.01 beschrieben,
jedoch T-Stück DN 15
Menge: 68,000 Stck

**01.03.17 T-Stück DN 20**
Leistung wie Position 01.03.01 beschrieben,
jedoch T-Stück DN 20
Menge: 36,000 Stck

**01.03.18 T-Stück DN 25**
Leistung wie Position 01.03.01 beschrieben,
jedoch T-Stück DN 25
Menge: 18,000 Stck

**01.03.19 T-Stück DN 32**
Leistung wie Position 01.03.01 beschrieben,
jedoch T-Stück DN 32
Menge: 14,000 d

**01.03.20 T-Stück DN 40**
Leistung wie Position 01.03.01 beschrieben,
jedoch T-Stück DN 40
Menge: 8,000 Stck

**01.03.21 T-Stück DN 50**
Leistung wie Position 01.03.01 beschrieben,
jedoch T-Stück DN 50
Menge: 4,000 Stck

**01.03.22 Muffe DN 12**
Leistung wie Position 01.03.01 beschrieben,
jedoch Muffe DN 12
Menge: 18,000 Stck

**01.03.23 Muffe DN 15**
Leistung wie Position 01.03.01 beschrieben,
jedoch Muffe DN 15
Menge: 82,000 Stck

**01.03.24 Muffe DN 20**
Leistung wie Position 01.03.01 beschrieben,
jedoch Muffe DN 20
Menge: 60,000 Stck

**01.03.25 Muffe DN 25**
Leistung wie Position 01.03.01 beschrieben,
jedoch Muffe DN 25
Menge: 20,000 Stck

**01.03.26 Muffe DN 32**
Leistung wie Position 01.03.01 beschrieben,
jedoch Muffe DN 32
Menge: 14,000 Stck

**01.03.27 Muffe DN 40**
Leistung wie Position 01.03.01 beschrieben,
jedoch Muffe DN 40
Menge: 8,000 Stck

**01.03.28 Muffe DN 50**
Leistung wie Position 01.03.01 beschrieben,
jedoch Muffe DN 50
Menge: 6,000 Stck

**01.03.29 Reduzierstück 18 x 15 mm**
Leistung wie Position 01.03.01 beschrieben,
jedoch Reduzierstück 18 x 15 mm
Menge: 15,000 Stck

**01.03.30 Reduzierstück 22 x 15 mm**
Leistung wie Position 01.03.01 beschrieben,
jedoch Reduzierstück 22 x 15 mm
Menge: 15,000 Stck

**01.03.31 Reduzierstück 22 x 18 mm**
Leistung wie Position 01.03.01 beschrieben,
jedoch Reduzierstück 22 x 18 mm
Menge: 50,000 Stck

**01.03.32 Reduzierstück 28 x 15 mm**
Leistung wie Position 01.03.01 beschrieben,
jedoch Reduzierstück 28 x 15 mm
Menge: 18,000 Stck

**01.03.33 Reduzierstück 28 x 18 mm**
Leistung wie Position 01.03.01 beschrieben,
jedoch Reduzierstück 28 x 18 mm
Menge: 45,000 Stck

**01.03.34 Reduzierstück 28 x 22 mm**
Leistung wie Position 01.03.01 beschrieben,
jedoch Reduzierstück 28 x 22 mm
Menge: 22,000 Stck

**01.03.35 Reduzierstück 35 x 15 mm**
Leistung wie Position 01.03.01 beschrieben,
jedoch Reduzierstück 35 x 15 mm
Menge: 16,000 Stck

**01.03.36 Reduzierstück 35 x 18 mm**
Leistung wie Position 01.03.01 beschrieben,
jedoch Reduzierstück 35 x 18 mm
Menge: 40,000 Stck

**01.03.37 Reduzierstück 35 x 22 mm**
Leistung wie Position 01.03.01 beschrieben,
jedoch Reduzierstück 35 x 22 mm
Menge: 16,000 Stck

**01.03.38 Reduzierstück 35 x 28 mm**
Leistung wie Position 01.03.01 beschrieben,
jedoch Reduzierstück 35 x 28 mm
Menge: 14,000 Stck

**01.03.39 Reduzierstück 42 x 22 mm**
Leistung wie Position 01.03.01 beschrieben,
jedoch Reduzierstück 42 x 22 mm
Menge: 5,000 Stck

**01.03.40 Reduzierstück 42 x 28 mm**
Leistung wie Position 01.03.01 beschrieben,
jedoch Reduzierstück 42 x 28 mm
Menge: 3,000 Stck

**01.03.41 Reduzierstück 42 x 35 mm**
Leistung wie Position 01.03.01 beschrieben,
jedoch Reduzierstück 42 x 35 mm
Menge: 3,000 Stck

**01.03.42 Reduzierstück 54 x 22 mm**
Leistung wie Position 01.03.01 beschrieben,
jedoch Reduzierstück 54 x 22 mm
Menge: 1,000 Stck

**01.03.43 Reduzierstück 54 x 28 mm**
Leistung wie Position 01.03.01 beschrieben,
jedoch Reduzierstück 54 x 28 mm
Menge: 1,000 Stck

**01.03.44 Reduzierstück 54 x 35 mm**
Leistung wie Position 01.03.01 beschrieben,
jedoch Reduzierstück 54 x 35 mm
Menge: 1,000 Stck

**01.03.45 Reduzierstück 54 x 42 mm**
Leistung wie Position 01.03.01 beschrieben,
jedoch Reduzierstück 54 x 42 mm
Menge: 4,000 Stck

**01.03.46 Übergang von Stahl- auf Edelstahlrohr DN 15**
Übergang von Stahl- auf Edelstahlrohr
DN 15
liefern und montieren
Menge: 110,000 Stck

**01.03.47 Übergang von Stahl- auf Edelstahlrohr DN 20**
Übergang von Stahl- auf Edelstahlrohr
DN 20
liefern und montieren
Menge: 12,000 Stck

**01.03.48 Übergang von Stahl- auf Edelstahlrohr DN 25**
Übergang von Stahl- auf Edelstahlrohr
DN 25
liefern und montieren
Menge: 14,000 Stck

**01.03.49 Übergang von Stahl- auf Edelstahlrohr DN 32**
Übergang von Stahl- auf Edelstahlrohr
DN 32
liefern und montieren
Menge: 18,000 Stck

**01.03.50 Übergang von Stahl- auf Edelstahlrohr DN 40**
Übergang von Stahl- auf Edelstahlrohr
DN 40
liefern und montieren
Menge: 8,000 Stck

**01.03.51 Übergang von Stahl- auf Edelstahlrohr DN 50**
Übergang von Stahl- auf Edelstahlrohr
DN 50
liefern und montieren
Menge: 8,000 Stck

**01.03.52 Profilstahlkonstruktion**
Profilstahlkonstruktion
für Stütz-, Hänge-, Trag- und Sonderbefestigungen,
einschließlich Befestigungsmaterial in Zentralen,
aus Stahl St 37, Stahlteile verzinkte Ausführung.
Abrechnung des Profilstahls nach den Einheitsgewichten der zutreffenden DIN-Normen
liefern und montieren
Menge: 120,000 kg

#### Bereich 01.04 Wärmedämmung und Zubehör

*Hinweis*
Anmerkung zur Rohrisolierung
Rohrleitungsisolierung (ohne Isogenopack)

Ausführung nach DIN 18421
Isoliermaterial: Gepreßte Mineralfaserschalen oder -matten auf Alufolie kaschiert
mit Prüfzeugnis nach DIN 4102 Klasse A,
Schmelzpunkt > 1000°C
fugendicht mit verz. Draht aufbinden.
Prüfzeugnis: Nach DIN 4102, Klasse B 1
Formstücke : Abzweige und Rohrbögen aus
vorgefertigten, rückenverstärkten Formteilen
Dampfsperre: Nicht erforderlich
liefern und montieren

**01.04.1 Rohrisolierung ohne Isogenopak DN 12, Isolierst.30 mm (100%)**
Isolierung wie vor, Isolierst.= 30 mm  (100%)
Rohraussendurchmesser  = DN 12
Menge: 75,000 m

**01.04.2 Rohrisolierung ohne Isogenopak DN 15, Isolierst.30 mm (100%)**
Isolierung wie vor, Isolierst.= 30 mm  (100%)
Rohraussendurchmesser  = 15 bis 21,3 mm (DN 15)
Menge: 200,000 m

**01.04.3 Rohrisolierung ohne Isogenopak DN 20, Isolierst.30 mm (100%)**
Isolierung wie vor, Isolierst.= 30 mm  (100%)
Rohraussendurchmesser  = 22 bis 26,9 mm (DN 20)
Menge: 170,000 m

**01.04.4 Rohrisolierung ohne Isogenopak DN 25, Isolierst.30 mm (100%)**
Isolierung wie vor, Isolierst.= 30 mm  (100%)
Rohraussendurchmesser  = 28 bis 33,7 mm (DN 25)
Menge: 65,000 m

**01.04.5 Rohrisolierung ohne Isogenopak DN 32, Isolierst.30 mm (100%)**
Isolierung wie vor, Isolierst.= 30 mm  (100%)
Rohraussendurchmesser  = 35 bis 42,4 mm (DN 32)
Menge: 20,000 m

**01.04.6 Rohrisolierung ohne Isogenopak DN 40, Isolierst.40 mm (100%)**
Isolierung wie vor, Isolierst.= 40 mm  (100%)
Rohraussendurchmesser  = 42 bis 51,0 mm (DN 40)
Menge: 18,000 m

**01.04.7 Rohrisolierung ohne Isogenopak DN 50, Isolierst.50 mm (100%)**
Isolierung wie vor, Isolierst.= 50 mm  (100%)
Rohraussendurchmesser  = 54 bis 60,3 mm (DN 50)
Menge: 18,000 m

**01.04.8 Isolierung Bogen DN 15 - DN 50**
Isolierung wie vor beschrieben, jedoch
Bogen DN 15 - DN 50 als Zulage
liefern und montieren
Menge: 230,000 Stck

**01.04.9 Isolierung Stutzen DN 15 - DN 50**
Isolierung wie vor beschrieben, jedoch
Stutzen DN 15 - DN 50 als Zulage
liefern und montieren
Menge: 150,000 Stck

**01.04.10 Isolierung Ausschnitte bis DN 50**
Isolierung wie vor beschrieben, jedoch
Ausschnitte bis DN 50 als Zulage
liefern und montieren
Menge: 110,000 Stck

**01.04.11 Isolierung Paßstücke**
Isolierung wie vor beschrieben, jedoch
Paßstücke als Zulage
liefern und montieren
Menge: 110,000 Stck

*Hinweis*
Wärme-und Schwitzwasserisolierung einschl.
Kleber und Kleinmaterial

**01.04.12 KDH 10-28**
Kompakt-Dämmhülse
50%, KDH 10-28
Fabr.: Missel
oder gleichwertig
Fabr./Typ nach Wahl des Bieters
'..........'
einschl. schallentkoppelte Systembefestigung
liefern und montieren
Menge: 210,000 m

*Hinweis*
Alle brandschutzrelevanten Einbauten und Schottungen
sind
gemäß Herstelleranleitung und Übereinstimmungserklärung
ohne Abweichung davon einzubauen und mit den
zugehörigen
Kennzeichnungsschildern zu versehen.

**01.04.13 Rohrdurchführungen Brandschutzschalen DN 15 - DN 40**
Rohrdurchführungen (nicht brennbare Rohre) mit
Brandschutzschalen vollständig verschließen.
Die Feuerwiderstandsklasse der Wand oder
Deckenkonstruktion muss erhalten bleiben.

Außendurchmesser der Rohre: DN 15 - DN 40
Bekleidungsdicke: 20 mm
Bekleidungslänge: 400 mm

Fabr./Typ nach Wahl des Bieters
'..........'
einschl. verfüllen des Ringspaltes bis
30 mm Breite mit  Kitt
liefern und montieren
Die Verfüllung des Ringspaltes ist nur dann
erforderlich, wenn
größer gebohrt wird als für die-Schale notwendig.
Menge: 102,000 Stck

**01.04.14 Rohrdurchführungen Brandschutz-Schalen DN 50**
Rohrdurchführungen wie vor jedoch,
Außendurchmesser der Rohre: DN 50
Bekleidungsdicke: 30 mm
Bekleidungslänge: 400 mm
liefern und montieren
Menge: 6,000 Stck

**01.04.15 Brandschutztechnische Vermörtelung bis 0,2m²**
Brandschutztechnische Vermörtelung der
Rohrdurchführungen im Wand- und Deckenbereich von Hand oder im Preßverfahren
mit Mörtel der Gruppe II oder III,
DIN 1053, oder mit Beton nach
Herstellervorschrift Spaltbreite
bis ca.100 mm, Wandstärke bis ca. 250 mm
komplett
liefern und montieren
Es handelt sich um die Vermörtelung von Durchbrüchen
bis 0,2m².
Menge: 6,000 Stck

**01.04.16 Brandschutztechnische Vermörtelung bis 0,1 m²**
Leistung wie vor beschrieben jedoch bis 0,1 m²
Menge: 102,000 Stck

#### Bereich 01.05 Heizkörper

**01.05.1 Flachheizkörper - 605/1205/66**
Flachheizkörper aus
Stahlblech gem. DIN EN 442.
Serielle Durchströmung der Platten.
Mit integriertem, verstellbarem
Ventileinsatz. Der kv-Wert ist
werksseitig voreingestellt und auf die
Wärmeleistung abgestimmt.
Betriebsdruck: max. 10 bar.
Medium: Heißwasser bis 110 Grad C.
Plane Frontplatte, ohne umlaufende Sicken. Frontplatte
wärmeschlüssig verklebt für
optimalen Wärmeübergang.
Rückseite profiliert, Sickenteilung 33 1/3 mm.
Übergreifende obere Abdeckung und
geschlossene seitliche Blenden.
Befestigung: Befestigungslaschen
Inkl. auf System abgeglichenes
Bohrkonsolen-Montageset, welches die
Anforderungsklasse 2 gemäß der
Richtlinie VDI 6036 erfüllt.
Montagefertig in baustellengerechter
Schutzverpackung.
Anschlüsse:
2 x G 1/2" Innengewinde seitlich oben und
6 x G 1/2" Innengewinde unten mittig, links und rechts,
Thermostatkopfgewinde: M 30 x 1,5 mm,
Schließmaß Ventileinsatz 11,8 mm
Alle Anschlüsse sind werkseitig dicht
verschlossen.
Entlüftungsstopfen eingeschraubt.
Serienfarbe weiß (RAL 9016).
Lackierung: Zweischichtlackierung gem.
DIN 55900, Grundierung (ETL), Pulverbeschichtung
(EPS), emissionsfrei auch im Heizbetrieb.
Wärmeleistungen gemäß DIN EN 442 ermittelt.
Die Bauausführung entspricht den
Anforderungen der GUV.
QS-System zertifiziert nach DIN EN ISO
9001:2015.
Umweltmanagementsystem nach DIN EN ISO
14001:2015.
Energiemanagementsystem nach ISO
50001:2018.
Geeignet für Warmwasserheizungsanlagen
nach DIN 18380 und Wasserqualität nach
VDI 2035 und ÖNORM H5195.
Typ: 12
Bauhöhe: 605 mm
Baulänge: 1205 mm

Fabrikat: Kermi
Typ:  therm-x2 Plan Vmulti
oder gleichwertig
Fabr./Typ nach Wahl des Bieters:
'.........'
liefern
Menge: 1,000 Stck

**01.05.2 Flachheizkörper - 605/1605/66**
Flachheizkörper aus
Stahlblech gem. DIN EN 442.
Serielle Durchströmung der Platten.
Mit integriertem, verstellbarem
Ventileinsatz. Der kv-Wert ist
werksseitig voreingestellt und auf die
Wärmeleistung abgestimmt.
Betriebsdruck: max. 10 bar.
Medium: Heißwasser bis 110 Grad C.
Plane Frontplatte, ohne umlaufende Sicken. Frontplatte
wärmeschlüssig verklebt für
optimalen Wärmeübergang.
Rückseite profiliert, Sickenteilung 33 1/3 mm.
Übergreifende obere Abdeckung und
geschlossene seitliche Blenden.
Befestigung: Befestigungslaschen
Inkl. auf System abgeglichenes
Bohrkonsolen-Montageset, welches die
Anforderungsklasse 2 gemäß der
Richtlinie VDI 6036 erfüllt.
Montagefertig in baustellengerechter
Schutzverpackung.
Anschlüsse:
2 x G 1/2" Innengewinde seitlich oben und
6 x G 1/2" Innengewinde unten mittig, links und rechts,
Thermostatkopfgewinde: M 30 x 1,5 mm,
Schließmaß Ventileinsatz 11,8 mm
Alle Anschlüsse sind werkseitig dicht
verschlossen.
Entlüftungsstopfen eingeschraubt.
Serienfarbe weiß (RAL 9016).
Lackierung: Zweischichtlackierung gem.
DIN 55900, Grundierung (ETL), Pulverbeschichtung
(EPS), emissionsfrei auch im Heizbetrieb.
Wärmeleistungen gemäß DIN EN 442 ermittelt.
Die Bauausführung entspricht den
Anforderungen der GUV.
QS-System zertifiziert nach DIN EN ISO
9001:2015.
Umweltmanagementsystem nach DIN EN ISO
14001:2015.
Energiemanagementsystem nach ISO
50001:2018.
Geeignet für Warmwasserheizungsanlagen
nach DIN 18380 und Wasserqualität nach
VDI 2035 und ÖNORM H5195.
Typ: 12
Bauhöhe: 605 mm
Baulänge: 1605 mm

Fabrikat: Kermi
Typ:  therm-x2 Plan Vmulti
oder gleichwertig
Fabr./Typ nach Wahl des Bieters:
'.........'
liefern
Menge: 2,000 Stck

**01.05.3 Flachheizkörper - 605/2605/66**
Flachheizkörper aus
Stahlblech gem. DIN EN 442.
Serielle Durchströmung der Platten.
Mit integriertem, verstellbarem
Ventileinsatz. Der kv-Wert ist
werksseitig voreingestellt und auf die
Wärmeleistung abgestimmt.
Betriebsdruck: max. 10 bar.
Medium: Heißwasser bis 110 Grad C.
Plane Frontplatte, ohne umlaufende Sicken. Frontplatte
wärmeschlüssig verklebt für
optimalen Wärmeübergang.
Rückseite profiliert, Sickenteilung 33 1/3 mm.
Übergreifende obere Abdeckung und
geschlossene seitliche Blenden.
Befestigung: Befestigungslaschen
Inkl. auf System abgeglichenes
Bohrkonsolen-Montageset, welches die
Anforderungsklasse 2 gemäß der
Richtlinie VDI 6036 erfüllt.
Montagefertig in baustellengerechter
Schutzverpackung.
Anschlüsse:
2 x G 1/2" Innengewinde seitlich oben und
6 x G 1/2" Innengewinde unten mittig, links und rechts,
Thermostatkopfgewinde: M 30 x 1,5 mm,
Schließmaß Ventileinsatz 11,8 mm
Alle Anschlüsse sind werkseitig dicht
verschlossen.
Entlüftungsstopfen eingeschraubt.
Serienfarbe weiß (RAL 9016).
Lackierung: Zweischichtlackierung gem.
DIN 55900, Grundierung (ETL), Pulverbeschichtung
(EPS), emissionsfrei auch im Heizbetrieb.
Wärmeleistungen gemäß DIN EN 442 ermittelt.
Die Bauausführung entspricht den
Anforderungen der GUV.
QS-System zertifiziert nach DIN EN ISO
9001:2015.
Umweltmanagementsystem nach DIN EN ISO
14001:2015.
Energiemanagementsystem nach ISO
50001:2018.
Geeignet für Warmwasserheizungsanlagen
nach DIN 18380 und Wasserqualität nach
VDI 2035 und ÖNORM H5195.
Typ: 12
Bauhöhe: 605 mm
Baulänge: 2605 mm

Fabrikat: Kermi
Typ:  therm-x2 Plan Vmulti
oder gleichwertig
Fabr./Typ nach Wahl des Bieters:
'.........'
liefern
Menge: 36,000 Stck

**01.05.4 Flachheizkörper - 605/3005/66**
Flachheizkörper aus
Stahlblech gem. DIN EN 442.
Serielle Durchströmung der Platten.
Mit integriertem, verstellbarem
Ventileinsatz. Der kv-Wert ist
werksseitig voreingestellt und auf die
Wärmeleistung abgestimmt.
Betriebsdruck: max. 10 bar.
Medium: Heißwasser bis 110 Grad C.
Plane Frontplatte, ohne umlaufende Sicken. Frontplatte
wärmeschlüssig verklebt für
optimalen Wärmeübergang.
Rückseite profiliert, Sickenteilung 33 1/3 mm.
Übergreifende obere Abdeckung und
geschlossene seitliche Blenden.
Befestigung: Befestigungslaschen
Inkl. auf System abgeglichenes
Bohrkonsolen-Montageset, welches die
Anforderungsklasse 2 gemäß der
Richtlinie VDI 6036 erfüllt.
Montagefertig in baustellengerechter
Schutzverpackung.
Anschlüsse:
2 x G 1/2" Innengewinde seitlich oben und
6 x G 1/2" Innengewinde unten mittig, links und rechts,
Thermostatkopfgewinde: M 30 x 1,5 mm,
Schließmaß Ventileinsatz 11,8 mm
Alle Anschlüsse sind werkseitig dicht
verschlossen.
Entlüftungsstopfen eingeschraubt.
Serienfarbe weiß (RAL 9016).
Lackierung: Zweischichtlackierung gem.
DIN 55900, Grundierung (ETL), Pulverbeschichtung
(EPS), emissionsfrei auch im Heizbetrieb.
Wärmeleistungen gemäß DIN EN 442 ermittelt.
Die Bauausführung entspricht den
Anforderungen der GUV.
QS-System zertifiziert nach DIN EN ISO
9001:2015.
Umweltmanagementsystem nach DIN EN ISO
14001:2015.
Energiemanagementsystem nach ISO
50001:2018.
Geeignet für Warmwasserheizungsanlagen
nach DIN 18380 und Wasserqualität nach
VDI 2035 und ÖNORM H5195.
Typ: 12
Bauhöhe: 605 mm
Baulänge: 3005 mm

Fabrikat: Kermi
Typ:  therm-x2 Plan Vmulti
oder gleichwertig
Fabr./Typ nach Wahl des Bieters:
'.........'
liefern
Menge: 9,000 Stck

**01.05.5 Heizwand vertikal - 2200/770/104**
Ventil-Heizwand vertikal
mit integrierter Ventilgarnitur und auf
die Wärmeleistung abgestimmtem,
verstellbarem Ventileinsatz. Der
kV-Wert ist werkseitig voreingestellt
und auf die Wärmeleistung abgestimmt.
Mit wasserführenden Rechteckrohren 70 x
11 x 1,5 mm (6 bar) bzw. 70 x 11 x 2,0
mm (10 bar). Stirnseitige Sammler aus
Stahlblech, ohne sichtbare Nähte
verschweißt, Lamellenblech 0,5 mm.
Montagefertig in baustellengerechter
Schutzverpackung. Blind- und
Entlüftungsstopfen eingeschraubt.
Vertikale Heizwände entsprechen den
ehemaligen GUV-Richtlinien.
Ausgezeichnet mit dem RAL-Gütezeichen.
Geprüft nach DIN EN 442.
Serienfarbe weiß (RAL 9016).
Anschlüsse: 2 x G 1/2' Innengewinde
Thermostatkopfgewinde: M 30 x 1,5 mm,
Schließmaß Ventileinsatz 11,8 mm
Lackierung: Zweischichtlackierung gem.
DIN 55900, Grundierung (ETL),
Pulverbeschichtung (EPS), emissionsfrei
auch im Heizbetrieb.
Betriebsdruck: 6 bar (Standard)
10 bar (Hochdruckausführung)
Medium: Heißwasser bis 110 Grad C
Typ: 20
Bauhöhe: 2200 mm
Baulänge: 770 mm

Fabrikat: Kermi
Typ:  HVV20
oder gleichwertig
Fabr./Typ nach Wahl des Bieters:
'.........'
liefern
Menge: 4,000 Stck

**01.05.6 Heizwand vertikal - 1800/560/43**
Ventil-Heizwand vertikal
mit integrierter Ventilgarnitur und auf
die Wärmeleistung abgestimmtem,
verstellbarem Ventileinsatz. Der
kV-Wert ist werkseitig voreingestellt
und auf die Wärmeleistung abgestimmt.
Mit wasserführenden Rechteckrohren 70 x
11 x 1,5 mm (6 bar) bzw. 70 x 11 x 2,0
mm (10 bar). Stirnseitige Sammler aus
Stahlblech, ohne sichtbare Nähte
verschweißt, Lamellenblech 0,5 mm.
Montagefertig in baustellengerechter
Schutzverpackung. Blind- und
Entlüftungsstopfen eingeschraubt.
Vertikale Heizwände entsprechen den
ehemaligen GUV-Richtlinien.
Ausgezeichnet mit dem RAL-Gütezeichen.
Geprüft nach DIN EN 442.
Serienfarbe weiß (RAL 9016).
Anschlüsse: 2 x G 1/2' Innengewinde
Thermostatkopfgewinde: M 30 x 1,5 mm,
Schließmaß Ventileinsatz 11,8 mm
Lackierung: Zweischichtlackierung gem.
DIN 55900, Grundierung (ETL),
Pulverbeschichtung (EPS), emissionsfrei
auch im Heizbetrieb.
Betriebsdruck: 6 bar (Standard)
10 bar (Hochdruckausführung)
Medium: Heißwasser bis 110 Grad C
Typ: 10
Bauhöhe: 1800 mm
Baulänge: 560 mm

Fabrikat: Kermi
Typ:  HVV10
oder gleichwertig
Fabr./Typ nach Wahl des Bieters:
'.........'
liefern
Menge: 2,000 Stck

**01.05.7 Konvektor - 280/1500/316**
Konvektor
Heizkörper mit bis zu 5 hintereinander und 4
übereinander
angeordneten Stahl-Rechteckrohren 70 x 11 x 1,5 mm mit
Konvektionslamellen und stirnseitigen, durch verdeckte
Schweißnähte verbundenen Sammlern und allseits
gerundeten
Kanten mit Rmin = 2 mm.
Montagefertig mit 2 bis 4 stirnseitig in den Sammlern
liegenden
Anschluss-Gewinden für Vor- und Rücklauf sowie
Entlüftung
und Entleerung.
Strahlungsschirm mit Styropor-Isolation und
alukaschiert, nicht
demontierbar mit einem k-Wert < 0,9 Watt/m2 K.
Beschichtung nach DIN 55900 Teil 1 und Teil 2.
Druckfestigkeit und Dichtheit geprüft.
Wärmeleistung nach EN 442 geprüft und registriert.
CE-konform.
Geeignet für Warmwasserheizungsanlagen nach DIN 18380
und Wasserqualität nach VDI 2035, ÖNORM H5195 und
SWKI BT 102-01.
Maximal zulässige Betriebstemperatur: 110 °C
Betriebsdruck max.:
6 bar / 600 kPa
10 bar / 1000 kPa (Hochdruck-Ausführung)
Typ: C285/1W
Bauhöhe: 280 mm
Baulänge: 1500 mm

Fabrikat: Arbonia
Typ:  Konvektor WVO
oder gleichwertig
Fabr./Typ nach Wahl des Bieters:
'.........'
inkl. Konsolen- Set Boden H: 110mm liefern
Menge: 2,000 Stck

**01.05.8 Bank-Konsolen-Set, für Länge bis 2000 mm**
Bank-Konsolen-Set
für zuvor beschriebenen Konvektor
H:180 mm, für Länge bis 2000 mm
Bank Konvektor Konsolen Set
zur Montage auf dem Heizkörper als Halter für Ablage.
Für Konvektorlänge von 500 bis 2000 mm
Höhe der Konsole: 180 mm
Farbe: RAL 9016
Lieferumfang:
3 x Trägerkonsolen
1 x Spannschrauben-Set
Lieferung mit Ablagefläche

Fabrikat: Arbonia
oder gleichwertig
Fabr./Typ nach Wahl des Bieters:
'.........'
inklusive Ablagefläche liefern und montieren
Menge: 2,000 Stck

**01.05.9 Heizkörper in das Gebäude transportieren**
Heizkörper in das Gebäude transportieren
(bodengleich),
aufstellen und mit den Rohrleitungen
verbinden.
Menge: 56,000 Stck

**01.05.10 Heizkörper Montage**
Heizkörper Montage
einschl.Schützen der Anschlüsse von
Heizkörpern und Rohren gegen Verschmutzung
sowie Erneuerung der Anschlußdichtungen
in einem Arbeitsgang.
Einschl. Füllen der Anlage.
Menge: 56,000 Stck

**01.05.11 Heizkörper-Befestigungen**
Heizkörper-Befestigungen
für vorstehende Heizkörper
verstellbar,körperschallgedämpft,
aus Stahl,mit Platte einschl.
Dübel und Schrauben
Befestigungstechnik nach VDI 6036,
Klasse III (hohe Anforderungen)
liefern und montieren
Menge: 56,000 Stck

**01.05.12 Thermostat-Kopf B**
Thermostat-Kopf
fuer alle Thermostat-Ventilunterteile.
Gesichertes Behoerdenmodell mit
eingebautem Fuehler und fluessigkeitsgefuellten Thermostat. Sollwertbereich
von + 8 - 26 Grad C. Ueberhubsicherung,
Merkzahl 1 - 5. Frostschutzsicherung +8°
max. Fühlertemperatur +50 Grad.
Schliesszeit 24 Min.
Biegefestigkeit am Regler min. 1000N.
Ausführung: B Diebstahlsicher
Farbe: weiss
Fabrikat/Typ nach Wahl des Bieters:
'.......................'
liefern und montieren
Menge: 56,000 Stck

**01.05.13 Hahnblock mit Entleerung**
Hahnblock mit Entleerung
für Zweirohrbetrieb
Einsetzbar als Eck- und Durchgangsform
Entleerung umbaubar für rechts- oder
linksseitigen Anschluss
Geeignet für den Anschluss mit Klemmverschraubungen
Achsabstand 50 mm
inkl. selbstdichtende Anschlussnippel
für Heizkörper mit Rp 1/2
und Konusteilen für Heizkörper mit
G 3/4 a Eurokonus
- einschl. 2 St. Universal-klemmringverschraubungen
  für Cu-Rohr, Edeslstahlrohr und C-Stahlrohr
  Ausführung 15 x 1,0 mm
liefern und montieren
Menge: 56,000 Stck

**01.05.14 Thermostat-Ventilunterteil**
Thermostat-Ventilunterteil
stufenlose Voreinstellung
Ausführung: Rotguß
 Eckform/Durchgangsform
Nennweite: DN 15 (1/2")
einschl. Klemmverschraubung Anschluss-
Innengewinde 1/2" x 15 mm
liefern und montieren
Menge: 56,000 Stck

**01.05.15 Heizkoerperverschraubungen**
Heizkoerperverschraubungen
mit fixierter Voreinstellung,
zum Regulieren, Absperren
und Entleeren des Heizkoerpers.
Oberfl.  : Rotguss vernickelt
Ausfuehr.: Eck o. Durchgang
Nennweite: 1/2"
einschl. Klemmverschraubung Anschluss-
Innengewinde 1/2" x 15 mm
liefern und montieren
Menge: 56,000 Stck

**01.05.16 Blindstopfen**
Blindstopfen
Messing, vernickelt 1/2"
selbstdichtend
liefern und montieren
Menge: 56,000 Stck

**01.05.17 Entlüftungsstopfen**
Entlüftungsstopfen
Messing, vernickelt 1/2"
selbstdichtend
liefern und montieren
Menge: 56,000 Stck

**01.05.18 Einzel-Rosette aus weißem Kunststoff**
Einzel-Rosette aus weißem Kunststoff,
als Klapprosette, einschließlich
Versiegelung der Rohrleitung im
Fußbodenbereich mit Silikon
Nennweite: DN 15
liefern und montieren
Menge: 112,000 Stck

#### Bereich 01.06 Stundenlohnarbeiten

*Hinweis*
Stundenlohnarbeiten-Erläuterungen
---------------------------------
Stundenlohnarbeiten dürfen nur auf ausdrückliche
Anweisung der Bauleitung für nicht vorhergesehene
oder nur auf diese Weise abzurechnende Arbeiten
ausgeführt werden.
Alle erforderlichen Auslösungen und Fahrgelder
sind in den Einheitspreisen enthalten.
Die Stundenzettel sind spätestens innerhalb
einer Woche nach Ausführung der Arbeiten unterschreiben zu lassen.Nicht rechtzeitig vorgelegte
Stundenzettel können nicht anerkannt werden.

**01.06.10 Monteurstunde**
Monteurstunde
-------------------
Menge: 60,000 Stck

**01.06.20 Helferstunde**
Helferstunde
----------------
Menge: 60,000 Stck

#### Bereich 01.07 Insgemeinkosten

**01.07.1 Durchführung des hydraulischen Abgleichs des gesamten**
Durchführung des hydraulischen Abgleichs des gesamten
Heizungssystems einschließlich Dokumentation.
Menge: 1,000 psch

**01.07.2 Einweisung des Bedienerpersonal**
Einweisung des Bedienerpersonals
in die Gesamtanlage incl. Erstellung
des Einweisungsprotokolls.
Menge: 1,000 psch

*Hinweis*
Erstellen der Ausführungsplanung nach VDI 6026

Planungsumfang sind mindestens die Erstellung von
Grundrissplänen, Schnittzeichnungen sowie Details von
Zentralen, Schächten und Installationsschwerpunkten.

Erstellung aller erforderlichen Berechnungen, wie
Heizlast-,
Rohrnetz-, und Fußbodenheizungsberechnung.

Maßstab entsprechend den zur Verfügung gestellten
Zeichnungen.

**01.07.3 Projektleiter Stunden für die Ausführungsplanung**
Menge: 50,000 Stck

**01.07.4 Technischer Zeichner Stunden für die Ausführungsplanung**
Menge: 50,000 Stck

*Hinweis*
Der Auftragnehmer muss seine Montage - Unterlagen
vor Ausführungsbeginn dem Bauherrn zur
Freigabe einreichen.
Durch den Freigabevermerk ist die Haftung des
Auftragnehmers für die Ausführung der obliegenden
Lieferungen und Leistungen in keiner Weise
eingeschränkt.

Der Auftragnehmer wird die Abnahme seiner
Lieferungen und Leistungen schriftlich beantragen.

Der Auftragnehmer hat gemäß VOB/B und VOB/C (DIN 18380
und DIN 18299) folgende Unterlagen 3-fach in
Papierordnern
und einmal digital (inkl. Inhaltsangabe) aufzustellen
und dem
Auftraggeber spätestens bei der Abnahme nach folgender
Sortierung zu übergeben:

- elektrische Übersichtsschaltpläne und Anschlusspläne
nach
DIN EN 61082-1 (VDE 0040-1) "Dokumente der
Elektrotechnik -
Teil 1: Regeln";
- Zusammenstellungen der wichtigsten technischen Daten;
- Kopien der vorgeschriebenen Prüf- und
Herstellerbescheinigungen, Verwendbarkeitsnachweise,
Fachunternehmererklärungen;
- alle für einen sicheren und wirtschaftlichen Betrieb
erforderlichen Bedienungs- und Wartungsanleitungen,
insbesondere nach DIN EN 12170 "Heizungsanlagen in
Gebäuden - Betriebs-, Wartungs- und
Bedienungsanleitungen -
Heizungsanlagen, die qualifiziertes Bedienungspersonal
erfordern" und DIN EN 12171 "Heizungsanlagen in
Gebäuden -
Betriebs-, Wartungs- und Bedienungsanleitungen -
Heizungsanlagen, die kein qualifiziertes
Bedienungspersonal
erfordern";
- Protokolle über die Druckprüfung;
- Protokoll über die Einweisung des Wartungs- und
Bedienungspersonals;
- Protokoll über die Abgasmessung.

**01.07.5 Revisionszeichnungen**
Zusätzlich zu den nach VOB geforderten Unterlagen
sind die Revisionszeichungen mit folgenden Plänen
zu erstellen und ergänzen:
- Grundrisspläne Heizung Maßstab 1:50
farbig abgelegt als CAD-Pläne inkl.
Datenträger CD-Rom im Auto-CAD-Format
mind. Release 2007 als dwg-Datei und als pdf-Datei
- Anlagenschema und Strangschema Heizung
als dwg- und pdf-Datei.

Alle Revisionszeichnungen sind 3-fach in Papierordnern
und einmal digital zu übergeben.

Die Revisionsunterlagen sind Abnahmevoraussetzung.
Menge: 1,000 psch

#### Bereich 01.08 Abwasserleitung und Zubehör

**01.08.1 Abwasserleitungsrohr Silent PP, DN 50**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 50 mm
- DN / Nennweite: 50

Passstücke und Verschnitt, sowie Befestigungs- und
Kleinmaterial sind in die Einheitspreise
einzukalkulieren.
einschl. körperschallgedämmten Rohrbefestigungen mit
zugelassenen Dübeln.
Fabrikat: Geberit
Typ:  Silent-PP
oder gleichwertig
Fabr./Typ nach Wahl des Bieters
'..........'
liefern und montieren
Menge: 30,000 m

**01.08.2 Abwasserleitungsrohr Silent PP, DN 70**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 75 mm
- DN / Nennweite: 70

Passstücke und Verschnitt, sowie Befestigungs- und
Kleinmaterial sind in die Einheitspreise
einzukalkulieren.
einschl. körperschallgedämmten Rohrbefestigungen mit
zugelassenen Dübeln.
Fabrikat: Geberit
Typ:  Silent-PP
oder gleichwertig
Fabr./Typ nach Wahl des Bieters
'..........'
liefern und montieren
Menge: 45,000 m

**01.08.3 Abwasserleitungsrohr Silent PP, DN 100**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 110 mm
- DN / Nennweite: 100

Passstücke und Verschnitt, sowie Befestigungs- und
Kleinmaterial sind in die Einheitspreise
einzukalkulieren.
einschl. körperschallgedämmten Rohrbefestigungen mit
zugelassenen Dübeln.
Fabrikat: Geberit
Typ:  Silent-PP
oder gleichwertig
Fabr./Typ nach Wahl des Bieters
'..........'
liefern und montieren
Menge: 60,000 m

**01.08.4 Abwasserleitungsrohr Silent PP, DN 125**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 125 mm
- DN / Nennweite: 125

Passstücke und Verschnitt, sowie Befestigungs- und
Kleinmaterial sind in die Einheitspreise
einzukalkulieren.
einschl. körperschallgedämmten Rohrbefestigungen mit
zugelassenen Dübeln.
Fabrikat: Geberit
Typ:  Silent-PP
oder gleichwertig
Fabr./Typ nach Wahl des Bieters
'..........'
liefern und montieren
Menge: 20,000 m

**01.08.5 Abwasserleitungsrohr Silent PP, DN 150**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 160 mm
- DN / Nennweite: 150

Passstücke und Verschnitt, sowie Befestigungs- und
Kleinmaterial sind in die Einheitspreise
einzukalkulieren.
einschl. körperschallgedämmten Rohrbefestigungen mit
zugelassenen Dübeln.
Fabrikat: Geberit
Typ:  Silent-PP
oder gleichwertig
Fabr./Typ nach Wahl des Bieters
'..........'
liefern und montieren
Menge: 20,000 m

**01.08.6 Bogen DN 150, s.w.v**
Bogen DN 150 s.w.v
Menge: 10,000 Stck

**01.08.7 Bogen DN 125, s.w.v**
Bogen DN 125 s.w.v
Menge: 10,000 Stck

**01.08.8 Bogen DN 100, s.w.v**
Bogen DN 100 s.w.v
Menge: 40,000 Stck

**01.08.9 Bogen DN 70, s.w.v**
Menge: 20,000 Stck

**01.08.10 Bogen DN 50, s.w.v**
Menge: 20,000 Stck

**01.08.11 Abzweig 150 x 150, 125, od. 100, s.w.v**
Abzweig 150 x 150, 125 od. 100, s.w.v
Menge: 7,000 Stck

**01.08.12 Abzweig 125 x 125, 100 od. 70, s.w.v**
Menge: 5,000 Stck

**01.08.13 Abzweig 100 x 100, 70 od. 50, s.w.v**
Menge: 30,000 Stck

**01.08.14 Abzweig 70 x 70 od. 50, s.w.v**
Menge: 20,000 Stck

**01.08.15 Reduzierstück 150x150, 125, 100 od. 70, s.w.v**
Menge: 7,000 Stck

**01.08.16 Reduzierstück 125x125, 100, 70 od.50, s.w.v**
Menge: 5,000 Stck

**01.08.17 Reduzierstück 100x100, 70 od.50, s.w.v**
Menge: 15,000 Stck

**01.08.18 Reduzierstück 70 x 50, od.40, s.w.v**
Menge: 15,000 Stck

**01.08.19 Reinigungsrohr DN 70**
Reinigungsrohr DN 70 s.w.v
Menge: 5,000 Stck

**01.08.20 Reinigungsrohr DN 100**
Reinigungsrohr DN 100 s.w.v
Menge: 5,000 Stck

**01.08.21 Reinigungsrohr DN 125**
Reinigungsrohr DN 125 s.w.v
Menge: 2,000 Stck

**01.08.22 Reinigungsrohr DN 150**
Reinigungsrohr DN 150 s.w.v
Menge: 2,000 Stck

**01.08.23 PP-Rohr DN 50**
Entwässerungsleitungen aus PP Rohren
und Formstücken mit angeformten
Muffen und werkseitig vormontierter Lippendichtung
aus EPDM bestehen aus einem schalloptimierten
3-Schicht-Rohr für Entwässerungsleitungen innerhalb
und außerhalb von Gebäuden.
Verbindung durch Steckmuffe,
Verlegung nach Herstellerrichtlinien unter Einhaltung
der DIN EN 12056 und DIN 1986-100, sowie DIN EN 752
und DIN EN 1610.
Werkstoff:  PP,
Rohrdimension: DN 50

Fabr./Typ nach Wahl des Bieters
'..........'
einschl. Rohrbefestigung aus verzinkten Rohrschellen
zur
Einzelbefestigung in Wand und Decke nach
statischen Erfordernissen.
liefern und montieren
Menge: 20,000 m

**01.08.24 PP-Rohr DN 70**
Leistung wie zuletzt im vollem Wortlaut beschrieben,
jedoch PP-Rohr DN 70
Menge: 20,000 m

**01.08.25 PP-Rohr DN 100**
Leistung wie zuletzt im vollem Wortlaut beschrieben,
jedoch PP-Rohr DN 100
Menge: 30,000 m

**01.08.26 Bogen DN 50**
Bogen DN 50 s.w.v
Menge: 12,000 Stck

**01.08.27 Bogen DN 70**
Bogen DN 70 s.w.v
Menge: 12,000 Stck

**01.08.28 Bogen DN 100**
Bogen DN 100 s.w.v
Menge: 22,000 Stck

**01.08.29 Abzweig, DN 100 x 100 bzw. 70 bzw. 50**
Abzweig, DN 100 x 100 bzw. 70 bzw. 50 s.w.v.
Menge: 10,000 Stck

**01.08.30 Abzweig, DN 70 x 70 bzw. 50**
Abzweig, DN 100 x 70 bzw. 50 s.w.v.
Menge: 6,000 Stck

**01.08.31 Abzweig, DN 56 x 56**
Abzweig, DN 56 x 56 s.w.v.
Menge: 6,000 Stck

**01.08.32 Reduzierung DN 70 x 56**
Reduzierung DN 70 x 56  s.w.v.
Menge: 8,000 Stck

**01.08.33 Reduzierung DN 100 x 70 bzw. 56**
Reduzierung DN 100 x 70 bzw. 56  s.w.v.
Menge: 8,000 Stck

**01.08.34 Reinigungsrohr DN 100**
Reinigungsstück mit runder Öffnung DN 100 s.w.v
Menge: 3,000 Stck

**01.08.35 Lippendichtung NBR, d:50mm**
Lippendichtung NBR

Verwendungszwecke
- Für Steckmuffen

Eigenschaften
- Öl- und fettbeständig

Technische Eigenschaften
- Werkstoff: NBR
- DN / Nennweite: 50

liefern und montieren
Menge: 20,000 Stck

**01.08.36 Lippendichtung NBR, d:75mm**
Lippendichtung NBR

Verwendungszwecke
- Für Steckmuffen

Eigenschaften
- Öl- und fettbeständig

Technische Eigenschaften
- Werkstoff: NBR
- DN / Nennweite: 70

liefern und montieren
Menge: 30,000 Stck

**01.08.37 Lippendichtung NBR, d:110mm**
Lippendichtung NBR

Verwendungszwecke
- Für Steckmuffen

Eigenschaften
- Öl- und fettbeständig

Technische Eigenschaften
- Werkstoff: NBR
- DN / Nennweite: 100

liefern und montieren
Menge: 40,000 Stck

**01.08.38 Lippendichtung NBR, d:125mm**
Lippendichtung NBR

Verwendungszwecke
- Für Steckmuffen

Eigenschaften
- Öl- und fettbeständig

Technische Eigenschaften
- Werkstoff: NBR
- DN / Nennweite: 125

liefern und montieren
Menge: 5,000 Stck

**01.08.39 Lippendichtung NBR, d:160mm**
Lippendichtung NBR

Verwendungszwecke
- Für Steckmuffen

Eigenschaften
- Öl- und fettbeständig

Technische Eigenschaften
- Werkstoff: NBR
- DN / Nennweite: 160

liefern und montieren
Menge: 10,000 Stck

**01.08.40 Rohrschott90 Plus EN, DN 50**
Rohrschott90 Plus EN
für Geberit Silent-Pro
Zulassung Nr.: Z-19.53-xxxx
Größe:  50 mm
Fabrikat: Geberit
Typ:  Rohrschott90 Plus EN
oder gleichwertig
Fabr./Typ nach Wahl des Bieters
'..........'
liefern und montieren
Menge: 10,000 Stck

**01.08.41 Rohrschott90 Plus EN, DN 70**
Leistung wie zuletzt im vollem Wortlaut beschrieben,
jedoch Größe: d 75 mm
liefern und montieren
Menge: 10,000 Stck

**01.08.42 Rohrschott90 Plus EN, DN 100**
Leistung wie zuletzt im vollem Wortlaut beschrieben,
jedoch Größe: d 100 mm
liefern und montieren
Menge: 15,000 Stck

**01.08.43 Dichtungseinsatz mit ITL-System**
Dichtungseinsatz mit ITL-System zur Abdichtung von
Durchdringungen mit Rohren und Kabel. Aufklappbar, für
bereits verlegte Leitungen. Dicht gegen drückendes und
nichtdrückendes Wasser. Einsatz in bauseitiges
Futterrohr oder
Kernbohrung (Weiße Wanne).

Dichtungseinsatz mit ITL als geteilte Dichtung,
mit Gestellringen aus Hochleistungskunststoff,
mit integrierter Drehmomentkontrolle durch
selbstabscherende
Spezialmuttern, mit Elastomer-Dichtung, Dichtbreite 40
mm,
aus EPDM oder NBR,
Dichtigkeit gegen drückendes und nichtdrückendes
Wasser,
gasdicht, mit geprüfter Radondichtigkeit,
erfüllt Anforderungen nach FHRK-Standard 40,
geprüft nach FHRK Prüfgrundlage GE 101,
mit FHRK-Qualitätssiegel ausgezeichnet,
mit Umwelt-Produktdeklaration (EPD),
wartungsfreie Ausführung (kein Nachspannen
erforderlich),
einschl. Kernbohrungsversiegelung bei Einsatz in
Kernbohrungen,
mit 4 Fixierlaschen incl. Schrauben,

Außendurchmesser der Medienleitung 110 mm
Futterrohr-/Kernbohrungsinnendurchmesser 150 mm

liefern und nach Einbauanleitung des Herstellers
montieren.
Menge: 1,000 Stck

**01.08.44 Dichtungseinsatz mit ITL-System**
Dichtungseinsatz mit ITL-System zur Abdichtung von
Durchdringungen mit Rohren und Kabel. Aufklappbar, für
bereits verlegte Leitungen. Dicht gegen drückendes und
nichtdrückendes Wasser. Einsatz in bauseitiges
Futterrohr oder
Kernbohrung (Weiße Wanne).

Dichtungseinsatz mit ITL als geteilte Dichtung,
mit Gestellringen aus Hochleistungskunststoff,
mit integrierter Drehmomentkontrolle durch
selbstabscherende
Spezialmuttern, mit Elastomer-Dichtung, Dichtbreite 40
mm,
aus EPDM oder NBR,
Dichtigkeit gegen drückendes und nichtdrückendes
Wasser,
gasdicht, mit geprüfter Radondichtigkeit,
erfüllt Anforderungen nach FHRK-Standard 40,
geprüft nach FHRK Prüfgrundlage GE 101,
mit FHRK-Qualitätssiegel ausgezeichnet,
mit Umwelt-Produktdeklaration (EPD),
wartungsfreie Ausführung (kein Nachspannen
erforderlich),
einschl. Kernbohrungsversiegelung bei Einsatz in
Kernbohrungen,
mit 4 Fixierlaschen incl. Schrauben,

Außendurchmesser der Medienleitung 125 mm
Futterrohr-/Kernbohrungsinnendurchmesser 200 mm

liefern und nach Einbauanleitung des Herstellers
montieren.
Menge: 1,000 Stck

**01.08.45 Dichtungseinsatz mit ITL-System**
Dichtungseinsatz mit ITL-System zur Abdichtung von
Durchdringungen mit Rohren und Kabel. Aufklappbar, für
bereits verlegte Leitungen. Dicht gegen drückendes und
nichtdrückendes Wasser. Einsatz in bauseitiges
Futterrohr oder
Kernbohrung (Weiße Wanne).

Dichtungseinsatz mit ITL als geteilte Dichtung,
mit Gestellringen aus Hochleistungskunststoff,
mit integrierter Drehmomentkontrolle durch
selbstabscherende
Spezialmuttern, mit Elastomer-Dichtung, Dichtbreite 40
mm,
aus EPDM oder NBR,
Dichtigkeit gegen drückendes und nichtdrückendes
Wasser,
gasdicht, mit geprüfter Radondichtigkeit,
erfüllt Anforderungen nach FHRK-Standard 40,
geprüft nach FHRK Prüfgrundlage GE 101,
mit FHRK-Qualitätssiegel ausgezeichnet,
mit Umwelt-Produktdeklaration (EPD),
wartungsfreie Ausführung (kein Nachspannen
erforderlich),
einschl. Kernbohrungsversiegelung bei Einsatz in
Kernbohrungen,
mit 4 Fixierlaschen incl. Schrauben,

Außendurchmesser der Medienleitung 160 mm
Futterrohr-/Kernbohrungsinnendurchmesser 250 mm

liefern und nach Einbauanleitung des Herstellers
montieren.
Menge: 1,000 Stck

**01.08.46 Anschluss DN 100 an bestehende Schmutzwasserleitung**
Anschluss DN 100 an Schmutzwasserleitung
aus PP-Rohr herstellen
unter Zulieferung der erforderlichen Materialien.
Menge: 10,000 Stck

**01.08.47 Anschluss DN 150 an SW-Entlüftung**
Anschluss an SW-Entlüftung für Flach-/ Schrägdach
DN 150
Menge: 2,000 Stck

**01.08.48 Dachhaube Schmutzwasser Typ FDS**
gebavent-Dachhaube Schmutzwasser Typ FDS
DN 150 schwarz

Bestehend aus Dachhaubenkopf FDS-K und Standrohr
isoliert
SRS.
Fabrikat: Gebavent
Typ:  FDS-K
oder gleichwertig
Fabr./Typ nach Wahl des Bieters
'..........'
liefern und an Dachdecker übergeben
Menge: 2,000 Stck

**01.08.49 Abwasser-Anschluss DN 50 Spüle**
Vorrichten der Abwasser-Küchenanschlüsse
DN 50 für die Spülen
einschl. aller Form- und Verbindungsstücke
sowie Befestigungsmaterial
liefern und montieren
Menge: 1,000 Stck

**01.08.50 Kanalhaltungen auf Dichtigkeit prüfen**
Kanalhaltungen und Leitungen der neu erstellten
Abwasseranlage auf Dichtigkeit nach
DIN EN 1610 prüfen. Der AG ist von der
Prüfung rechtzeitig in Kenntnis zu setzen.
Das Ergebnis der Prüfung ist vom
AN zu protokollieren, DN = 100 - 150
Rohrmaterial = PP.
Menge: 1,000 psch

**01.08.51 Kanal-TV-Untersuchung der neu erstellten**
Kanal-TV-Untersuchung der neu erstellten
Abwasseranlagen (DN 100 - 150) mittels fahrbarer
Farbfernsehkamera bzw. Schiebekamera (bis DN 150),
einschließlich TV-Bericht und
Videoaufzeichnung mit allen Angaben zur untersuchten Haltungsstrecke.
Die Daten sind auf Videoband und auf CD/DVD im
MPG-Format zu liefern.
Erfassung von seitlichen Zuläufen sowie Aufzeichnung
aller Vorkommnisse (entsprechend ATV-Merkblatt M 143).
Menge: 1,000 psch

**01.08.52 Herstellen und liefern des Bestandsplanes**
Herstellen und liefern des Bestandsplanes
für die erstellten Abwasserkanäle und
Anschlüsse gemäß DIN 2425 und den
nachfolgenden Vorschriften:

Lagepläne sind im Maßstab 1:100 herzustellen.
Die Höhe der Schächte wird durch Oberkante
Deckel und Sohle, bei Abstürzen Ein- und
Auslauf, auf NN eingemessen und eingetragen.
Die Nummerierung der Schächte ist nach
Angaben des AG vorzunehmen.
Die Endpunkte der Anschlussleitungen sind
mit NN-Höhen anzugeben und rechtwinklig
auf die Kanalachse einzumessen.

Die Bestandspläne sind 3-mal als Original,
110 g/m² und 1-fach auf Datenträger im
dxf-oder dwg-Format zu liefern.
Menge: 1,000 psch

#### Bereich 01.09 Armaturen und Zubehör

**01.09.1 Absperrarmatur DN 32**
Schrägsitzventil (Freistromventil),
mit Pressanschlüssen, mit SC-Contur,
aus nichtrostendem Stahl
mit Spindelübersetzung und
mit Entleerungsstopfen
Betriebsdruck: 16 bar (PN 16)
Betriebstemperatur: 90° C,
mit DIN-DVGW-Prüfzeichen
Größe: 35 mm

Fabrikat/Typ nach Wahl des Bieters
'..........'
einschl. Entleerungsventil
liefern und montieren
Menge: 3,000 Stck

**01.09.2 Absperrarmatur DN 25**
Leistung wie zuletzt im vollem Wortlaut beschrieben,
jedoch Schrägsitzventil 28 mm
liefern und montieren
Menge: 5,000 Stck

**01.09.3 Absperrarmatur DN 20**
Leistung wie zuletzt im vollem Wortlaut beschrieben,
jedoch Schrägsitzventil 22 mm
liefern und montieren
Menge: 5,000 Stck

**01.09.4 Absperrarmatur DN 12**
Leistung wie zuletzt im vollem Wortlaut beschrieben,
jedoch Schrägsitzventil 15 mm
liefern und montieren
Menge: 4,000 Stck

**01.09.5 Schrägsitzventil 16 mm**
Schrägsitzventil (Freistromventil),
mit Raxofix-Pressanschlüssen,
mit SC-Contur und DVGW zertifizierter
Prüfsicherheit bei unverpresstem Verbinder,
Ventilgehäuse und -oberteil aus
Rotguss gemäß DIN 50930-6,
Ventilsitz aus Edelstahl,
mit Spindelübersetzung und
Stellungsanzeige offen/geschlossen,
Handrad mit auswechselbarer
Medienkennzeichnung grün/rot,
mit Entleerungsstopfen,
Betriebsdruck: 16 bar (PN 16),
Betriebstemperatur: 90°C,
mit DIN-DVGW-Prüfzeichen,
Dimension 16 mm
Fabr./Typ nach Wahl des Bieters:
'..........'
liefern und montieren
Menge: 2,000 Stck

**01.09.6 Schrägsitzventil 20 mm**
Leistung wie zuletzt im vollem Wortlaut beschrieben,
jedoch 20 mm
Menge: 2,000 Stck

**01.09.7 Schrägsitzventil 25 mm**
Leistung wie zuletzt im vollem Wortlaut beschrieben,
jedoch 25 mm
Menge: 2,000 Stck

**01.09.8 Auslaufventil Wasser-Safe**
Auslaufventil Wasser-Safe
Oberteil mit Sicherheitsschloss, mit
Schlauchverschraubung DN 20
matt verchromt
liefern und montieren
Menge: 2,000 Stck

**01.09.9 Probenahmeventil**
Probenahmeventil
zur Probenahme von Trinkwasser
Grösse: DN 10  G 3/8"
Fabr.:  Kemper oder Viega
liefern und montieren
Menge: 7,000 Stck

#### Bereich 01.10 Rohrleitungen und Zubehör

*Hinweis*
Das Leitungsnetz ist gemäß DIN 4109 gegen Körperschallübertragung vom Baukörper zu trennen.

Dübel und Befestigungsmaterial müssen für das Leitungssystem zugelassen sein und den Brandschutzanforderungen
gemäß Leitungsanlagenverordnung entsprechen.

Passstücke und Verschnitt, sowie körperschallgedämmte
Rohrschellen, Befestigungs- und Kleinmaterial sind in
die Einheitspreise einzukalkulieren.

Montagehöhe über Gelände/Fussboden bis 4 m.

**01.10.1 Edelstahl-Rohr 15 x 1,0 mm**
Rohrleitungen aus nichtrostendem Stahl
für Trinkwasser
DVGW geprüft
Aussendurchmesser 15 x 1,0 mm,
Verbindung durch Preßfittings,
einschl. Schweiss- bzw. Loet- oder Kleb-
sowie Dichtungsmaterial.
Montagehoehe über Gelände/Fussboden bis 3,50 m.
Inkl. Befestigungsmaterial
liefern und verlegen
Menge: 20,000 m

**01.10.2 Edelstahl-Rohr 18 x 1,0 mm**
Leistung wie zuletzt im vollem Wortlaut beschrieben,
jedoch 18 x 1,0 mm
Menge: 30,000 m

**01.10.3 Edelstahl-Rohr 22 x 1,2 mm**
Leistung wie zuletzt im vollem Wortlaut beschrieben,
jedoch 22 x 1,2 mm
Menge: 40,000 m

**01.10.4 Edelstahl-Rohr 28 x 1,2 mm**
Leistung wie zuletzt im vollem Wortlaut beschrieben,
jedoch 28 x 1,2 mm
Menge: 50,000 m

**01.10.5 Bogen 15 mm aus Edelstahl 90/45 Grad**
Bogen aus Edelstahl 90/45 Grad als Zulage
Dimension : 15mm
liefern und montieren
Menge: 15,000 Stck

**01.10.6 Bogen 18 mm aus Edelstahl 90/45 Grad**
Leistung wie zuletzt im vollem Wortlaut beschrieben,
jedoch Dimension : 18mm
Menge: 20,000 Stck

**01.10.7 Bogen 22 mm aus Edelstahl 90/45 Grad**
Leistung wie zuletzt im vollem Wortlaut beschrieben,
jedoch Dimension : 22mm
Menge: 25,000 Stck

**01.10.8 Bogen 28 mm aus Edelstahl 90/45 Grad**
Leistung wie zuletzt im vollem Wortlaut beschrieben,
jedoch Dimension : 28mm
Menge: 10,000 Stck

**01.10.9 T-Stück 15 mm aus Edelstahl**
T-Stück aus Edelstahl als Zulage
Dimension : 15mm
liefern und montieren
Menge: 7,000 Stck

**01.10.10 T-Stück 18 mm aus Edelstahl**
Leistung wie zuletzt im vollem Wortlaut beschrieben,
jedoch Dimension : 18mm
Menge: 5,000 Stck

**01.10.11 T-Stück 22 mm aus Edelstahl**
Leistung wie zuletzt im vollem Wortlaut beschrieben,
jedoch Dimension : 22mm
Menge: 5,000 Stck

**01.10.12 T-Stück 28 mm aus Edelstahl**
Leistung wie zuletzt im vollem Wortlaut beschrieben,
jedoch Dimension : 28mm
Menge: 3,000 Stck

**01.10.13 Muffe 15 mm aus Edelstahl**
Muffe aus Edelstahl als Zulage
Dimension : 15mm
liefern und montieren
Menge: 4,000 Stck

**01.10.14 Muffe 18 mm aus Edelstahl**
Leistung wie zuletzt im vollem Wortlaut beschrieben,
jedoch Dimension : 18mm
Menge: 6,000 Stck

**01.10.15 Muffe 22 mm aus Edelstahl**
Leistung wie zuletzt im vollem Wortlaut beschrieben,
jedoch Dimension : 22mm
Menge: 8,000 Stck

**01.10.16 Muffe 28 mm aus Edelstahl**
Leistung wie zuletzt im vollem Wortlaut beschrieben,
jedoch Dimension : 28mm
Menge: 10,000 Stck

**01.10.17 Reduzierstück AD 18mm x 15mm aus Edelstahl**
Reduzierstück aus Edelstahl als Zulage
AD 18mm x 15mm
liefern und montieren
Menge: 7,000 Stck

**01.10.18 Reduzierstück AD 22mm x 15mm aus Edelstahl**
Leistung wie zuletzt im vollem Wortlaut beschrieben,
jedoch Reduzierstück AD 22mm x 15mm
Menge: 5,000 Stck

**01.10.19 Reduzierstück AD 22mm x 18mm aus Edelstahl**
Leistung wie zuletzt im vollem Wortlaut beschrieben,
jedoch Reduzierstück AD 22mm x 18mm
Menge: 5,000 Stck

**01.10.20 Reduzierstück AD 28mm x 18mm aus Edelstahl**
Leistung wie zuletzt im vollem Wortlaut beschrieben,
jedoch Reduzierstück AD 28mm x 18mm
Menge: 1,000 Stck

**01.10.21 Reduzierstück AD 28mm x 22mm aus Edelstahl**
Leistung wie zuletzt im vollem Wortlaut beschrieben,
jedoch Reduzierstück AD 28mm x 22mm
Menge: 2,000 Stck

**01.10.22 Übergangsmuffe 15 mm x 1/2" aus Edelstahl**
Übergangsmuffe mit Innengewinde
auf Presssystem
Edelstahl 15 mm x 1/2"
liefern und montieren
Menge: 5,000 Stck

**01.10.23 Übergangsmuffe 18 mm x 1/2" aus Edelstahl**
Übergangsmuffe mit Innengewinde
auf Presssystem
Edelstahl 18 mm x 1/2"
liefern und montieren
Menge: 5,000 Stck

**01.10.24 Übergangsmuffe 22 mm x 3/4" aus Edelstahl**
Übergangsmuffe mit Innengewinde
auf Presssystem
Edelstahl 22 mm x 3/4"
liefern und montieren
Menge: 3,000 Stck

**01.10.25 Übergangsmuffe 28 mm x 1" aus Edelstahl**
Übergangsmuffe mit Innengewinde
auf Presssystem
Edelstahl 28 mm x 1"
liefern und montieren
Menge: 3,000 Stck

**01.10.26 PE-Xc/Al/PE-Xc-Rohr, 16x2,2**
Rohrleitungen für Trinkwasserinstallationen
vorrangig nach DIN 1988,
aus formstabilen grauen PE-Xc/Al/PE-Xc
Mehrschichtverbundrohren,
diffusionsdicht,
in graues Schutzrohr aus PE-eingezogen,
Verbindung mit Verbinder aus Rotguss,
als druckverlustoptimiertes System,
ohne O-Ring,
mit SC-Contur und DVGW zertifizierter
Prüfsicherheit bei unverpresstem Verbinder,
unlösbar,
DVGW-Reg.-Nr. DW-8501BU0124
einschl. körperschallgedämmten Rohrbefestigungen
mit zugelassenen Dübeln
Dimension 16 x 2,2 mm
Fabr./Typ nach Wahl des Bieters
'..........'
liefern und montieren
Menge: 45,000 m

**01.10.27 PE-Xc/Al/PE-Xc-Rohr, 20x2,8**
Leistung wie zuletzt im vollem Wortlaut beschrieben,
jedoch Dimension 20 x 2,8 mm
Menge: 55,000 m

**01.10.28 PE-Xc/Al/PE-Xc-Rohr, 25x2,7**
Leistung wie zuletzt im vollem Wortlaut beschrieben,
jedoch Dimension 25 x 2,7 mm
Menge: 35,000 m

**01.10.29 PE-Xc/Al/PE-Xc-Rohr, 32x3,2**
Leistung wie zuletzt im vollem Wortlaut beschrieben,
jedoch Dimension 32 x 3,2 mm
Menge: 15,000 m

**01.10.30 Doppelwandscheibe 16x1/2x16**
Doppelwandscheibe, mit SC als Zulage
Dimension  16x1/2x16
inkl. Schallschlucker
liefern und montieren
Menge: 22,000 Stck

**01.10.31 Doppelwandscheibe 20x1/2x20**
Doppelwandscheibe, mit SC als Zulage
Dimension  20x1/2x20
inkl. Schallschlucker
liefern und montieren
Menge: 7,000 Stck

**01.10.32 Doppelwandscheibe 25x1/2x25**
Doppelwandscheibe, mit SC als Zulage
Dimension  25x1/2x25
inkl. Schallschlucker
liefern und montieren
Menge: 7,000 Stck

**01.10.33 Bogen 16**
Bogen, mit SC-Contur aus Rotguss
als Zulage, Dimension  16
liefern und montieren
Menge: 20,000 Stck

**01.10.34 Bogen 20**
Bogen, mit SC-Contur aus Rotguss
als Zulage, Dimension  20
liefern und montieren
Menge: 15,000 Stck

**01.10.35 Bogen 25**
Bogen, mit SC-Contur aus Rotguss
als Zulage, Dimension  25
liefern und montieren
Menge: 10,000 Stck

**01.10.36 Bogen 32**
Bogen, mit SC-Contur aus Rotguss
als Zulage, Dimension 32
liefern und montieren
Menge: 5,000 Stck

**01.10.37 T-Stück 32**
T-Stück, mit SC-Contur als Zulage
Dimension 32
liefern und montieren
Menge: 2,000 Stck

**01.10.38 T-Stück 25**
T-Stück, mit SC-Contur als Zulage
Dimension  25
liefern und montieren
Menge: 5,000 Stck

**01.10.39 T-Stück 20**
T-Stück, mit SC-Contur als Zulage
Dimension  20
liefern und montieren
Menge: 10,000 Stck

**01.10.40 T-Stück 16**
T-Stück, mit SC-Contur als Zulage
Dimension  16
liefern und montieren
Menge: 15,000 Stck

**01.10.41 Kupplung 16**
Kupplung, mit SC-Contur als Zulage
Dimension  16
liefern und montieren
Menge: 10,000 Stck

**01.10.42 Kupplung 20**
Kupplung, mit SC-Contur als Zulage
Dimension  20
liefern und montieren
Menge: 7,000 Stck

**01.10.43 Kupplung 25**
Kupplung, mit SC-Contur als Zulage
Dimension  25
liefern und montieren
Menge: 5,000 Stck

**01.10.44 Kupplung 32**
Kupplung, mit SC-Contur als Zulage
Dimension  32
liefern und montieren
Menge: 3,000 Stck

**01.10.45 Kupplung 20x16**
Kupplung, mit SC-Contur als Zulage
Dimension  20x16
liefern und montieren
Menge: 15,000 Stck

**01.10.46 Kupplung 25x20**
Kupplung, mit SC-Contur als Zulage
Dimension  25x20
liefern und montieren
Menge: 8,000 Stck

**01.10.47 Kupplung 32x25**
Kupplung, mit SC-Contur als Zulage
Dimension  32x25
liefern und montieren
Menge: 5,000 Stck

**01.10.48 Übergangsstück 16 mm x 1/2" aus Siliziumbronze**
Übergangsstück mit Außengewinde
auf Presssystem
mit SC-Contur aus Siliziumbronze
16 mm x 1/2"
liefern und montieren
Menge: 8,000 Stck

**01.10.49 Übergangsstück 20 mm x 1/2" aus Siliziumbronze**
Übergangsstück mit Außengewinde
auf Presssystem
mit SC-Contur aus Siliziumbronze
20 mm x 1/2"
liefern und montieren
Menge: 6,000 Stck

**01.10.50 Übergangsstück 25 mm x 3/4" aus Siliziumbronze**
Übergangsstück mit Außengewinde
auf Presssystem
mit SC-Contur aus Siliziumbronze
25 mm x 3/4"
liefern und montieren
Menge: 4,000 Stck

**01.10.51 Übergangsstück 32 mm x 1" aus Siliziumbronze**
Übergangsstück mit Außengewinde
auf Presssystem
mit SC-Contur aus Siliziumbronze
32 mm x 1"
liefern und montieren
Menge: 2,000 Stck

**01.10.52 Halterung**
Halterung 70/100/150, Stahl
- für Mauerwerk-Installation, Vorwand-Installation,
verschiedene
Stichmaße
- Stahl verzinkt
- schallentkoppelnd
Menge: 22,000 Stck

**01.10.53 Trinkwasseranlage außer Betrieb nehmen**
Trinkwasseranlage außer Betrieb nehmen,
entleeren der gesamten Trinkwasseranlage.
Menge: 1,000 Psch

**01.10.54 Probenahmeventil**
Probenahmeventil
zur Probenahme von Trinkwasser
Grösse: DN 10  G 3/8"
liefern und montieren
Menge: 4,000 Stck

**01.10.55 Probeentnahme und Trinkwasseranalyse**
Probeentnahme und Trinkwasseranalyse
von Trinkwasser-Kalt und Warm
vor Beginn der Rohinstallation und nach
Abschluß der Installation einschl.
Dokumentation in Abstimmung mit dem
Auftraggeber
Menge: 2,000 Stck

**01.10.56 Druckprüfung der ges.Trinkwasseranlage**
Druckprüfung der ges.Trinkwasseranlage
in Abschnitten - nach DIN EN 806
Prüfung von Rohrleitungen.
Der Prüfdruck muss das 1,1-fache des zulässigen Betriebsdrucks betragen.
Der Betriebsdruck nach DIN EN 806-2 beträgt
1MPa (10 bar). Der Prüfdruck somit 1,1 MPa (11 bar).
Der Prüfdruck ist 30 Minuten aufrechtzuerhalten.
Danach soll eine Inspektion durchgeführt werden, um
eventuelle Undichtheiten in dem Prüfabschnitt
festzustellen. Danach ist der Druck au einen 0,5-fachen
Prüfdruck von 0,55 MPa (5,5 bar) abzusenken, indem
Wasser
entleert wird. Währendessen ist eine weitere Prüfzeit
von 120
Minuten einzuhalten.
Während dieser Prüfzeit darf keine Undichtheit
erkennbar sein.
Der Prüfdruck am Manometer muss währendessen konstant
bleiben.
Menge: 1,000 Stck

**01.10.57 Übergabe und Inbetriebnahme der Anlage**
Übergabe und Inbetriebnahme der Anlage.
Desweiteren ist dem Betreiber eine
Dokumentation, Betriebsanleitung und
Inspektions- und Wartungsanleitungen
zu übergeben.
Außerdem ist der Betreiber in seine
Anlage eizuweisen.
Menge: 1,000 Stck

#### Bereich 01.11 Wärmedämmung und Zubehör

*Hinweis*
Anmerkung zur Rohrisolierung
Rohrleitungsisolierung (ohne Isogenopak)

Ausführung nach DIN 18421
Isoliermaterial: Gepreßte Mineralfaserschalen oder -matten
WLG 035
auf Alufolie kaschiert
mit Prüfzeugnis nach DIN 4102 Klasse A,
Schmelzpunkt > 1000°C
fugendicht mit verz. Draht aufbinden.
Prüfzeugnis: Nach DIN 4102, Klasse B 1
Formstücke : Abzweige und Rohrbögen aus
vorgefertigten, rückenverstärkten Formteilen

**01.11.1 Rohrisolierung ohne Isogenopak DN 15/12, Isolierst.30 mm (100%)**
Isolierung wie vor,
Isolierst.= 30 mm  (100%)
liefern und montieren

Rohraussendurchmesser  = 15 bis 21,3 mm (DN 15)
Menge: 55,000 m

**01.11.2 Rohrisolierung ohne Isogenopak DN 20, Isolierst.30 mm (100%)**
Isolierung wie vor,
Isolierst.= 30 mm  (100%)
liefern und montieren

Rohraussendurchmesser  = 22 bis 26,9 mm (DN 20)
Menge: 20,000 m

**01.11.3 Rohrisolierung ohne Isogenopak DN 25, Isolierst.30 mm (100%)**
Isolierung wie vor,
Isolierst.= 30 mm  (100%)
liefern und montieren

Rohraussendurchmesser  = 28 bis 33,7 mm (DN 25)
Menge: 15,000 m

**01.11.4 Isolierung Bögen DN 15-25**
Isolierung wie vor beschrieben, jedoch
Bogen DN 15 - DN 25 als Zulage
liefern und montieren
Menge: 50,000 Stck

**01.11.5 Isolierung T-Stücke DN 15-25**
Isolierung wie vor beschrieben, jedoch
T-Stücke DN 15 - DN 25 als Zulage
liefern und montieren
Menge: 32,000 Stck

**01.11.6 Isolierung Ausschnitte**
Isolierung wie vor beschrieben, jedoch
Ausschnitte bis DN 25 als Zulage
liefern und montieren
Menge: 30,000 Stck

**01.11.7 Isolierung Paßstücke**
Isolierung wie vor beschrieben, jedoch
Paßstücke als Zulage
liefern und montieren
Menge: 30,000 Stck

*Hinweis*
Anmerkung zur Rohrisolierung
Rohrleitungsisolierung (mit Isogenopak)

Ausführung nach DIN 18421
Isoliermaterial: Gepreßte Mineralfaserschalen oder -matten
WLG 035
auf Alufolie kaschiert
mit Prüfzeugnis nach DIN 4102 Klasse A,
Schmelzpunkt > 1000°C
fugendicht mit verz. Draht aufbinden.
Isoliermantel: Isogenpak-SE-Folie
mit 4 cm Überlappung montieren,Längsnähte
mit Kunststoffnieten befestigen
Prüfzeugnis: Nach DIN 4102, Klasse B 1
Formstücke : Abzweige und Rohrbögen aus
vorgefertigten, rückenverstärkten Formteilen
An Rohrenden. Mauerdurchbrüchen und
Verteilern sind Alu-Manschetten
mit Nieten und Schrauben rutschsicher zu
befestigen.
Manschettenfarbe: Farbkennzeichn. DIN 2404

**01.11.8 Rohrisolierung mit Isogenopak DN 15/12, Isolierst.30 mm (100%)**
Isolierung wie vor,
Isolierst.= 30 mm  (100%)
liefern und montieren

Rohraussendurchmesser  = 15 bis 21,3 mm (DN 15)
Menge: 50,000 m

**01.11.9 Rohrisolierung mit Isogenopak DN 20, Isolierst.30 mm (100%)**
Isolierung wie vor,
Isolierst.= 30 mm  (100%)
liefern und montieren

Rohraussendurchmesser  = 22 bis 26,9 mm (DN 20)
Menge: 40,000 m

**01.11.10 Rohrisolierung mit Isogenopak DN 25, Isolierst.30 mm (100%)**
Isolierung wie vor,
Isolierst.= 30 mm  (100%)
liefern und montieren

Rohraussendurchmesser  = 28 bis 33,7 mm (DN 25)
Menge: 50,000 m

**01.11.11 Isolierung Bögen DN 15-25**
Isolierung wie vor beschrieben, jedoch
Bogen DN 15 - DN 32 als Zulage
liefern und montieren
Menge: 70,000 Stck

**01.11.12 Isolierung T-Stücke DN 15-25**
Isolierung wie vor beschrieben, jedoch
T-Stücke DN 15 - DN 32 als Zulage
liefern und montieren
Menge: 20,000 Stck

**01.11.13 Isolierung Ausschnitte**
Isolierung wie vor beschrieben, jedoch
Ausschnitte bis DN 25 als Zulage
liefern und montieren
Menge: 20,000 Stck

**01.11.14 Isolierung Paßstücke**
Isolierung wie vor beschrieben, jedoch
Paßstücke als Zulage
liefern und montieren
Menge: 20,000 Stck

**01.11.15 Isolierschlauch DN 100**
Isolierschlauch für Kunststoff-Abwasserleitungen
Nennweite: DN 100
liefern und montieren
Menge: 90,000 m

**01.11.16 Isolierschlauch DN 70**
Leistung wie zuletzt im vollem Wortlaut beschrieben,
jedoch DN 70
liefern und montieren
Menge: 50,000 m

**01.11.17 Isolierschlauch DN 50**
Leistung wie zuletzt im vollem Wortlaut beschrieben,
jedoch DN 50
liefern und montieren
Menge: 50,000 m

**01.11.18 Schubelastische Ummantelung**
Schubelastische Ummantelung
von nichtbrennbarem Rohr mit
der nichtbrennbaren Mineralfasermatte
mit einem Schmelzpunkt von
> 1000°C als F 90 Durchführung.
Im Bereich der Durchführung
15 mm Isolierdicke.
Für Rohraussendurchmesser bis 150 mm
liefern und montieren
Menge: 35,000 Stck

**01.11.19 Rohrdurchführungen (nicht brennbare Rohre) mit**
Rohrdurchführungen (nicht brennbare Rohre) mit
Brandschutzschalen vollständig verschließen.
Die Feuerwiderstandsklasse der Wand oder
Deckenkonstruktion muss erhalten bleiben.

Außendurchmesser der Rohre:  15,0-76,1 mm
Bekleidungsdicke:  20 mm
Bekleidungslänge:  400 mm

Typ nach Wahl des Bieters
'..........'
Fabrikat nach Wahl des Bieters
'..........'
einschl. verfüllen des Ringspaltes bis
30 mm Breite mit  Kitt
liefern und montieren
Menge: 20,000 Stck

**01.11.20 KDH 10-28**
Kompakt-Dämmhülse
50%, KDH 10-28

Fabr./Typ nach Wahl des Bieters
'..........'
einschl. schallentkoppelte Systembefestigung
liefern und montieren
Menge: 15,000 m

#### Bereich 01.12 Vorwandelemente und Zubehör

*Hinweis*
Montageelemente für die Installationstrennwand
(Metall- oder Holzständerwände) und
Vorwandinstallation (Vorsatzschale) im Trockenbau
zur Aufnahme von Sanitärausstattungsgegenständen.
Installationstrennwände sind nach DIN 18 183
"Montagewände aus Gipskartonplatten" auszuführen.
Die Montage der Montageelemente erfolgt über
zwei Befestigungspunkte am Boden sowie durch 3-fache
seitliche Verschraubung mit Selbstbohrschrauben am
Ständerwerk.
Bei der Vorwandinstallation sind die Elemente vor
einer gemauerten/betonierten Wand oder Ständerwand
nach DIN 18 183 mit dem Bausatz für Vorwandmontage
zu montieren. Die Montage der Montageelemente
erfolgt über zwei Befestigungspunkte am Boden und zwei
Befestigungspunkten zur Rückwand.
Die Montage Elemente erfüllen die
Standard-Anforderungen
des
Schallschutzes nach DIN 4109 sowie die erhöhten
Anforderungen nach DIN 4109, Beiblatt 2.
Die Beplankung muss mindestens 18 mm einlagig oder
2 x 12,5 mm zweilagig direkt auf den Montageelementen
erfolgen und muss vollflächig auf dem Montageelement
aufliegen. (Beplankung nicht Leistungsumfang Sanitär)
Die Verarbeitung und Montage ist nach den
herstellerspezifischen Vorschriften, den anerkannten
Regeln der Technik sowie unter Einhaltung
einschlägiger DIN Normen durchzuführen.

**01.12.1 WT-Element 1120mm, barrierefrei**
Waschtisch-Element
barrierefrei
1120 mm
Stahl
Ausstattung:
Rahmen pulverbeschichtet (40x40),
Keramikbefestigung höhenverstellbar,
Anschlüsse mit Schnellspanner
höhenverstellbar, Universal-UP-
Geruchverschlusshalter,
Befestigungsmaterial, Fußbremse zum
Einstellen der Bauhöhe
Technische Daten
Belastung max. 150 kg
Hinweis
UP-Geruchverschluss mit Abdeckplatte
weiß (Modell 5633.2).
BH: 1120
B: 500
inkl. Befestigungsmaterial
Fabr./Typ nach Wahl des Bieters
'............................'
inkl. Korkdämmstreifen für
erhöhten Schallschutz
nach DIN 4109, Beiblatt 2
liefern und montieren
Menge: 1,000 Stck

**01.12.2 Montageelement für Wand-WC, BF, 112 cm**
Montageelement für Wand-WC, barrierefrei, 112 cm,
mit Spülkasten 12 cm, WC höhenverstellbar,
für Stütz- und Haltegriffe
Verwendungszwecke
- Für Trockenbau
- Für barrierefreies Bauen geeignet
- Für Wand-WCs mit Anschlussmaßen nach DIN EN
33:2011-11
- Für Wand-WCs mit verlängerter Ausladung bis 70 cm
- Zum Befestigen von Stütz- und Haltegriffen
- Für 1-Mengen-, 2-Mengen- oder Spül-Stopp-Spülung
Eigenschaften
- WC-Keramik im fertigen Bad nachträglich
höhenverstellbar,
4149 cm ab Fertigfußboden
- Montage- und Instandhaltungsarbeiten am UP-Spülkasten
werkzeuglos
- Mit Leerrohr für Wasserzuleitung zum Anschluss von
Dusch-WCs
- 25 Jahre Ersatzteilsicherheit
Technische Eigenschaften
- Nettogewicht: 33,500 kg
- Breite: 88 cm
- Höhe: 112 cm
- Tiefe: 17 cm
- Fließdruck: 10-1000 kPa
- Große Spülmenge Einstellbereich: 4 / 4,5 / 6 / 7,5 l
- Kleine Spülmenge Einstellbereich: 2-4 l
Lieferumfang
- Wasseranschluss R 1/2", MF-fähig, mit integriertem
Eckventil und Handrad
- Bauschutz für Serviceöffnung
- 4 Wandanker
- Anschlussset für WC, D 90 mm
- Anschlussbogen 90G aus PE-HD, D 90 mm
- Übergangsmuffe aus PE-HD, D 90 / 110 mm
- 2 Gewindestangen M12
- Bauschutz für Verstellbereich von Spülbogen und
Anschlussbogen
- UP-Dose für Bohrloch D 68 mm, für Elektroanschluss
- Befestigungsmaterial
inkl. Korkdämmstreifen für erhöhten Schallschutz nach
DIN
4109, Beiblatt 2
Fabr./Typ nach Wahl des Bieters
'........................'
liefern und montieren
Menge: 1,000 Stck

**01.12.3 WC-Steuerung mit elektr. Spülausl. Netzbetrieb, Funk**
WC-Steuerung mit elektronischer Spülauslösung,
Netzbetrieb,
1-Mengen-Spülung, Betätigungsplatte, für
Stützklappgriff, Funk
Verwendungszwecke:
- Für UP-Spülkästen 12 cm
- Zur manuellen Fernauslösung von
UP-Spülkästen 12 cm über Stützklappgriffe mit
Funktaster
- Für 1-Mengen-Spülung
Eigenschaften:
- 1-Mengen-Spülung über Betätigungsplatte auslösbar
- Spülauslösung über Stützklappgriff,drahtlos, Funk
Technische Eigenschaften
- Werkstoffbezeichnung: Edelstahl
- Nennspannung (V): 85-240 V AC
Lieferumfang
- Betätigungsplatte
- Befestigungsrahmen
- Schutzplatte
- Lagerbock mit Servomotor und Hebevorrichtung,
vormontiert
- Steuerelektronik mit Funkempfänger
- Drückerstange
- Befestigungsmaterial
Fabr./Typ nach Wahl des Bieters
'........................'
liefern und montieren
Menge: 1,000 Stck

**01.12.4 Rohbauset zu WC-Steuerung mit mech. Sp-Ausl. Stützklappgriff**
Rohbauset für WC-Steuerung mit elektronischer
Spülauslösung,
für Stützklappgriff
Verwendungszwecke
Zur Montagevorbereitung drahtgebundener Fernauslösungen
von UP-Spülkästen 12 cm
Fabr./Typ nach Wahl des Bieters
'........................'
liefern und montieren
Menge: 2,000 Stck

**01.12.5 Waschtisch-Element 1120 mm**
Waschtisch-Element
1120 mm
für WT mit Einlocharmatur
Stahl
Ausstattung:
Rahmen pulverbeschichtet (40x40),
Keramikbefestigung höhenverstellbar,
Anschlüsse mit Schnellspanner,
Befestigungsmaterial,
Fußbremse zum Einstellen der Bauhöhe,
Ablaufbogen kürzbar DN40/50 mit
Gumminippel DN50/30
Technische Daten
Belastung max. 150 kg
BH: 1120
B: 500
inkl. Befestigungsmaterial
Fabrikat nach Wahl des Bieters:
'..........'
Typ nach Wahl des Bieters:
'..........'
liefern und montieren
Menge: 23,000 Stck

**01.12.6 WC-Element**
WC-Element
1120 mm
Stahl, PE
2- Mengen-Spültechnik
Ausstattung:
Rahmen pulverbeschichtet (30x30), UP-
Spülkasten 3H, Kondenswasserdämmung für
Spülkasten halogenfrei nach DGNB ENV1.2
Kriterium QS4 konform, WC-
Anschlussgarnitur,
Befestigungsmaterial, Wasseranschluss
R1/2 hinten, WC-Anschlussbogen DN90
(tiefenverstellbar) aus PP,
Übergangsstück exzentrisch DN90/100 aus
PP
Technische Daten:
Werkseinstellung Kleinspülmenge ca. 3 l
Einstellbereich Kleinspülmenge ca. 2-4 l
Werkseinstellung Großspülmenge ca. 6 l
Einstellbereich Großspülmenge ca. 3,5- 7,5 l
Belastung max. 400 kg
Ausladung max. 700 mm
BH: 1120
B: 500
inkl. Befestigungsmaterial
Fabrikat nach Wahl des Bieters:
'..........'
Typ nach Wahl des Bieters:
'..........'
liefern und montieren
Menge: 8,000 Stck

**01.12.7 WC-Betätigungsplatte**
WC-Betätigungsplatte
für UP-Spülkästen
manuelle Spülauslösung von vorn oder
oben, 2-Mengen-Spültechnik
Ausstattung
Befestigungsrahmen,
Betätigungsstifteset,
Befestigungsbolzen
Abdeckplatte: Kunststoff weiß-alpin
Druckstück: Kunststoff weiß-alpin
Fabr./Typ nach Wahl des Bieters
'........................'
liefern und montieren
Menge: 8,000 Stck

**01.12.8 Urinal-Element**
Urinal-Element
für Wasseranschluss universell
Stahl
Ausstattung:
Rahmen pulverbeschichtet (40x40),
Traversen-Höhe verstellbar durch
Schnellspanner, Urinal-Spülsystem-
Rohbauset schallgeschützt, Urinal-
Anschlussgarnitur,
Befestigungsmaterial, Fußbremse zum
Einstellen der Bauhöhe, Wasseranschluss
R1/2, Absaugeformstück
Technische Daten
Belastung max. 100 kg
* Bei BH 1120 mm Auszug Fußstütze 0-240
mm. Bei BH > 1120 mm Auszug Fußstütze 0-
200 mm!
* Die Traversen können untereinander
getauscht werden.
BH: 1120-1300
B: 500
inkl. Befestigungsmaterial
Fabr./Typ nach Wahl des Bieters
'........................'
liefern und montieren
Menge: 4,000 Stck

**01.12.9 Urinal-Betätigungsplatte**
Urinal-Betätigungsplatte
Infrarot-Spülauslösung
für Urinal-Spülsystem
Kunststoff, Glas, Holz
berührungslose Infrarot-Spülauslösung
von vorn
Ausstattung
Befestigungsrahmen, Befestigungsbolzen,
Kartuschenventil elektronisch, Netzteil
Technische Daten
Netzspannung 100-240 V AC/50-60 Hz
Hinweis
Mit Hygiene-Funktion wahlweise
nach 1 h, 12 h, 24 h, 72 h oder 168 h
Nichtbenutzung.
Mit Fuge zwischen Wand und
Betätigungsplatte zur optischen
Trennung der Bauteile (Schattenfuge).
Abdeckplatte: Kunststoff weiß-alpin
Fabr./Typ nach Wahl des Bieters
'........................'
liefern und montieren
Menge: 4,000 Stck

**01.12.10 Hygienespülung mit 1 Wasseranschluss, d:50mm**
Hygienespülung mit 1 Wasseranschluss, d:50mm
Verwendungszwecke
- Zum Verhindern von Stagnation in
Trinkwasserleitungen
- Zur AP-Montage
- Zur UP-Montage
- Für Vorwandinstallationen
Eigenschaften
- Zulassung nach (DIN) EN 1717 / (DIN) EN 13077
- Rückstausensor eingebaut
- Schnittstelle Digital I/O
- Magnetventil stromlos geschlossen
- Armaturengruppe I nach EN ISO 3822-1
- Schallschutz nach DIN 4109
- Brandschutz nach I 30 bis I 90 und F 30 bis F 90
Technische Eigenschaften
- Betriebsspannung: 12 V DC
- Betriebstemperatur: 0-70 °C
- Fließdruck: 50-1000 kPa
- Schutzart: IP45
- Spülleistung pro Magnetventil: 10 l/min
- Anschluss: 1 Wasseranschluss rechts
- Höhe: 48,5 cm
- Tiefe: 8,7 cm
- Außendurchmesser: 50 mm
- DN / Nennweite: 40
- Nennspannung / Netzfrequenz: 230 V / 50 Hz
- kegeliges Außengewinde: 1/2 "
- Nettogewicht: 2,908 kg
zusätzlicher Lieferumfang
- Magnetventileinheit mit Sicherungsstift und
Durchflussbegrenzer
- Kupplungsstück
- Netzteil 230 V / 12 V / 50 Hz mit Ausgangskabel
Länge 5 m
- Steuereinheit
- Rohbauset
- Bauschutz ablängbar
- Befestigungsmaterial
Fabr./Typ nach Wahl des Bieters
'........................'
liefern und montieren
Menge: 1,000 Stck

**01.12.11 Abdeckplatte für Hygienespülung weiß-alpin**
Abdeckplattefür Hygienespülung weiß-alpin
Verwendungszwecke
- Zum Abdecken der Serviceöffnung von
Hygienespülungen
Technische Eigenschaften
- Werkstoffbezeichnung: Kunststoff
- Farbe: weiß-alpin
- Nettogewicht: 0,268 kg
zusätzlicher Lieferumfang
- Befestigungsrahmen
- Befestigungsmaterial
Fabr./Typ nach Wahl des Bieters
'........................'
liefern und montieren
Menge: 1,000 Stck

#### Bereich 01.13 Einrichtungsgegenstände und Zubehör

*Hinweis*
Eine Bemusterung der Einrichtungsgegenstände
ist vor Montagebeginn mit dem Bauherrn durchzuführen
und wird nicht extra vergütet.

*Hinweis*
Behinderten WC
=============

**01.13.1 Waschtisch, barrierefrei, 55x55cm, m. Hl., m. Ül., weiß**
Waschtisch, barrierefrei, 55x55cm,
Verwendungszwecke
- Zur Nutzung durch Rollstuhlfahrer geeignet
Eigenschaften
- Integrierte Griffmulde
- Ergonomisch geformte Vorderseite
- Ergonomisch geformte Armauflagen
- Becken flach
- Entspricht der DIN 18040
Technische Eigenschaften
- Werkstoff: Sanitärkeramik
- Farbe: weiß
- Breite: 55 cm
- Höhe: 17,5 cm
- Tiefe: 55 cm
- Hahnloch: mittig
- Überlauf: sichtbar
- Nettogewicht: 15,400 kg
einschl.
1 Stk. Waschtisch-Ablaufventil
1 Stk. Waschtisch-Geruchsverschluss, verchromt
als Röhrensifon mit Anschlussrohr und Rosette
2 Stk. Eckventil 1/2" verchromt
1 Satz WT-Befestigungsmaterial
1 Stk. Gumminippel 50/30
1 Stk. Schallschutzset.
Fabrikat nach Wahl des Bieters:
'..........'
Typ nach Wahl des Bieters:
'..........'
liefern und montieren
Menge: 1,000 Stck

**01.13.2 Waschtischarmatur berührungslos**
Waschtischarmatur berührungslos
mit Infrarot-Elektronik für Waschtisch
mit Mischung und variabel einstellbarem
Temperaturbegrenzer
mit Infrarot-Sensor für bidirektionale Kommunikation
mit Steckertrafo 100-230 V AC, 50-60 Hz, 6 V DC
Niederdruck für offene Warmwasserbereiter
Long-Life Oberfläche
Water Saving weniger Wasser, perfekter Wasserfluss
Maximaler Durchfluss (bei 3 bar): 5,5l/min
montagesicherer Durchflussbegrenzer am Eingangsschlauch
Rückflussverhinderer, Schmutzfangsiebe
flexible Anschlussschläuche
mit integriertem Magnetventil
Schnell-Montage-System
7 voreingestellte Programme
automatische Spülung, thermische Desinfektion,
Reinigungsmodus
zusätzliche Funktionen und Einstellungen mit
Fernbedienung 36 407
CE-Zeichen
Schutzart Armatur: IP 59K
Oberfläche: chrom
Fabrikat nach Wahl des Bieters:
'..........'
Typ nach Wahl des Bieters:
'..........'
liefern und montieren
Menge: 1,000 Stck

**01.13.3 Kristallspiegel, rechteckig**
Kristallspiegel, rechteckig
mit C-Kantenschliff und
Splitterschutz
Grösse  : 600 x 1000mm
einschl. Befestigungen
liefern und montieren
Menge: 1,000 Stck

**01.13.4 Seifencremespender**
Seifencremespender
fuer 500ml Flaschen, ohne Fuellung,
mit Zylinderschloss
Farbe  : weiss
Fabr./Typ nach Wahl des Bieters
'..........'
einschl. Befestigungsmaterial
liefern und montieren
Menge: 1,000 Stck

**01.13.5 Papierkorb**
Papierkorb
Grösse  : ca. 410 x 250 x 620mm
Farbe  : weiss
Typ: 301
Fabr.: CWS
oder gleichwertig
Fabr./Typ nach Wahl des Bieters
'..........'
einschl. Befestigungsmaterial
liefern und montieren
Menge: 1,000 Stck

**01.13.6 Papierspender**
Papierspender
Grösse  : 336 x 297,4 x 150,5mm
Farbe  : weiss
für ca. 300 Faltpapierhandtücher,
mit Schloss,
Füllstandskontrolle frontseitig,
aus schlagfestem, antistatischem Kunststoff,
Typ: Paradise Paper Slim
Fabr.: CWS
oder gleichwertig
Fabr./Typ nach Wahl des Bieters
'..........'
einschl. Befestigungsmaterial
liefern und montieren
Menge: 1,000 Stck

**01.13.7 Wand-WC Tiefspüler, verlängerte Ausladung, T:70cm, weiß**
Wand-WC Tiefspüler, verlängerte Ausladung, T:70cm, weiß
Verwendungszwecke
- Für Druckspüler
- Für UP-Spülkästen
- Zur Nutzung durch Rollstuhlfahrer geeignet
Eigenschaften
- Tiefspül-WC
- Wandhängend
- Barrierefrei
- Mit Spülrand
- Verlängerte Ausladung
- Typ 1, Vollmenge 6 l, nach EN 997
- Entspricht der DIN 18040
Technische Eigenschaften
- Werkstoff: Sanitärkeramik
- Farbe: weiß
- Breite: 35,5 cm
- Höhe: 34,5 cm
- Tiefe: 70 cm
- Befestigung WC-Sitz: von oben oder von unten
- Nettogewicht: 19,000 kg
einschl.
1 Stk. Spülrohr verlängert
1 Stk. WC-Sitz ohne Deckel
Fabrikat nach Wahl des Bieters:
'..........'
Typ nach Wahl des Bieters:
'..........'
liefern und montieren
Menge: 1,000 Stck

**01.13.8 WC-Sitz ohne Deckel**
WC-Sitz mit Deckel, weiß,
einschl. Befestigungsmaterial
Typ: Vitalis
Fabr.: Keramag
Fabrikat nach Wahl des Bieters:
'..........'
Typ nach Wahl des Bieters:
'..........'
liefern und montieren
Menge: 1,000 Stck

**01.13.9 Stützklappgriff WC, L:850mm, Stahlkern**
Stützklappgriff WC
- zwei parallele, übereinander angeordnete, durch
einen Verbindungsbogen zusammengefügte Stangen
- dient zum Festhalten und Abstützen
- belastbar bis 100 kg
- mit durchgehendem, korrosionsgeschütztem Stahlkern
und Wandplatte aus Polyamid mit integriertem Stahlkern
- kann nach oben und gebremst nach unten geklappt
werden
- verdeckte Befestigung
- Ausladung 850 mm, 259 mm hoch und 78 mm breit
- erfüllt die Anforderungen nach DIN 18040
Farbe nach Wunsch des Bauherrn
einschl.
korrosionsfreiem Befestigungsmaterial.
Fabrikat nach Wahl des Bieters:
'..........'
Typ nach Wahl des Bieters:
'..........'
liefern und montieren
Menge: 2,000 Stck

**01.13.10 Aufrüstsatz WC-Spülauslösung (Funk)**
Aufrüstsatz WC-Spülauslösung (Funk)
- zum Aufrüsten an Stützklappgriffen
- 50 mm breit, 68 mm hoch, 105 mm lang
aus hochwertigem Polyamid Farbe nach Wunsch des
Bauherrn
einschl.
korrosionsfreiem Befestigungsmaterial.
Fabrikat nach Wahl des Bieters:
'..........'
Typ nach Wahl des Bieters:
'..........'
liefern und montieren
Menge: 1,000 Stck

**01.13.11 Aufrüstsatz Papierhalter**
Aufrüstsatz WC-Papierhalter
- rechtwinklig angeordneter Aufsatzrollenhalter
- dient zur Nachrüstung am Stangensystem
Durchmesser 33 mm
- leichte Montage
- mit integrierter harter, flexibler Rollenbremse
- 35 mm breit, 131 mm hoch, 136 mm tief
aus hochwertigem Polyamid
Farbe nach Wunsch des Bauherrn.
Fabrikat nach Wahl des Bieters:
'..........'
Typ nach Wahl des Bieters:
'..........'
liefern und montieren
Menge: 2,000 Stck

**01.13.12 Rückenstütze WC**
Rückenstütze WC
- gepolsterte Lehne mit beidseitig angebrachten,
rechtwinklig gebogenen Stangen und
Befestigungsrosetten
- dient zum Abstützen des Rückens auf dem WC
- mit durchgehendem, korrosionsgeschütztem Stahlkern
- Montage an der Wand mit Rosetten
- 670 bis 730 mm breit, 220 mm hoch und 150 mm tief,
Rückenstütze 350 mm breit, Stangendurchmesser 33 mm,
Rosettendurchmesser 70 mm
- Rückenpolster aus schwarzem PUR
- erfüllt die Anforderungen nach DIN 18040
aus hochwertigem Polyamid
Farbe nach Wunsch des Bauherrn.
Fabrikat nach Wahl des Bieters:
'..........'
Typ nach Wahl des Bieters:
'..........'
liefern und montieren
Menge: 1,000 Stck

**01.13.13 Reservepapierhalter für 2 WC-Rollen**
Reservepapierhalter für 2 WC-Rollen
- rechtwinklig nach oben gebogene Stange mit
Befestigungsrosette
- dient als Halter für zwei WC-Papierrollen
- diebstahlgeschützt durch verdeckte Verschraubung
- 258 mm hoch, und 92 mm tief,
Rosettendurchmesser 70 mm
aus hochwertigem Polyamid
Farbe nach Wunsch des Bauherrn.
Fabrikat nach Wahl des Bieters:
'..........'
Typ nach Wahl des Bieters:
'..........'
liefern und montieren
Menge: 1,000 Stck

**01.13.14 Bürstengarnitur**
WC-Bürstengarnitur
- Bürstengriff mit auswechselbarem schwarzem
Bürstenkopf
aus Polyamid
- Bürstentopf mit gewölbtem Boden und sphärenförmigem,
teilweise offenem Oberteil in ringförmigem Halter
- Oberteil stufenlos drehbar
- der Behälter ist herausnehmbar, kann aber auch
diebstahlgeschützt montiert werden
- Auswechseln des Bürstenkopfs durch Bajonettverschluss
- diebstahlgeschützt durch verdeckte Verschraubung
- 141 mm breit, 470 mm hoch und 140 mm tief
- aus hochglänzendem Polyamid
Farbe: weiß
Serie: 477
Fabr.: Hewi
oder gleichwertig
Fabr./Typ nach Wahl des Bieters
'..........'
einschl. Befestigungsmaterial
liefern und montieren
Menge: 1,000 Stck

**01.13.15 Waschtischanlage, weiß, 60 cm**
Waschtischanlage, weiß
bestehend aus:
1 Stck. Waschtisch 60x48 cm
  aus Porzellan mit Ueberlauf
  Serie  : Renova
  Leitfabrikat: Keramag
  oder gleichwertig
  Fabrikat:'..........'
  Typ  :'..........'
1 Stck  Röhrensifon mit Rosette verchromt
2 Stck  Eckventil 1/2" verchromt
1 Satz  WT-Befestigungsmaterial
1 Stck  Gumminippel 50/30
1 Stck  Schallschutzset
liefern und montieren
Menge: 23,000 Stck

**01.13.16 Einhand-Waschtischbatterie DN 15**
Einhand-Waschtischbatterie DN 15
S-Size, offener Metall-Hebelgriff,
variabel einstellbare Mengenbegrenzung,
mit Temperaturbegrenzer, Mousseur 5,7 l/min.
ohne Ablaufgarnitur, flexible Anschlußschläuche
Ausladung:  ca. 110 mm
Oberfläche:  verchromt
Typ:  Eurostyle
Fabr.:  Grohe
Fabrikat nach Wahl des Bieters:
'..........'
Typ nach Wahl des Bieters:
'..........'
liefern und montieren
Menge: 9,000 Stck

**01.13.17 Einhand-Waschtischbatterie DN 15**
Einhand-Waschtischbatterie DN 15
S-Size, offener Metall-Hebelgriff,
variabel einstellbare Mengenbegrenzung,
ohne Temperaturbegrenzer, Mousseur 5,7 l/min.
ohne Ablaufgarnitur, flexible Anschlußschläuche
Ausladung:  ca. 110 mm
Oberfläche:  verchromt
Typ:  Eurostyle
Fabr.:  Grohe
Fabrikat nach Wahl des Bieters:
'..........'
Typ nach Wahl des Bieters:
'..........'
liefern und montieren
Menge: 14,000 Stck

**01.13.18 Kristallspiegel, rechteckig**
Kristallspiegel, rechteckig
mit C-Kantenschliff
Groesse  : 500 x 800mm
einschl. Befestigungen durch
verdeckte Aufhängung
einschl. Splitterschutzfolie
liefern und montieren
Menge: 23,000 Stck

**01.13.19 Seifencremespender**
Seifencremespender
fuer 500ml Flaschen, ohne Fuellung,
mit Zylinderschloss
Farbe  : weiss
Fabr./Typ nach Wahl des Bieters
'..........'
einschl. Befestigungsmaterial
liefern und montieren
Menge: 23,000 Stck

**01.13.20 Universalspender für Handdesinfektion**
Universalspender für Handdesinfektion
passend für 500 ml Euronorm-Standard-
flaschen, Gehäuse aus mattsilber eloxiertem Aluminium, Dosierpumpe aus Edelstahl, Dosierung einstellbar, ohne Füllung
Fabr./Typ nach Wahl des Bieters
'..........'
einschl. Befestigungsmaterial
liefern und montieren
Menge: 5,000 Stck

**01.13.21 Papierkorb**
Papierkorb
Grösse  : ca. 410 x 250 x 620mm
Farbe  : weiss
Typ: 301
Fabr.: CWS
oder gleichwertig
Fabr./Typ nach Wahl des Bieters
'..........'
einschl. Befestigungsmaterial
liefern und montieren
Menge: 19,000 Stck

**01.13.22 Papierspender**
Papierspender
Grösse  : 336 x 297,4 x 150,5mm
Farbe  : weiss
für ca. 300 Faltpapierhandtücher,
mit Schloss,
Füllstandskontrolle frontseitig,
aus schlagfestem, antistatischem Kunststoff,
Typ: Paradise Paper Slim
Fabr.: CWS
oder gleichwertig
Fabr./Typ nach Wahl des Bieters
'..........'
einschl. Befestigungsmaterial
liefern und montieren
Menge: 19,000 Stck

**01.13.23 WC-Anlage, weiß**
WC-Anlage, weiß bestehend
aus:
1 Stck. Wand-Tiefspuel-WC aus Porzellan
  fuer Wandeinbau-Spuelkasten
  Serie: Renova Nr.1
  Leitfabrikat: Keramag
  oder gleichwertig
  Fabr./Typ:'..........'
1 Stck. WC-Sitz, aus Kunststoff,
  mit Befestigungselementen,
  aus Messing verchr, mit Deckel
  Serie: Renova Nr.1
  Leitfabrikat: Keramag
  oder gleichwertig
  Fabr./Typ:'..........'
1 Stck. Schallschutzset
liefern und montieren
Menge: 8,000 Stck

**01.13.24 WC- Papierhalter**
WC-Papierhalter
- rechtwinklig gebogener, U-förmiger Halter
- diebstahlgeschützt durch verdeckte Verschraubung
- 160 mm breit, 120 mm hoch, Stange 21 mm im
Durchmesser
- aus hochglänzendem Polyamid
Farbe: weiß
Typ: Serie 477
Fabr.: Hewi
oder gleichwertig
Fabr./Typ nach Wahl des Bieters
'..........'
einschl. Befestigungsmaterial
liefern und montieren
Menge: 8,000 Stck

**01.13.25 Reservepapierhalter**
Reservepapierhalter,
zylindrischer Papierhalter mit runder Rosette.
diebstahlgeschützt durch verdeckte Verschraubung,
120 mm lang und 33 mm im Durchmesser, Rosette 70 mm
im Durchmesser, aus hochwertigem Polyamid
inklusive korrosionsfreiem Befestigungsmaterial.
Farbe: weiß
Typ: Serie 477
Fabr.: Hewi
oder gleichwertig
Fabr./Typ nach Wahl des Bieters
'..........'
einschl. Befestigungsmaterial
liefern und montieren
Menge: 8,000 Stck

**01.13.26 Bürstengarnitur**
WC-Bürstengarnitur
- Bürstengriff mit auswechselbarem schwarzem
Bürstenkopf
aus Polyamid
- Bürstentopf mit gewölbtem Boden und sphärenförmigem,
teilweise offenem Oberteil in ringförmigem Halter
- Oberteil stufenlos drehbar
- der Behälter ist herausnehmbar, kann aber auch
diebstahlgeschützt montiert werden
- Auswechseln des Bürstenkopfs durch Bajonettverschluss
- diebstahlgeschützt durch verdeckte Verschraubung
- 141 mm breit, 470 mm hoch und 140 mm tief
- aus hochglänzendem Polyamid
Farbe: weiß
Serie: 477
Fabr.: Hewi
oder gleichwertig
Fabr./Typ nach Wahl des Bieters
'..........'
einschl. Befestigungsmaterial
liefern und montieren
Menge: 8,000 Stck

**01.13.27 Hygienekombination**
Hygienekombination
kubischer Grundkörper mit eingerücktem Wandsockel,
mit integrierter Aufnahme für Hygienebeutelbox,
Fassungsvermögen ca. 6 l,
mit integrierter Aufnahme für handelsübliche
Hygienebeutel aus
Kunststoff (max. Packungsgröße L 130 x B 90 x H 20 mm),
Deckel mit Hebelasche,
160 mm breit, 300 mm hoch und 140 mm tief,
Behälter und Deckel aus hochwertigem Edelstahl,
weiß beschichtet,
Einwurföffnung aus hochwertigem Kunststoff, verchromt,
inklusive korrosionsfreiem Befestigungsmaterial.
Serie: 950
Fabr.: Hewi
oder gleichwertig
Fabr./Typ nach Wahl des Bieters
'..........'
einschl. Befestigungsmaterial
liefern und montieren
Menge: 4,000 Stck

**01.13.28 Abdichtungshülse**
Abdichtungshülse für den Trockenbau bis zu 60mm
Bei Verwendung von Baustopfen, um austretendes Wasser
abfließen zu lassen.
Eine Membrane im Innendurchmesser dichtet gegen die
Rohrleitung bzw. Hahnverlängerung
Abdichtung gegen austretendes Wasser durch Haarrisse.
Schallentkopplung der Armatur
liefern und montieren
Menge: 8,000 Stck

**01.13.29 Urinal, aus Sanitärkeramik, weiß**
Urinal Zulauf von oben, Abgang nach hinten oder unten

Eigenschaften
- Wandhängend
- Verdeckte Befestigung
- Mit Spülrand
- Geruchsverschluss verdeckt
- Wassersparendes 1 Liter Spülvolumen

Technische Eigenschaften
- Werkstoff: Sanitärkeramik
- Farbe: weiß
- Breite: 36 cm
- Höhe: 61 cm
- Tiefe: 37 cm
- Abgang: nach hinten oder nach unten
- Zulauf: oben
- Zielmarkierung: nein
- Kleine Spülmenge Einstellbereich: 1 l
- Nettogewicht: 15,137 kg

Lieferumfang:
- Urinalkeramik
- Befestigungsmaterial für Urinal

Fabrikat nach Wahl des Bieters:
'..........'
Typ nach Wahl des Bieters:
'..........'
einschl. Schallschutzset
liefern und montieren
Menge: 4,000 Stck

**01.13.30 Küchenanschluss bestehend aus:**
Küchenanschluß bestehend aus:
- 2 Stck verchr Eckventile 1/2" mit Rosette
- 1 Stck WAS- Anschluß für Spülmaschine
liefern und montieren
Menge: 1,000 Stck

**01.13.31 Küchenanschluß bestehend aus:**
Küchenanschluß bestehend aus:
- 2 Stck verchr Eckventile 1/2" mit Rosette
- 1 Stck Schmutzwasser-Anschluß DN 40/50
liefern und montieren
Menge: 1,000 Stck

**01.13.32 Auslaufventil m.Knebel 1/2"**
Auslaufventil m.Knebel 1/2"
m.Schlauchverschraubung matt,
mit Rohrbelüfter
verchromt mit Rosette.
Menge: 2,000 Stck

**01.13.33 Auslaufventil m.Knebel 3/4"**
Auslaufventil m.Knebel 3/4"
m.Schlauchverschraubung matt,
mit Rohrbelüfter
verchromt mit Rosette.
Menge: 2,000 Stck

**01.13.34 Wasserstop für Auslauf-**
Wasserstop für Auslauf-
und Geräteventile 1/2" mit
3/4" IGx3/4" AG
verchromt
liefern und montieren
Menge: 2,000 Stck

**01.13.35 Wasserstop für Auslauf-**
wie zuletzt beschrieben, jedoch
für Auslaufventil 3/4".
Menge: 2,000 Stck

**01.13.36 Mini-Durchlauferhitzer 6,5 kW**
Mini-Durchlauferhitzer 6,5 kW/400V, weiß
ANWENDUNG: Der elektronisch geregelte
Mini-Durchlauferhitzer versorgt ein Waschbecken mit
Warmwasser. Der Betrieb ist sowohl mit Druckarmaturen
als
auch mit drucklosen Armaturen möglich.
KOMFORTMERKMALE: Das Gerät verfügt über eine
Regelelektronik und einen Sensor für die
Auslauftemperatur.
Die Wunschtemperatur wird bis zur maximalen Leistung
gradgenau erreicht. Eine interne Temperaturbegrenzung
ist
dank Temperaturskala stufenlos möglich. Ein
Durchflussmengen-Regler ist integriert. Sowohl Über-
als
Untertisch-Montage sind möglich.
EFFIZIENZ: Energie- und wassersparende Betrieb durch
elektronische Leistungsregelung erreicht. Das
Beimischen von
Kaltwasser an der Armatur ist nicht nötig.
INSTALLATION: Montage durch das Profi-Rapid
Installationssystem mit 2-Punkt-Befestigung. Die
Rückwand
kann zudem als Bohrschablone genutzt werden.
Bohrloch-Abweichungen werden durch die integrierten
Langlöcher ausgeglichen. Außenliegenden
Metall-Wasseranschlüsse für die schnelle Installation
der
Armaturen. Der Netzanschluss wird durch eine
serienmäßig
vorbereitete elektrische Anschlussleitung vereinfacht.
Schnelle
Fehleranalyse durch LED-Diagnoseampel.
SICHERHEIT: Die automatische Leistungsanpassung schützt
vor Verbrühungen bei hohen Einlauftemperaturen.
Sicherheitssystem mit Sicherheits-Druckbegrenzung und
elektronischer Temperaturüberwachung.
Technical data: Nennspannung: 400 V
Nennspannung 1: 380 V
Nennspannung 2: 400 V
Nennleistung: 6,5 kW
Nennleistung 1: 5,9 kW
Nennleistung 2: 6,5 kW
Nennstrom: 16,3 A
Nennstrom 1: 15,5 A
Nennstrom 2: 16,3 A
Absicherung: 20 A
Absicherung 1: 16 A
Absicherung 2: 20 A
Frequenz: 50/- Hz
Frequenz 1: 50/- Hz
Frequenz 2: 50/- Hz
Phasen: 2/PE
Wasseranschluss: G 3/8 A
Energieeffizienzklasse: A
Schutzart (IP): IP25
Temperatureinstellung: 30-50 GradC
Farbe: weiß
Höhe: 143 mm
Breite: 190 mm
Tiefe: 82 mm
Gewicht: 1.7 kg

Fabrikat nach Wahl des Bieters
'..........'
Typ nach Wahl des Bieters
'..........'
liefern und montieren
Menge: 2,000 Stck

**01.13.37 EE-Kompaktdurchlauferhitzer 11 kW 400V**
EE-Kompaktdurchlauferhitzer 11 kW 400V elektronisch
geregelt
für konstante Warmwassertemperaturen, Untertischgerät,
druckfeste Bauart, gradgenaue Temperaturen zwischen
20°C
und 60°C dank TWIN TEMPERATURE Control,
Sensortastenbedienfeld
mit LED-Anzeige, zwei programmierbare Festwerttasten,
strömungsoptimiertes Blankdraht-Heizsystem IES®,
doppeltes
Sicherheitssystem, geeignet zur Nacherwärmung von
vorerwärmtem Wasser bis 60°C (z.B. Solaranlage),
Multiple
Power System  für Einstellung der maximalen
Leistungsaufnahme bei der Installation, außen liegende
3/8"
Wasseranschlüsse, T-Stück 3/8" und Druckschlauch 3/8" ×
50cm im Lieferumfang enthalten, Netzanschlussleitung,
druckfeste oder drucklose Installation direkt an die
Armatur, IP
24.

Leistung/Spannung 11kW / 400 V
Absicherung 3x16 A
Anschluss Festanschluss
Nennquerschnitt 1,5 mm²
Warmwasserleistung 4,8 l/min ca.45°C
Einschaltwassermenge 2,0 l/min
Einsatz Küche, Teeküche

Gewicht Gerät 2,2 kg mit Wasser
Maße Gerät (HxBxT) 294 x 180 x 110 mm

Fabrikat nach Wahl des Bieters
'..........'
Typ nach Wahl des Bieters
'..........'
liefern und montieren
Menge: 5,000 Stck

#### Bereich 01.14 Demontagearbeiten

*Hinweis*
Teilweise sind Demontagearbeiten im Kriechkeller
durchzuführen.
Der Kriechkeller hat eine lichte Deckenhöhe von 1,10m.

**01.14.1 Rohrleitungsdemontage Heizung DN 10 - 25**
Rohrleitungsdemontage DN 10 - 25
einschl. der Isolierung, Rohrschellen,
Gewindearmaturen,
Halterungen usw.
Letztere sind sauber
von der Wand bzw. Decke abzutennen,
sodass keine vorstehenden Teile zurückbleiben.
Rohrmaterial: Eisen
Zerlegung in transportfähige Stücke,
einschl. Transport aus
dem Gebäude und Entsorgung
Menge: 120,000 m

**01.14.2 Schließen von verbleibenden Leitungen bis DN 25**
Isolierung entfernen, Leitung trennen.
Kappe oder Stopfen montieren bzw. aufpressen, wieder
isolieren.
DN 10 bis 25
einschl. Kappe oder Stopfen zum Verschließen der
Rohrenden
Menge: 42,000 Stck

**01.14.3 Rohrleitungsdemontage Sanitär DN 10 - 25**
Rohrleitungsdemontage DN 10 - 25
einschl. der Isolierung, Rohrschellen,
Gewindearmaturen,
Halterungen usw.
Letztere sind sauber
von der Wand bzw. Decke abzutennen,
so daß keine vorstehenden Teile zurückbleiben.
Rohrmaterial: Kupfer
Zerlegung in transportfähige Stücke,
einschl. Transport aus
dem Gebäude und Entsorgung
Menge: 90,000 m

**01.14.4 Demontage von HT Schmutzwasserleitungen**
Demontage von HT Schmutzwasserleitungen DN 50 - DN 100 einschl. der
dazugehörigen Isolierung, Rohrschellen,
Gewindearmaturen, Halterungen usw.
Letztere sind sauber von der Wand
bzw. Decke abzutrennen, so daß keine
vorstehenden Teile zurückbleiben.
Zerlegung in transportfähige Stücke,
einschl. fachgerechtem Transport aus dem Gebäude
und Entsorgung.
Menge: 70,000 m

**01.14.5 Demontage von SML Schmutzwasserleitungen**
Demontage von SML Schmutzwasserleitungen DN 50 - DN 100 einschl. der
dazugehörigen Isolierung, Rohrschellen,
Gewindearmaturen, Halterungen usw.
Letztere sind sauber von der Wand
bzw. Decke abzutrennen, so daß keine
vorstehenden Teile zurückbleiben.
Zerlegung in transportfähige Stücke,
einschl. fachgerechtem Transport aus dem Gebäude
und Entsorgung.
Menge: 86,000 m

**01.14.6 Demontage von PP Schmutzwasserleitungen**
Demontage von PP Schmutzwasserleitungen DN 50 - DN 100 einschl. der
dazugehörigen Isolierung, Rohrschellen,
Gewindearmaturen, Halterungen usw.
Letztere sind sauber von der Wand
bzw. Decke abzutrennen, so daß keine
vorstehenden Teile zurückbleiben.
Zerlegung in transportfähige Stücke,
einschl. fachgerechtem Transport aus dem Gebäude
und Entsorgung.
Menge: 60,000 m

**01.14.7 Rohrleitungsdemontage Gas DN 20**
Rohrleitungsdemontage DN 20
einschl. Isolierung, Rohrschellen, Gewindearmaturen,
Halterungen usw.
Letztere sind sauber
von der Wand bzw. Decke abzutennen,
so daß keine vorstehenden Teile zurückbleiben.
Rohrmaterial: Kupfer
Zerlegung in transportfähige Stücke,
einschl. Transport aus
dem Gebäude und Entsorgung.
Menge: 18,000 m

*Hinweis*
Demontage gem. den Anforderungen der TRGS 521
Nachfolgende Dämmstoffe sind KMF-haltig nach
Expositonskategorie 1.

Bei der Kalkulation der Demontagen gem. den
Anforderungen
der TRGS 521  sind folgende Leistungen zu
berücksichtigen:
erforderliche Arbeitsschutzmaßnahmen, Restfaserbindung,
Unterdruckhaltung, Verpackung in Big-Backs,
Industriestaubsauger H auf Absaugwagen
liefern, vorhalten und betreiben, Entsorgung mit
Nachweis.

Vor Beginn der Abrissarbeiten sind die
Schulungsnachweise
und Bescheinigungen des Fachpersonals der Bauleitung
vorzulegen.

**01.14.8 KMF-haltige Rohrisolierung demontieren**
KMF-haltige Rohrisolierung an Heizungsrohrleitungen DN 10 - DN 80 demontieren
gem. Anforderungen der TRGS 521

KMF-haltige Isolierung mit Wickeldraht und
Kunststofffolie
ummantelt.

In der Kalkulation sind die Leistungen gemäß Vortext zu
berücksichtigen.

Demontagehöhe bis 4,5 m

Für die Entsorgung ist das Nachweis-Verfahren
anzuwenden.
Dem Auftraggeber ist der Entsorgungsnachweis
vorzulegen.
Menge: 70,000 m

**01.14.9 Demontage Absperrventile DN 10 - 25**
Demontage von Absperrventilen.
Verschiedene Flanschen- Rohrleitungsarmaturen
Größe: DN 10 - 25
einschl. Transport aus dem Gebäude und Entsorgung.
Menge: 18,000 Stck

**01.14.10 Rohrleitungsanschlüsse in Wand zurückbauen**
Rohrleitungsanschlüsse in Wand zurückbauen,
bis 2cm hinter Wandoberfläche.
Dimensionen DN 12 bis DN 25.
Einschl. Entsorgung der abgetrennten
Rohrleitungsstücke und des Schutts.
Menge: 10,000 Stck

**01.14.11 Rohrleitungsanschlüsse in Boden zurückbauen**
Rohrleitungsanschlüsse in Boden zurückbauen,
bis 2cm unter Bodenoberfläche.
Dimensionen DN 12 bis DN 40.
Einschl. Entsorgung der abgetrennten
Rohrleitungsstücke und des Schutts.
Menge: 10,000 Stck

**01.14.12 Rohrleitungsanschlüsse in Boden zurückbauen**
Rohrleitungsanschlüsse in Boden zurückbauen,
bis 2cm unter Bodenoberfläche.
Dimensionen DN 70 bis DN 125.
Einschl. Entsorgung der abgetrennten
Rohrleitungsstücke und des Schutts.
Menge: 10,000 Stck

#### Bereich 01.15 Stundenlohnarbeiten

*Hinweis*
Stundenlohnarbeiten-Erläuterungen
---------------------------------
Stundenlohnarbeiten dürfen nur auf ausdrückliche
Anweisung der Bauleitung für nicht vorhergesehene
oder nur auf diese Weise abzurechnende Arbeiten
ausgeführt werden.
Alle erforderlichen Auslösungen und Fahrgelder
sind in den Einheitspreisen enthalten.
Die Stundenzettel sind spätestens innerhalb
einer Woche nach Ausführung der Arbeiten unterschreiben zu lassen.Nicht rechtzeitig vorgelegte
Stundenzettel können nicht anerkannt werden.

**01.15.10 Monteurstunde**
Monteurstunde
-------------
Menge: 70,000 Stck

**01.15.20 Helferstunde**
Helferstunde
------------
Menge: 70,000 Stck

#### Bereich 01.16 Insgemeinkosten

**01.16.1 Einweisung des Bedienerpersonal**
Einweisung des Bedienerpersonals
in die Gesamtanlage incl. Erstellung
des Einweisungsprotokolls.
Menge: 1,000 psch

*Hinweis*
Erstellen der Ausführungsplanung nach VDI 6026

Planungsumfang sind mindestens die Erstellung von
Grundrissplänen, Schnittzeichnungen sowie Details von
Zentralen, Schächten und Installationsschwerpunkten.

Erstellung aller erforderlichen Berechnungen, wie
Trinkwasser-
und Abwasserberechnung.

Maßstab entsprechend den zur Verfügung gestellten
Zeichnungen.

**01.16.2 Projektleiter Stunden für die Ausführungsplanung**
Menge: 35,000 Stck

**01.16.3 Technischer Zeichner Stunden für die Ausführungsplanung**
Menge: 35,000 Stck

*Hinweis*
Der Auftragnehmer muss seine Montage - Unterlagen
vor Ausführungsbeginn dem Bauherrn zur
Freigabe einreichen.
Durch den Freigabevermerk ist die Haftung des
Auftragnehmers für die Ausführung der obliegenden
Lieferungen und Leistungen in keiner Weise
eingeschränkt.

Der Auftragnehmer wird die Abnahme seiner
Lieferungen und Leistungen schriftlich beantragen.

Der Auftragnehmer hat gemäß VOB/B und VOB/C (DIN 18381
und DIN 18299) folgende Unterlagen 3-fach in
Papierordnern
und einmal digital (inkl. Inhaltsangabe) aufzustellen
und dem
Auftraggeber spätestens bei der Abnahme nach folgender
Sortierung zu übergeben:

- elektrische Übersichtsschaltpläne und Anschlusspläne
nach
DIN EN 61082-1 (VDE 0040-1) "Dokumente der
Elektrotechnik -
Teil 1: Regeln";
- Zusammenstellungen der wichtigsten technischen Daten;
- Kopien der vorgeschriebenen Prüf- und
Herstellerbescheinigungen, Verwendbarkeitsnachweise,
Fachunternehmererklärungen;
- alle für einen sicheren und wirtschaftlichen Betrieb
erforderlichen Bedienungs- und Wartungsanleitungen;
- Protokolle über die Druck- und Dichtheitsprüfung von
Trinkwasser- und Gasleitungen;
- Protokoll über die Einweisung des Wartungs- und
Bedienungspersonals;

Die Revisionsunterlagen sind Abnahmevoraussetzung.

**01.16.4 Revisionszeichnungen**
Zusätzlich zu den nach VOB geforderten Unterlagen
sind die Revisionszeichungen mit folgenden Plänen
zu erstellen und ergänzen:
- Grundrisspläne Sanitär Maßstab 1:50
farbig abgelegt als CAD-Pläne inkl.
Datenträger CD-Rom im Auto-CAD-Format
mind. Release 2007 als dwg-Datei und als pdf-Datei
von Gebäude 1 Kellergeschoss, Erdgeschoss,
Obergeschoss und Dachaufsicht sowie von Gebäude 2
Erdgeschoss, Obergeschoss und Dachaufsicht
- Strangschema Sanitär für Gebäude 1 und Gebäude 2
als dwg- und pdf-Datei.

Alle Revisionszeichnungen sind 3-fach in Papierordnern
und einmal digital zu übergeben.
Menge: 1,000 psch

#### Bereich 01.17 Kernbohrungen

**01.17.1 Wandschlitz 10 x 20mm**
Wandschlitz
in vorhandene Wände aus Beton/Stahlbeton
nachträglich herstellen.
Schlitzbreite-/länge 10 x 20mm.
einschl. Schuttentsorgung und Abtransport
aus dem Gebäude.
Menge: 50,000 m

**01.17.2 Kernbohrung Durchmesser 60-80 mm**
Kernbohrung Durchmesser 60-80 mm
mit Diamantkronenbohrer in Naßbohrung
oder einem ähnlichen Verfahren
Wand/Deckenmaterial: Beton
Bohrrichtung : Vertikal von oben nach unten
  oder Horizontal
Bei Naßbohrungen ist auf eine einwandfreie
Abführung des ausfließenden Wassers zu
achten.Der Bohrkern ist aus dem Gebäude zu
schaffen und zu entsorgen.
Deckenstärke/Wandstärke ca. 24cm
Menge: 50,000 Stck

**01.17.3 Kernbohrung Durchmesser 100-130 mm**
Kernbohrung Durchmesser 100-130 mm
sonst wie zuletzt in vollem Wortlaut beschrieben
Menge: 20,000 Stck

**01.17.4 Kernbohrung Durchmesser 150-180 mm**
Kernbohrung Durchmesser 150-180 mm
sonst wie zuletzt in vollem Wortlaut beschrieben
Menge: 5,000 Stck

**01.17.5 Kernbohrung Durchmesser 190-250 mm**
Kernbohrung Durchmesser 190-250 mm
sonst wie zuletzt in vollem Wortlaut beschrieben
Menge: 5,000 Stck

#### Bereich 01.18 Montagegerüste

**01.18.1 Montagegerüst mit für Arbeiten bis 4,50m Höhe**
Montagegerüst mit für Arbeiten bis 4,50m Höhe.
Konstruktion
gem. Unfallverhütungsvorschriften der
Berufsgenossenschaft.
Anwendung des Gerüstes für die gesamte Arbeitszeit der
Montagemaßnahme.
Menge: 1,000 psch

### Titel 02 Heizung / Sanitär Mensa

#### Bereich 02.01 Pumpen, Armaturen und Zubehör

**02.01.1 Heizungs-Kugelhahn DN 25**
Heizungs-Kugelhahn aus Rotguss
Spindelabdichtung: zwei O-Ringe aus EPDM
Kugelabdichtung: reines PTFE
Massive Rotguss-Kugel mit glattem Durchgang, zulaessige Betriebstemp. 130 Grad
PN 16 nach DIN 1705 korrosionsbeständig
Anschlüsse Innengewinde, Gehaeuse und
Kugel aus korrosionsbestaendigem Rotguss
Rohrförmiges Gehäuse, ideal für
durchlaufende Wärmedämmung
Grösse  : 1"
liefern und montieren
Menge: 2,000 Stck

**02.01.2 Heizungs-Kugelhahn DN 20**
Leistung wie zuletzt im vollem Wortlaut beschrieben,
jedoch 3/4"
liefern und montieren
Menge: 2,000 Stck

**02.01.3 Heizungs-Kugelhahn DN 15**
Leistung wie zuletzt im vollem Wortlaut beschrieben,
jedoch 1/2"
liefern und montieren
Menge: 4,000 Stck

**02.01.4 Strangregulierventil für dem Rücklauf DN 25**
Strangregulierventil für dem Rücklauf aus Rotguß mit Muffengewinde,
blaues Handrad, Entleeren, Absperren,
Voreinstellen, Regeln
Größe: DN 25

Fabrikat nach Wahl des Bieters
'..........'
Typ nach Wahl des Bieters
'..........'
einschl. Verschraubung
liefern und montieren
Menge: 2,000 Stck

**02.01.5 Strangregulierventil für dem Rücklauf DN 20**
Leistung wie zuletzt im vollem Wortlaut beschrieben,
jedoch DN 20 (3/4") IG
Menge: 2,000 Stck

**02.01.6 Strangregulierventil für dem Rücklauf DN 15**
Leistung wie zuletzt im vollem Wortlaut beschrieben,
jedoch DN 15 (1/2") IG
Menge: 3,000 Stck

**02.01.7 Füll- und Entleerungshähne DN 15**
Füll- und Entleerungshähne DN 15
mit Stopfbuchse, Kappe und Kette sowie
Schlauchverschraubung aus Rotguß
einschl. Einschweißmuffe
liefern und montieren
Menge: 4,000 Stck

**02.01.8 autom. Schnellentlüfter mit Absperr-**
autom. Schnellentlüfter mit Absperrventil liefern und in vorh. Rohrleitung komplett einbauen
Menge: 2,000 Stck

**02.01.9 Kugelhahn 3/8" messing-vernickelt**
Kugelhahn  3/8" messing-vernickelt
o.DIN-DVGW  m. Hebelgriff
liefern und montieren
Menge: 2,000 Stck

**02.01.10 Bezeichnungsschild 25x50**
Bezeichnungsschild,
Farbe und Beschriftung nach Angaben,
Beschriftung mehrzeilig, Schild
aus mehrschichtigem Kunststoff,
gedruckt,einsch. Befestigungsmaterial
liefern und montieren

Höhe  :  25 mm
Breite: 50 mm
Menge: 5,000 Stck

**02.01.11 Profilstahlkonstruktion**
Profilstahlkonstruktion
für Stütz-, Hänge-, Trag- und Sonderbefestigungen,
einschließlich Befestigungsmaterial in Zentralen,
aus Stahl St 37, Stahlteile verzinkte Ausführung.
Abrechnung des Profilstahls nach den Einheitsgewichten der zutreffenden DIN-Normen
liefern und montieren
Menge: 150,000 kg

#### Bereich 02.02 Rohrleitungen und Zubehör

**02.02.1 Edelstahl-Rohr 15 x 1,0 mm**
Rohrleitungen aus nichtrostendem Stahl
für Heizungsanlagen, Edelstahl 1.4520
Aussendurchmesser 15 x 1,0 mm,
Verbindung durch Preßfittings,
einschl. Dichtungsmaterial.
Montagehoehe über Gelände/Fussboden bis 3,50 m.
Inkl. Befestigungsmaterial
liefern und verlegen
Menge: 10,000 m

**02.02.2 Edelstahl-Rohr 18 x 1,0 mm**
Leistung wie zuletzt im vollem Wortlaut beschrieben,
jedoch 18 x 1,0 mm
Menge: 50,000 m

**02.02.3 Edelstahl-Rohr 22 x 1,2 mm**
Leistung wie zuletzt im vollem Wortlaut beschrieben,
jedoch 22 x 1,2 mm
Menge: 30,000 m

**02.02.4 Edelstahl-Rohr 28 x 1,2 mm**
Leistung wie zuletzt im vollem Wortlaut beschrieben,
jedoch 28 x 1,2 mm
Menge: 10,000 m

**02.02.5 Bogen DN 12**
Leistung wie zuletzt im vollem Wortlaut beschrieben,
jedoch Bogen DN 12
Menge: 3,000 Stck

**02.02.6 Bogen DN 15**
Leistung wie zuletzt im vollem Wortlaut beschrieben,
jedoch Bogen DN 15
Menge: 25,000 Stck

**02.02.7 Bogen DN 20**
Leistung wie zuletzt im vollem Wortlaut beschrieben,
jedoch Bogen DN 20
Menge: 15,000 Stck

**02.02.8 Bogen DN 25**
Leistung wie zuletzt im vollem Wortlaut beschrieben,
jedoch Bogen DN 25
Menge: 5,000 Stck

**02.02.9 T-Stück DN 12**
Leistung wie zuletzt im vollem Wortlaut beschrieben,
jedoch T-Stück DN 12
Menge: 2,000 Stck

**02.02.10 T-Stück DN 15**
Leistung wie zuletzt im vollem Wortlaut beschrieben,
jedoch T-Stück DN 15
Menge: 15,000 Stck

**02.02.11 T-Stück DN 20**
Leistung wie zuletzt im vollem Wortlaut beschrieben,
jedoch T-Stück DN 20
Menge: 10,000 Stck

**02.02.12 T-Stück DN 25**
Leistung wie zuletzt im vollem Wortlaut beschrieben,
jedoch T-Stück DN 25
Menge: 3,000 Stck

**02.02.13 Muffe DN 12**
Leistung wie zuletzt im vollem Wortlaut beschrieben,
jedoch Muffe DN 12
Menge: 5,000 Stck

**02.02.14 Muffe DN 15**
Leistung wie zuletzt im vollem Wortlaut beschrieben,
jedoch Muffe DN 15
Menge: 20,000 Stck

**02.02.15 Muffe DN 20**
Leistung wie zuletzt im vollem Wortlaut beschrieben,
jedoch Muffe DN 20
Menge: 15,000 Stck

**02.02.16 Muffe DN 25**
Leistung wie zuletzt im vollem Wortlaut beschrieben,
jedoch Muffe DN 25
Menge: 5,000 Stck

**02.02.17 Reduzierstück 18 x 15 mm**
Leistung wie zuletzt im vollem Wortlaut beschrieben,
jedoch Reduzierstück 18 x 15 mm
Menge: 10,000 Stck

**02.02.18 Reduzierstück 22 x 15 mm**
Leistung wie zuletzt im vollem Wortlaut beschrieben,
jedoch Reduzierstück 22 x 15 mm
Menge: 5,000 Stck

**02.02.19 Reduzierstück 22 x 18 mm**
Leistung wie zuletzt im vollem Wortlaut beschrieben,
jedoch Reduzierstück 22 x 18 mm
Menge: 10,000 Stck

**02.02.20 Reduzierstück 28 x 15 mm**
Leistung wie zuletzt im vollem Wortlaut beschrieben,
jedoch Reduzierstück 28 x 15 mm
Menge: 2,000 Stck

**02.02.21 Reduzierstück 28 x 18 mm**
Leistung wie zuletzt im vollem Wortlaut beschrieben,
jedoch Reduzierstück 28 x 18 mm
Menge: 2,000 Stck

**02.02.22 Reduzierstück 28 x 22 mm**
Leistung wie zuletzt im vollem Wortlaut beschrieben,
jedoch Reduzierstück 28 x 22 mm
Menge: 2,000 Stck

**02.02.23 Übergang von Stahl- auf Edelstahlrohr**
Übergang von Stahl- auf Edelstahlrohr
DN 20
liefern und montieren
Menge: 6,000 Stck

**02.02.24 Profilstahlkonstruktion**
Profilstahlkonstruktion
für Stütz-, Hänge-, Trag- und Sonderbefestigungen,
einschließlich Befestigungsmaterial in Zentralen,
aus Stahl St 37, Stahlteile verzinkte Ausführung.
Abrechnung des Profilstahls nach den Einheitsgewichten der zutreffenden DIN-Normen
liefern und montieren
Menge: 110,000 kg

#### Bereich 02.03 Wärmedämmung und Zubehör

*Hinweis*
Anmerkung zur Rohrisolierung
Rohrleitungsisolierung (ohne Isogenopack)

Ausführung nach DIN 18421
Isoliermaterial: Gepreßte Mineralfaserschalen oder -matten auf Alufolie kaschiert
mit Prüfzeugnis nach DIN 4102 Klasse A,
Schmelzpunkt > 1000°C
fugendicht mit verz. Draht aufbinden.
Prüfzeugnis: Nach DIN 4102, Klasse B 1
Formstücke : Abzweige und Rohrbögen aus
vorgefertigten, rückenverstärkten Formteilen
Dampfsperre: Nicht erforderlich
liefern und montieren

**02.03.1 Rohrisolierung ohne Isogenopak DN 12, Isolierst.30 mm (100%)**
Isolierung wie vor, Isolierst.= 30 mm  (100%)
Rohraussendurchmesser  = DN 12
Menge: 10,000 m

**02.03.2 Rohrisolierung ohne Isogenopak DN 15, Isolierst.30 mm (100%)**
Isolierung wie vor, Isolierst.= 30 mm  (100%)
Rohraussendurchmesser  = 15 bis 21,3 mm (DN 15)
Menge: 50,000 m

**02.03.3 Rohrisolierung ohne Isogenopak DN 20, Isolierst.30 mm (100%)**
Isolierung wie vor, Isolierst.= 30 mm  (100%)
Rohraussendurchmesser  = 22 bis 26,9 mm (DN 20)
Menge: 30,000 m

**02.03.4 Rohrisolierung ohne Isogenopak DN 25, Isolierst.30 mm (100%)**
Isolierung wie vor, Isolierst.= 30 mm  (100%)
Rohraussendurchmesser  = 28 bis 33,7 mm (DN 25)
Menge: 10,000 m

**02.03.5 Isolierung Bogen DN 15 - DN 25**
Isolierung wie vor beschrieben, jedoch
Bogen DN 15 - DN 25 als Zulage
liefern und montieren
Menge: 44,000 Stck

**02.03.6 Isolierung Stutzen DN 15 - DN 25**
Isolierung wie vor beschrieben, jedoch
Stutzen DN 15 - DN 25 als Zulage
liefern und montieren
Menge: 27,000 Stck

**02.03.7 Isolierung Ausschnitte bis DN 25**
Isolierung wie vor beschrieben, jedoch
Ausschnitte bis DN 50 als Zulage
liefern und montieren
Menge: 15,000 Stck

**02.03.8 Isolierung Paßstücke**
Isolierung wie vor beschrieben, jedoch
Paßstücke als Zulage
liefern und montieren
Menge: 15,000 Stck

*Hinweis*
Wärme-und Schwitzwasserisolierung einschl.
Kleber und Kleinmaterial

**02.03.9 KDH 10-28**
Kompakt-Dämmhülse
50%, KDH 10-28
Fabr.: Missel
oder gleichwertig
Fabr./Typ nach Wahl des Bieters
'..........'
einschl. schallentkoppelte Systembefestigung
liefern und montieren
Menge: 10,000 m

*Hinweis*
Alle brandschutzrelevanten Einbauten und Schottungen
sind
gemäß Herstelleranleitung und Übereinstimmungserklärung
ohne Abweichung davon einzubauen und mit den
zugehörigen
Kennzeichnungsschildern zu versehen.

**02.03.10 Rohrdurchführungen Brandschutzschalen DN 15 - DN 25**
Rohrdurchführungen (nicht brennbare Rohre) mit
Brandschutzschalen vollständig verschließen.
Die Feuerwiderstandsklasse der Wand oder
Deckenkonstruktion muss erhalten bleiben.

Außendurchmesser der Rohre: DN 15 - DN 25
Bekleidungsdicke: 20 mm
Bekleidungslänge: 400 mm

Fabr./Typ nach Wahl des Bieters
'..........'
einschl. verfüllen des Ringspaltes bis
30 mm Breite mit  Kitt
liefern und montieren
Die Verfüllung des Ringspaltes ist nur dann
erforderlich, wenn
größer gebohrt wird als für die-Schale notwendig.
Menge: 14,000 Stck

**02.03.11 Brandschutztechnische Vermörtelung bis 0,2m²**
Brandschutztechnische Vermörtelung der
Rohrdurchführungen im Wand- und Deckenbereich von Hand oder im Preßverfahren
mit Mörtel der Gruppe II oder III,
DIN 1053, oder mit Beton nach
Herstellervorschrift Spaltbreite
bis ca.100 mm, Wandstärke bis ca. 250 mm
komplett
liefern und montieren
Es handelt sich um die Vermörtelung von Durchbrüchen
bis 0,2m².
Menge: 5,000 Stck

**02.03.12 Brandschutztechnische Vermörtelung bis 0,1 m²**
Leistung wie vor beschrieben jedoch bis 0,1 m²
Menge: 14,000 Stck

#### Bereich 02.04 Heizkörper

**02.04.1 Heizwand vertikal - 2200/770/104**
Ventil-Heizwand vertikal
mit integrierter Ventilgarnitur und auf
die Wärmeleistung abgestimmtem,
verstellbarem Ventileinsatz. Der
kV-Wert ist werkseitig voreingestellt
und auf die Wärmeleistung abgestimmt.
Mit wasserführenden Rechteckrohren 70 x
11 x 1,5 mm (6 bar) bzw. 70 x 11 x 2,0
mm (10 bar). Stirnseitige Sammler aus
Stahlblech, ohne sichtbare Nähte
verschweißt, Lamellenblech 0,5 mm.
Montagefertig in baustellengerechter
Schutzverpackung. Blind- und
Entlüftungsstopfen eingeschraubt.
Vertikale Heizwände entsprechen den
ehemaligen GUV-Richtlinien.
Ausgezeichnet mit dem RAL-Gütezeichen.
Geprüft nach DIN EN 442.
Serienfarbe weiß (RAL 9016).
Anschlüsse: 2 x G 1/2' Innengewinde
Thermostatkopfgewinde: M 30 x 1,5 mm,
Schließmaß Ventileinsatz 11,8 mm
Lackierung: Zweischichtlackierung gem.
DIN 55900, Grundierung (ETL),
Pulverbeschichtung (EPS), emissionsfrei
auch im Heizbetrieb.
Betriebsdruck: 6 bar (Standard)
10 bar (Hochdruckausführung)
Medium: Heißwasser bis 110 Grad C
Typ: 20
Bauhöhe: 2200 mm
Baulänge: 770 mm

Fabrikat: Kermi
Typ:  HVV20
oder gleichwertig
Fabr./Typ nach Wahl des Bieters:
'.........'
liefern
Menge: 1,000 Stck

**02.04.2 Heizwand vertikal - 1800/770/43**
Ventil-Heizwand vertikal
mit integrierter Ventilgarnitur und auf
die Wärmeleistung abgestimmtem,
verstellbarem Ventileinsatz. Der
kV-Wert ist werkseitig voreingestellt
und auf die Wärmeleistung abgestimmt.
Mit wasserführenden Rechteckrohren 70 x
11 x 1,5 mm (6 bar) bzw. 70 x 11 x 2,0
mm (10 bar). Stirnseitige Sammler aus
Stahlblech, ohne sichtbare Nähte
verschweißt, Lamellenblech 0,5 mm.
Montagefertig in baustellengerechter
Schutzverpackung. Blind- und
Entlüftungsstopfen eingeschraubt.
Vertikale Heizwände entsprechen den
ehemaligen GUV-Richtlinien.
Ausgezeichnet mit dem RAL-Gütezeichen.
Geprüft nach DIN EN 442.
Serienfarbe weiß (RAL 9016).
Anschlüsse: 2 x G 1/2' Innengewinde
Thermostatkopfgewinde: M 30 x 1,5 mm,
Schließmaß Ventileinsatz 11,8 mm
Lackierung: Zweischichtlackierung gem.
DIN 55900, Grundierung (ETL),
Pulverbeschichtung (EPS), emissionsfrei
auch im Heizbetrieb.
Betriebsdruck: 6 bar (Standard)
10 bar (Hochdruckausführung)
Medium: Heißwasser bis 110 Grad C
Typ: 10
Bauhöhe: 1800 mm
Baulänge: 770 mm

Fabrikat: Kermi
Typ:  HVV10
oder gleichwertig
Fabr./Typ nach Wahl des Bieters:
'.........'
liefern
Menge: 2,000 Stck

**02.04.3 Heizwand vertikal - 1800/560/43**
Ventil-Heizwand vertikal
mit integrierter Ventilgarnitur und auf
die Wärmeleistung abgestimmtem,
verstellbarem Ventileinsatz. Der
kV-Wert ist werkseitig voreingestellt
und auf die Wärmeleistung abgestimmt.
Mit wasserführenden Rechteckrohren 70 x
11 x 1,5 mm (6 bar) bzw. 70 x 11 x 2,0
mm (10 bar). Stirnseitige Sammler aus
Stahlblech, ohne sichtbare Nähte
verschweißt, Lamellenblech 0,5 mm.
Montagefertig in baustellengerechter
Schutzverpackung. Blind- und
Entlüftungsstopfen eingeschraubt.
Vertikale Heizwände entsprechen den
ehemaligen GUV-Richtlinien.
Ausgezeichnet mit dem RAL-Gütezeichen.
Geprüft nach DIN EN 442.
Serienfarbe weiß (RAL 9016).
Anschlüsse: 2 x G 1/2' Innengewinde
Thermostatkopfgewinde: M 30 x 1,5 mm,
Schließmaß Ventileinsatz 11,8 mm
Lackierung: Zweischichtlackierung gem.
DIN 55900, Grundierung (ETL),
Pulverbeschichtung (EPS), emissionsfrei
auch im Heizbetrieb.
Betriebsdruck: 6 bar (Standard)
10 bar (Hochdruckausführung)
Medium: Heißwasser bis 110 Grad C
Typ: 10
Bauhöhe: 1800 mm
Baulänge: 560 mm

Fabrikat: Kermi
Typ:  HVV10
oder gleichwertig
Fabr./Typ nach Wahl des Bieters:
'.........'
liefern
Menge: 3,000 Stck

**02.04.4 Konvektor - 280/1500/316**
Konvektor
Heizkörper mit bis zu 5 hintereinander und 4
übereinander
angeordneten Stahl-Rechteckrohren 70 x 11 x 1,5 mm mit
Konvektionslamellen und stirnseitigen, durch verdeckte
Schweißnähte verbundenen Sammlern und allseits
gerundeten
Kanten mit Rmin = 2 mm.
Montagefertig mit 2 bis 4 stirnseitig in den Sammlern
liegenden
Anschluss-Gewinden für Vor- und Rücklauf sowie
Entlüftung
und Entleerung.
Strahlungsschirm mit Styropor-Isolation und
alukaschiert, nicht
demontierbar mit einem k-Wert < 0,9 Watt/m2 K.
Beschichtung nach DIN 55900 Teil 1 und Teil 2.
Druckfestigkeit und Dichtheit geprüft.
Wärmeleistung nach EN 442 geprüft und registriert.
CE-konform.
Geeignet für Warmwasserheizungsanlagen nach DIN 18380
und Wasserqualität nach VDI 2035, ÖNORM H5195 und
SWKI BT 102-01.
Maximal zulässige Betriebstemperatur: 110 °C
Betriebsdruck max.:
6 bar / 600 kPa
10 bar / 1000 kPa (Hochdruck-Ausführung)
Typ: C285/1W
Bauhöhe: 280 mm
Baulänge: 1500 mm

Fabrikat: Arbonia
Typ:  Konvektor WVO
oder gleichwertig
Fabr./Typ nach Wahl des Bieters:
'.........'
inkl. Konsolen- Set Boden H: 110mm liefern
Menge: 1,000 Stck

**02.04.5 Bank-Konsolen-Set, für Länge bis 2000 mm**
Bank-Konsolen-Set
für zuvor beschriebenen Konvektor
H:180 mm, für Länge bis 2000 mm
Bank Konvektor Konsolen Set
zur Montage auf dem Heizkörper als Halter für Ablage.
Für Konvektorlänge von 500 bis 2000 mm
Höhe der Konsole: 180 mm
Farbe: RAL 9016
Lieferumfang:
3 x Trägerkonsolen
1 x Spannschrauben-Set
Lieferung mit Ablagefläche

Fabrikat: Arbonia
oder gleichwertig
Fabr./Typ nach Wahl des Bieters:
'.........'
inklusive Ablagefläche liefern und montieren
Menge: 1,000 Stck

**02.04.6 Heizkörper in das Gebäude transportieren**
Heizkörper in das Gebäude transportieren
(bodengleich),
aufstellen und mit den Rohrleitungen
verbinden.
Menge: 11,000 Stck

**02.04.7 Heizkörper Montage**
Heizkörper Montage
einschl.Schützen der Anschlüsse von
Heizkörpern und Rohren gegen Verschmutzung
sowie Erneuerung der Anschlußdichtungen
in einem Arbeitsgang.
Einschl. Füllen der Anlage.
Menge: 11,000 Stck

**02.04.8 Heizkörper-Befestigungen**
Heizkörper-Befestigungen
für vorstehende Heizkörper
verstellbar,körperschallgedämpft,
aus Stahl,mit Platte einschl.
Dübel und Schrauben
Befestigungstechnik nach VDI 6036,
Klasse III (hohe Anforderungen)
liefern und montieren
Menge: 11,000 Stck

**02.04.9 Thermostat-Kopf B**
Thermostat-Kopf
fuer alle Thermostat-Ventilunterteile.
Gesichertes Behoerdenmodell mit
eingebautem Fuehler und fluessigkeitsgefuellten Thermostat. Sollwertbereich
von + 8 - 26 Grad C. Ueberhubsicherung,
Merkzahl 1 - 5. Frostschutzsicherung +8°
max. Fühlertemperatur +50 Grad.
Schliesszeit 24 Min.
Biegefestigkeit am Regler min. 1000N.
Ausführung: B Diebstahlsicher
Farbe: weiss
Fabrikat/Typ nach Wahl des Bieters:
'.......................'
liefern und montieren
Menge: 11,000 Stck

**02.04.10 Hahnblock mit Entleerung**
Hahnblock mit Entleerung
für Zweirohrbetrieb
Einsetzbar als Eck- und Durchgangsform
Entleerung umbaubar für rechts- oder
linksseitigen Anschluss
Geeignet für den Anschluss mit Klemmverschraubungen
Achsabstand 50 mm
inkl. selbstdichtende Anschlussnippel
für Heizkörper mit Rp 1/2
und Konusteilen für Heizkörper mit
G 3/4 a Eurokonus
- einschl. 2 St. Universal-klemmringverschraubungen
  für Cu-Rohr, Edeslstahlrohr und C-Stahlrohr
  Ausführung 15 x 1,0 mm
liefern und montieren
Menge: 11,000 Stck

**02.04.11 Thermostat-Ventilunterteil**
Thermostat-Ventilunterteil
stufenlose Voreinstellung
Ausführung: Rotguß
 Eckform/Durchgangsform
Nennweite: DN 15 (1/2")
einschl. Klemmverschraubung Anschluss-
Innengewinde 1/2" x 15 mm
liefern und montieren
Menge: 11,000 Stck

**02.04.12 Heizkoerperverschraubungen**
Heizkoerperverschraubungen
mit fixierter Voreinstellung,
zum Regulieren, Absperren
und Entleeren des Heizkoerpers.
Oberfl.  : Rotguss vernickelt
Ausfuehr.: Eck o. Durchgang
Nennweite: 1/2"
einschl. Klemmverschraubung Anschluss-
Innengewinde 1/2" x 15 mm
liefern und montieren
Menge: 11,000 Stck

**02.04.13 Blindstopfen**
Blindstopfen
Messing, vernickelt 1/2"
selbstdichtend
liefern und montieren
Menge: 11,000 Stck

**02.04.14 Entlüftungsstopfen**
Entlüftungsstopfen
Messing, vernickelt 1/2"
selbstdichtend
liefern und montieren
Menge: 11,000 Stck

**02.04.15 Einzel-Rosette aus weißem Kunststoff**
Einzel-Rosette aus weißem Kunststoff,
als Klapprosette, einschließlich
Versiegelung der Rohrleitung im
Fußbodenbereich mit Silikon
Nennweite: DN 15
liefern und montieren
Menge: 22,000 Stck

#### Bereich 02.05 Stundenlohnarbeiten

*Hinweis*
Stundenlohnarbeiten-Erläuterungen
---------------------------------
Stundenlohnarbeiten dürfen nur auf ausdrückliche
Anweisung der Bauleitung für nicht vorhergesehene
oder nur auf diese Weise abzurechnende Arbeiten
ausgeführt werden.
Alle erforderlichen Auslösungen und Fahrgelder
sind in den Einheitspreisen enthalten.
Die Stundenzettel sind spätestens innerhalb
einer Woche nach Ausführung der Arbeiten unterschreiben zu lassen.Nicht rechtzeitig vorgelegte
Stundenzettel können nicht anerkannt werden.

**02.05.10 Monteurstunde**
Monteurstunde
-------------------
Menge: 50,000 Stck

**02.05.20 Helferstunde**
Helferstunde
----------------
Menge: 50,000 Stck

#### Bereich 02.06 Insgemeinkosten

*Hinweis*
Erstellen der Ausführungsplanung nach VDI 6026

Planungsumfang sind mindestens die Erstellung von
Grundrissplänen, Schnittzeichnungen sowie Details von
Zentralen, Schächten und Installationsschwerpunkten.

Erstellung aller erforderlichen Berechnungen, wie
Heizlast-,
Rohrnetz-, und Fußbodenheizungsberechnung.

Maßstab entsprechend den zur Verfügung gestellten
Zeichnungen.

**02.06.1 Projektleiter Stunden für die Ausführungsplanung**
Menge: 30,000 Stck

**02.06.2 Technischer Zeichner Stunden für die Ausführungsplanung**
Menge: 30,000 Stck

*Hinweis*
Der Auftragnehmer muss seine Montage - Unterlagen
vor Ausführungsbeginn dem Bauherrn zur
Freigabe einreichen.
Durch den Freigabevermerk ist die Haftung des
Auftragnehmers für die Ausführung der obliegenden
Lieferungen und Leistungen in keiner Weise
eingeschränkt.

Der Auftragnehmer wird die Abnahme seiner
Lieferungen und Leistungen schriftlich beantragen.

Der Auftragnehmer hat gemäß VOB/B und VOB/C (DIN 18380
und DIN 18299) folgende Unterlagen 3-fach in
Papierordnern
und einmal digital (inkl. Inhaltsangabe) aufzustellen
und dem
Auftraggeber spätestens bei der Abnahme nach folgender
Sortierung zu übergeben:

- elektrische Übersichtsschaltpläne und Anschlusspläne
nach
DIN EN 61082-1 (VDE 0040-1) "Dokumente der
Elektrotechnik -
Teil 1: Regeln";
- Zusammenstellungen der wichtigsten technischen Daten;
- Kopien der vorgeschriebenen Prüf- und
Herstellerbescheinigungen, Verwendbarkeitsnachweise,
Fachunternehmererklärungen;
- alle für einen sicheren und wirtschaftlichen Betrieb
erforderlichen Bedienungs- und Wartungsanleitungen,
insbesondere nach DIN EN 12170 "Heizungsanlagen in
Gebäuden - Betriebs-, Wartungs- und
Bedienungsanleitungen -
Heizungsanlagen, die qualifiziertes Bedienungspersonal
erfordern" und DIN EN 12171 "Heizungsanlagen in
Gebäuden -
Betriebs-, Wartungs- und Bedienungsanleitungen -
Heizungsanlagen, die kein qualifiziertes
Bedienungspersonal
erfordern";
- Protokolle über die Druckprüfung;
- Protokoll über die Einweisung des Wartungs- und
Bedienungspersonals;
- Protokoll über die Abgasmessung.

**02.06.3 Revisionszeichnungen**
Zusätzlich zu den nach VOB geforderten Unterlagen
sind die Revisionszeichungen mit folgenden Plänen
zu erstellen und ergänzen:
- Grundrisspläne Heizung Maßstab 1:50
farbig abgelegt als CAD-Pläne inkl.
Datenträger CD-Rom im Auto-CAD-Format
mind. Release 2007 als dwg-Datei und als pdf-Datei
- Anlagenschema und Strangschema Heizung
als dwg- und pdf-Datei.

Alle Revisionszeichnungen sind 3-fach in Papierordnern
und einmal digital zu übergeben.

Die Revisionsunterlagen sind Abnahmevoraussetzung.
Menge: 1,000 psch

#### Bereich 02.07 Abwasserleitung und Zubehör

**02.07.1 Abwasserleitungsrohr Silent PP, DN 50**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 50 mm
- DN / Nennweite: 50

Passstücke und Verschnitt, sowie Befestigungs- und
Kleinmaterial sind in die Einheitspreise
einzukalkulieren.
einschl. körperschallgedämmten Rohrbefestigungen mit
zugelassenen Dübeln.
Fabrikat: Geberit
Typ:  Silent-PP
oder gleichwertig
Fabr./Typ nach Wahl des Bieters
'..........'
liefern und montieren
Menge: 10,000 m

**02.07.2 Abwasserleitungsrohr Silent PP, DN 70**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 75 mm
- DN / Nennweite: 70

Passstücke und Verschnitt, sowie Befestigungs- und
Kleinmaterial sind in die Einheitspreise
einzukalkulieren.
einschl. körperschallgedämmten Rohrbefestigungen mit
zugelassenen Dübeln.
Fabrikat: Geberit
Typ:  Silent-PP
oder gleichwertig
Fabr./Typ nach Wahl des Bieters
'..........'
liefern und montieren
Menge: 10,000 m

**02.07.3 Abwasserleitungsrohr Silent PP, DN 100**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 110 mm
- DN / Nennweite: 100

Passstücke und Verschnitt, sowie Befestigungs- und
Kleinmaterial sind in die Einheitspreise
einzukalkulieren.
einschl. körperschallgedämmten Rohrbefestigungen mit
zugelassenen Dübeln.
Fabrikat: Geberit
Typ:  Silent-PP
oder gleichwertig
Fabr./Typ nach Wahl des Bieters
'..........'
liefern und montieren
Menge: 10,000 m

**02.07.4 Abwasserleitungsrohr Silent PP, DN 125**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 125 mm
- DN / Nennweite: 125

Passstücke und Verschnitt, sowie Befestigungs- und
Kleinmaterial sind in die Einheitspreise
einzukalkulieren.
einschl. körperschallgedämmten Rohrbefestigungen mit
zugelassenen Dübeln.
Fabrikat: Geberit
Typ:  Silent-PP
oder gleichwertig
Fabr./Typ nach Wahl des Bieters
'..........'
liefern und montieren
Menge: 5,000 m

**02.07.5 Abwasserleitungsrohr Silent PP, DN 150**
Schalloptimiertes Entwässerungssystem
zum Stecken mit geprüften Schallwerten (LAFmax,n) von
20 dB(A) bis 30 dB(A), abhängig von der Bauaufgabe,
entsprechend der DIN 4109 im diagonal darunterliegenden
Raum.

Für Entwässerungsanlagen von Gebäuden nach DIN EN 12056
in Verbindung mit DIN 1986-100. Die Rohre sind für die
Anwendung innerhalb von
Gebäuden (Anwendungskennzeichen B- Building) in
Anlehnung an DIN EN 1451 - 1 geprüft und zugelassen.
(Zulassung Nr. Z-42.1-432)

Glattwandige Rohre mit Muffen und werkseitig
vormontierter
Lippendichtung aus EPDM bestehen aus einem
schalloptimierten 3-Schicht-Rohr.

Die Formstücke mit Muffen und werkseitig vormontierter
Lippendichtung aus EPDM bestehen aus PP, mit
angeformten
Rippen zur leichteren Verarbeitung, mit visueller
Einstecktiefenkontrolle, sowie Markierungen für
einfache
Montageausrichtung.

Verlegung nach Herstellerrichtlinien unter Einhaltung
der DIN EN 12056 und DIN 1986-100.

Eigenschaften
- Schalloptimiert

Technische Eigenschaften
- Werkstoff: PP-C / PP-MD / PP-C
- Außendurchmesser: 160 mm
- DN / Nennweite: 150

Passstücke und Verschnitt, sowie Befestigungs- und
Kleinmaterial sind in die Einheitspreise
einzukalkulieren.
einschl. körperschallgedämmten Rohrbefestigungen mit
zugelassenen Dübeln.
Fabrikat: Geberit
Typ:  Silent-PP
oder gleichwertig
Fabr./Typ nach Wahl des Bieters
'..........'
liefern und montieren
Menge: 5,000 m

**02.07.6 Bogen DN 150, s.w.v**
Bogen DN 150 s.w.v
Menge: 3,000 Stck

**02.07.7 Bogen DN 125, s.w.v**
Bogen DN 125 s.w.v
Menge: 3,000 Stck

**02.07.8 Bogen DN 100, s.w.v**
Bogen DN 100 s.w.v
Menge: 5,000 Stck

**02.07.9 Bogen DN 70, s.w.v**
Menge: 5,000 Stck

**02.07.10 Bogen DN 50, s.w.v**
Menge: 5,000 Stck

**02.07.11 Abzweig 150 x 150, 125, od. 100, s.w.v**
Abzweig 150 x 150, 125 od. 100, s.w.v
Menge: 2,000 Stck

**02.07.12 Abzweig 125 x 125, 100 od. 70, s.w.v**
Menge: 2,000 Stck

**02.07.13 Abzweig 100 x 100, 70 od. 50, s.w.v**
Menge: 1,000 Stck

**02.07.14 Abzweig 70 x 70 od. 50, s.w.v**
Menge: 1,000 Stck

**02.07.15 Reduzierstück 150x150, 125, 100 od. 70, s.w.v**
Menge: 2,000 Stck

**02.07.16 Reduzierstück 125x125, 100, 70 od.50, s.w.v**
Menge: 2,000 Stck

**02.07.17 Reduzierstück 100x100, 70 od.50, s.w.v**
Menge: 2,000 Stck

**02.07.18 Reduzierstück 70 x 50, od.40, s.w.v**
Menge: 2,000 Stck

**02.07.19 PP-Rohr DN 50**
Entwässerungsleitungen aus PP Rohren
und Formstücken mit angeformten
Muffen und werkseitig vormontierter Lippendichtung
aus EPDM bestehen aus einem schalloptimierten
3-Schicht-Rohr für Entwässerungsleitungen innerhalb
und außerhalb von Gebäuden.
Verbindung durch Steckmuffe,
Verlegung nach Herstellerrichtlinien unter Einhaltung
der DIN EN 12056 und DIN 1986-100, sowie DIN EN 752
und DIN EN 1610.
Werkstoff:  PP,
Rohrdimension: DN 50

Fabr./Typ nach Wahl des Bieters
'..........'
einschl. Rohrbefestigung aus verzinkten Rohrschellen
zur
Einzelbefestigung in Wand und Decke nach
statischen Erfordernissen.
liefern und montieren
Menge: 30,000 m

**02.07.20 PP-Rohr DN 70**
Leistung wie zuletzt im vollem Wortlaut beschrieben,
jedoch PP-Rohr DN 70
Menge: 30,000 m

**02.07.21 PP-Rohr DN 100**
Leistung wie zuletzt im vollem Wortlaut beschrieben,
jedoch PP-Rohr DN 100
Menge: 30,000 m

**02.07.22 PP-Rohr DN 125**
Leistung wie zuletzt im vollem Wortlaut beschrieben,
jedoch PP-Rohr DN 125
Menge: 15,000 m

**02.07.23 PP-Rohr DN 150**
Leistung wie zuletzt im vollem Wortlaut beschrieben,
jedoch PP-Rohr DN 150
Menge: 15,000 m

**02.07.24 Bogen DN 50**
Bogen DN 50 s.w.v
Menge: 20,000 Stck

**02.07.25 Bogen DN 70**
Bogen DN 70 s.w.v
Menge: 20,000 Stck

**02.07.26 Bogen DN 100**
Bogen DN 100 s.w.v
Menge: 15,000 Stck

**02.07.27 Bogen DN 125**
Bogen DN 125 s.w.v
Menge: 5,000 Stck

**02.07.28 Bogen DN 150**
Bogen DN 150 s.w.v
Menge: 5,000 Stck

**02.07.29 Abzweig, DN 150 x 150 bzw. 125 bzw. 100**
Abzweig, DN 150 x 150 bzw. 125 bzw. 100 s.w.v.
Menge: 2,000 Stck

**02.07.30 Abzweig, DN 125 x 125 bzw. 100 bzw. 70**
Abzweig, DN 125 x 125 bzw. 100 bzw. 70 s.w.v.
Menge: 2,000 Stck

**02.07.31 Abzweig, DN 100 x 100 bzw. 70 bzw. 50**
Abzweig, DN 100 x 100 bzw. 70 bzw. 50 s.w.v.
Menge: 7,000 Stck

**02.07.32 Abzweig, DN 70 x 70 bzw. 50**
Abzweig, DN 100 x 70 bzw. 50 s.w.v.
Menge: 7,000 Stck

**02.07.33 Abzweig, DN 56 x 56**
Abzweig, DN 56 x 56 s.w.v.
Menge: 10,000 Stck

**02.07.34 Reduzierung DN 70 x 56**
Reduzierung DN 70 x 56  s.w.v.
Menge: 5,000 Stck

**02.07.35 Reduzierung DN 100 x 70 bzw. 56**
Reduzierung DN 100 x 70 bzw. 56  s.w.v.
Menge: 5,000 Stck

**02.07.36 Reduzierung DN 125 x 100 bzw. 70**
Reduzierung DN 125 x 100 bzw. 70 s.w.v.
Menge: 2,000 Stck

**02.07.37 Reduzierung DN 150 x 125 bzw. 100**
Reduzierung DN 150 x 125 bzw. 100 s.w.v.
Menge: 2,000 Stck

**02.07.38 Reinigungsrohr DN 100**
Reinigungsstück mit runder Öffnung DN 100 s.w.v
Menge: 1,000 Stck

**02.07.39 Reinigungsrohr DN 125**
Reinigungsstück mit runder Öffnung DN 125 s.w.v
Menge: 1,000 Stck

**02.07.40 Reinigungsrohr DN 150**
Reinigungsstück mit runder Öffnung DN 150 s.w.v
Menge: 1,000 Stck

**02.07.41 Lippendichtung NBR, d:50mm**
Lippendichtung NBR

Verwendungszwecke
- Für Steckmuffen

Eigenschaften
- Öl- und fettbeständig

Technische Eigenschaften
- Werkstoff: NBR
- Nettogewicht: 0,006 kg
- DN / Nennweite: 50

Fabrikat: Geberit
Artikel-Nr.: 245.512.00.1
oder gleichwertig
Fabr./Typ nach Wahl des Bieters
'..........'
liefern und montieren
Menge: 20,000 Stck

**02.07.42 Lippendichtung NBR, d:75mm**
Lippendichtung NBR

Verwendungszwecke
- Für Steckmuffen

Eigenschaften
- Öl- und fettbeständig

Technische Eigenschaften
- Werkstoff: NBR
- Nettogewicht: 0,010 kg
- DN / Nennweite: 70

Fabrikat: Geberit
Artikel-Nr.: 245.515.00.1
oder gleichwertig
Fabr./Typ nach Wahl des Bieters
'..........'
liefern und montieren
Menge: 20,000 Stck

**02.07.43 Lippendichtung NBR, d:110mm**
Lippendichtung NBR

Verwendungszwecke
- Für Steckmuffen

Eigenschaften
- Öl- und fettbeständig

Technische Eigenschaften
- Werkstoff: NBR
- Nettogewicht: 0,020 kg
- DN / Nennweite: 100

Fabrikat: Geberit
Artikel-Nr.: 245.517.00.1
oder gleichwertig
Fabr./Typ nach Wahl des Bieters
'..........'
liefern und montieren
Menge: 15,000 Stck

**02.07.44 Lippendichtung NBR, d:125mm**
Lippendichtung NBR

Verwendungszwecke
- Für Steckmuffen

Eigenschaften
- Öl- und fettbeständig

Technische Eigenschaften
- Werkstoff: NBR
- DN / Nennweite: 125

liefern und montieren
Menge: 5,000 Stck

**02.07.45 Lippendichtung NBR, d:160mm**
Lippendichtung NBR

Verwendungszwecke
- Für Steckmuffen

Eigenschaften
- Öl- und fettbeständig

Technische Eigenschaften
- Werkstoff: NBR
- DN / Nennweite: 160

liefern und montieren
Menge: 5,000 Stck

**02.07.46 Rohrschott90 Plus EN, DN 50**
Rohrschott90 Plus EN
für Geberit Silent-Pro
Zulassung Nr.: Z-19.53-xxxx
Größe:  50 mm
Fabrikat: Geberit
Typ:  Rohrschott90 Plus EN
oder gleichwertig
Fabr./Typ nach Wahl des Bieters
'..........'
liefern und montieren
Menge: 7,000 Stck

**02.07.47 Rohrschott90 Plus EN, DN 70**
Leistung wie zuletzt im vollem Wortlaut beschrieben,
jedoch Größe: d 75 mm
liefern und montieren
Menge: 5,000 Stck

**02.07.48 Rohrschott90 Plus EN, DN 100**
Leistung wie zuletzt im vollem Wortlaut beschrieben,
jedoch Größe: d 110 mm
liefern und montieren
Menge: 3,000 Stck

**02.07.49 Rohrschott90 Plus EN, DN 125**
Leistung wie zuletzt im vollem Wortlaut beschrieben,
jedoch Größe: d 125 mm
liefern und montieren
Menge: 2,000 Stck

**02.07.50 Rohrschott90 Plus EN, DN 150**
Leistung wie zuletzt im vollem Wortlaut beschrieben,
jedoch Größe: d 160 mm
liefern und montieren
Menge: 2,000 Stck

**02.07.51 Anschluss DN 100 an bestehende Schmutzwasserleitung**
Anschluss DN 100 an Schmutzwasserleitung
aus PP-Rohr herstellen
unter Zulieferung der erforderlichen Materialien.
Menge: 2,000 Stck

**02.07.52 Anschluss DN 150 an SW-Entlüftung**
Anschluss an SW-Entlüftung für Flach-/ Schrägdach
DN 150
Menge: 1,000 Stck

**02.07.53 Anschluss DN 125 an SW-Entlüftung**
Anschluss an SW-Entlüftung für Flach-/ Schrägdach
DN 125
Menge: 1,000 Stck

**02.07.54 Anschluss DN 100 an SW-Entlüftung**
Anschluss an SW-Entlüftung für Flach-/ Schrägdach
DN 100
Menge: 1,000 Stck

**02.07.55 Dachhaube Schmutzwasser Typ FDS**
gebavent-Dachhaube Schmutzwasser Typ FDS
DN 150 schwarz

Bestehend aus Dachhaubenkopf FDS-K und Standrohr
isoliert
SRS.
Fabrikat: Gebavent
Typ:  FDS-K
oder gleichwertig
Fabr./Typ nach Wahl des Bieters
'..........'
liefern und an Dachdecker übergeben
Menge: 2,000 Stck

**02.07.56 Dachhaube Schmutzwasser Typ FDS**
gebavent-Dachhaube Schmutzwasser Typ FDS
DN 125 schwarz

Bestehend aus Dachhaubenkopf FDS-K und Standrohr
isoliert
SRS.
Fabrikat: Gebavent
Typ:  FDS-K
oder gleichwertig
Fabr./Typ nach Wahl des Bieters
'..........'
liefern und an Dachdecker übergeben
Menge: 2,000 Stck

**02.07.57 Dachhaube Schmutzwasser Typ FDS**
gebavent-Dachhaube Schmutzwasser Typ FDS
DN 100 schwarz

Bestehend aus Dachhaubenkopf FDS-K und Standrohr
isoliert
SRS.
Fabrikat: Gebavent
Typ:  FDS-K
oder gleichwertig
Fabr./Typ nach Wahl des Bieters
'..........'
liefern und an Dachdecker übergeben
Menge: 2,000 Stck

**02.07.58 Abwasseranschluss DN 50 für Kondensatleitung**
Abwasseranschluss DN 50 für Kondensatleitung
herstellen. Abwasseranschluss mit freiem Auslauf über
einem
Trichter, bestehend aus einem PVC-Trichter-Sifon DN 50
und
bis zu 4 PP-Bögen, herstellen.

einschl. genanntem Material und allem erforderlichem
Verbindungs- und Befestigungsmaterial.

liefern und montieren
Menge: 5,000 Stck

**02.07.59 Abwasser-Anschluss DN 70 Spülmaschine**
Vorrichten des Abwasser-Küchenanschlusses
DN 70 für Industrie-Spülmaschine
einschl. aller Form- und Verbindungsstücke
sowie Befestigungsmaterial
liefern und montieren
Menge: 1,000 Stck

**02.07.60 Abwasser-Anschluss DN 50 Spüle**
Vorrichten der Abwasser-Küchenanschlüsse
DN 50 für die Spülen
einschl. aller Form- und Verbindungsstücke
sowie Befestigungsmaterial
liefern und montieren
Menge: 2,000 Stck

**02.07.61 Abwasser-Anschluss DN 50 Spülküche**
Vorrichten der Abwasser-Küchenanschlüsse
DN 50 für die Spülküche ( Zulauftisch mit Becken,
HWB, Doppelspüle)
einschl. aller Form- und Verbindungsstücke
sowie Befestigungsmaterial
liefern und montieren
Menge: 1,000 Stck

**02.07.62 Abwasser-Anschluss DN 50 HWB**
Vorrichten der Abwasser-Küchenanschlüsse
DN 50 für die Hygiene-Handwaschbecken
einschl. aller Form- und Verbindungsstücke
sowie Befestigungsmaterial
liefern und montieren
Menge: 3,000 Stck

**02.07.63 Abwasser-Anschluss DN 50 Kombi-Dämpfer**
Vorrichten der Abwasser-Küchenanschlüsse
DN 50 für die Kombi-Dämpfer
einschl. aller Form- und Verbindungsstücke
sowie Befestigungsmaterial
liefern und montieren
Menge: 2,000 Stck

**02.07.64 Bodenablauf Küchenbereich**
Bodenablauf Küchenbereich
Brandschutz Boden-, Deckenablauf Grundkörper aus
Edelstahl Werkstoff 1.4571 (V4A), mit Klebeflansch,
Ablaufstutzen DN100 senkrecht, Abflussleistung 2 l/s,
für Anschluss an KML-Rohr nach DIN 19522 / DIN EN 877,
mit herausnehmbarem Brandschutz-Geruchverschluss
BBS-100E aus Kunststoff (Feuerwiderstandsklasse
R120), mit Bauzeitschutzabdeckung, Anschluss für
Erdungskabel, Sperrwasserhöhe 60 mm
(AbZ:Z-19-17-1714). Hergestellt nach DIN EN 1253 -
Bauart geprüft und überwacht.
DN 100 senkrecht Klebeflansch 2 l/s
Schlammeimer aus Edelstahl für Einsatz im Aufsatzstück,
Sickerwasserring fürAufsatzstücke, Abdichtring aus EPDM
für Edst.Aufsatzstücke, Aufsatz aus Edelstahl
Werkstoff 1.4301 (V2A) für alternative
Abdichtung im Dünnbettverfahren, mit
umlaufendem Anschlussflansch (x-Maß =
16 mm) und allseitig dehnbarem, wasserundurchlässigem
Spezialvlies. Einschließlich Justierschrauben zur
Höheneinstellung und Dichtung für
rückstausichere Verbindung zwischen
Ablauf und Aufsatz, mit Rostrahmen aus
Edelstahl 200x200 mm und Gitterrost
Belastungsklasse L15 (bis 1,5 t
belastbar),
Anschl.flansch 200x200 mm Gitterrost
Fabrikat nach Wahl des Bieters:
'..........'
Typ nach Wahl des Bieters:
'..........'
liefern und montieren
Menge: 1,000 Stck

**02.07.65 Kondensatleitung DN 50**
Kondensatleitung DN 50
Kupferrohr 54 mm nach DIN 1786,
SF-CU und DVGW-GW 392 mit Güte- RAL und
DVGW-Zeichen, geschützt gegen Lochkorosion, in allen Längen mit Form- und
Verbindungsstücken.
einschl. Dehnungsbogen, Abdeckrosetten,
Löt- und Schweißmaterial, Überschieberohre für Wand- und Deckendurchführungen,
Rohrbefestigungen mit körperschalldämpfenden Einlagen,
liefern und montieren
Menge: 25,000 lfdm

**02.07.66 Rohrbelüfter DN 30-50**
Rohrbelüfter DN 30-50,
Typenklasse A I,
Volumenstrom 8 L/s,
Temperaturbereich -20 Gr C bis +60 Gr C,
mit Frostschutzhaube aus Styropor und Übergangsdichtung

Fabrikat/Typ: Optima T Ventilair
oder gleichwertig
Fabrikat nach Wahl des Bieters:
'..........'
Typ nach Wahl des Bieters:
'..........'
liefern und montieren
Menge: 2,000 Stck

**02.07.67 Rohrbelüfter DN 70-100**
Rohrbelüfter DN 70-100,
Typenklasse A I,
Volumenstrom 8 L/s,
Temperaturbereich -20 Gr C bis +60 Gr C,
mit Frostschutzhaube aus Styropor und Übergangsdichtung

Fabrikat/Typ: Optima T Ventilair
oder gleichwertig
Fabrikat nach Wahl des Bieters:
'..........'
Typ nach Wahl des Bieters:
'..........'
liefern und montieren
Menge: 1,000 Stck

#### Bereich 02.08 Armaturen und Zubehör

**02.08.1 Absperrarmatur DN 32**
Schrägsitzventil (Freistromventil),
mit Pressanschlüssen, mit SC-Contur,
aus nichtrostendem Stahl
mit Spindelübersetzung und
mit Entleerungsstopfen
Betriebsdruck: 16 bar (PN 16)
Betriebstemperatur: 90° C,
mit DIN-DVGW-Prüfzeichen
Größe: 35 mm

Fabrikat/Typ nach Wahl des Bieters
'..........'
einschl. Entleerungsventil
liefern und montieren
Menge: 2,000 Stck

**02.08.2 Absperrarmatur DN 25**
Leistung wie zuletzt im vollem Wortlaut beschrieben,
jedoch Schrägsitzventil 28 mm
liefern und montieren
Menge: 2,000 Stck

**02.08.3 Absperrarmatur DN 20**
Leistung wie zuletzt im vollem Wortlaut beschrieben,
jedoch Schrägsitzventil 22 mm
liefern und montieren
Menge: 2,000 Stck

**02.08.4 Absperrarmatur DN 12**
Leistung wie zuletzt im vollem Wortlaut beschrieben,
jedoch Schrägsitzventil 15 mm
liefern und montieren
Menge: 2,000 Stck

**02.08.5 Schrägsitzventil 16 mm**
Schrägsitzventil (Freistromventil),
mit Raxofix-Pressanschlüssen,
mit SC-Contur und DVGW zertifizierter
Prüfsicherheit bei unverpresstem Verbinder,
Ventilgehäuse und -oberteil aus
Rotguss gemäß DIN 50930-6,
Ventilsitz aus Edelstahl,
mit Spindelübersetzung und
Stellungsanzeige offen/geschlossen,
Handrad mit auswechselbarer
Medienkennzeichnung grün/rot,
mit Entleerungsstopfen,
Betriebsdruck: 16 bar (PN 16),
Betriebstemperatur: 90°C,
mit DIN-DVGW-Prüfzeichen,
Dimension 16 mm
Fabr./Typ nach Wahl des Bieters:
'..........'
liefern und montieren
Menge: 2,000 Stck

**02.08.6 Schrägsitzventil 20 mm**
Leistung wie zuletzt im vollem Wortlaut beschrieben,
jedoch 20 mm
Menge: 2,000 Stck

**02.08.7 Schrägsitzventil 25 mm**
Leistung wie zuletzt im vollem Wortlaut beschrieben,
jedoch 25 mm
Menge: 2,000 Stck

**02.08.8 Auslaufventil Wasser-Safe**
Auslaufventil Wasser-Safe
Oberteil mit Sicherheitsschloss, mit
Schlauchverschraubung DN 20
matt verchromt
liefern und montieren
Menge: 3,000 Stck

**02.08.9 Probenahmeventil**
Probenahmeventil
zur Probenahme von Trinkwasser
Grösse: DN 10  G 3/8"
Fabr.:  Kemper oder Viega
liefern und montieren
Menge: 5,000 Stck

#### Bereich 02.09 Rohrleitungen und Zubehör

*Hinweis*
Das Leitungsnetz ist gemäß DIN 4109 gegen Körperschallübertragung vom Baukörper zu trennen.

Dübel und Befestigungsmaterial müssen für das Leitungssystem zugelassen sein und den Brandschutzanforderungen
gemäß Leitungsanlagenverordnung entsprechen.

Passstücke und Verschnitt, sowie körperschallgedämmte
Rohrschellen, Befestigungs- und Kleinmaterial sind in
die Einheitspreise einzukalkulieren.

Montagehöhe über Gelände/Fussboden bis 4 m.

**02.09.1 Edelstahl-Rohr 15 x 1,0 mm**
Rohrleitungen aus nichtrostendem Stahl
für Trinkwasser
DVGW geprüft
Aussendurchmesser 15 x 1,0 mm,
Verbindung durch Preßfittings,
einschl. Schweiss- bzw. Loet- oder Kleb-
sowie Dichtungsmaterial.
Montagehoehe über Gelände/Fussboden bis 3,50 m.
Inkl. Befestigungsmaterial
liefern und verlegen
Menge: 10,000 m

**02.09.2 Edelstahl-Rohr 18 x 1,0 mm**
Leistung wie zuletzt im vollem Wortlaut beschrieben,
jedoch 18 x 1,0 mm
Menge: 20,000 m

**02.09.3 Edelstahl-Rohr 22 x 1,2 mm**
Leistung wie zuletzt im vollem Wortlaut beschrieben,
jedoch 22 x 1,2 mm
Menge: 65,000 m

**02.09.4 Edelstahl-Rohr 28 x 1,2 mm**
Leistung wie zuletzt im vollem Wortlaut beschrieben,
jedoch 28 x 1,2 mm
Menge: 10,000 m

**02.09.5 Bogen 15 mm aus Edelstahl 90/45 Grad**
Bogen aus Edelstahl 90/45 Grad als Zulage
Dimension : 15mm
liefern und montieren
Menge: 3,000 Stck

**02.09.6 Bogen 18 mm aus Edelstahl 90/45 Grad**
Leistung wie zuletzt im vollem Wortlaut beschrieben,
jedoch Dimension : 18mm
Menge: 10,000 Stck

**02.09.7 Bogen 22 mm aus Edelstahl 90/45 Grad**
Leistung wie zuletzt im vollem Wortlaut beschrieben,
jedoch Dimension : 22mm
Menge: 10,000 Stck

**02.09.8 Bogen 28 mm aus Edelstahl 90/45 Grad**
Leistung wie zuletzt im vollem Wortlaut beschrieben,
jedoch Dimension : 28mm
Menge: 3,000 Stck

**02.09.9 T-Stück 15 mm aus Edelstahl**
T-Stück aus Edelstahl als Zulage
Dimension : 15mm
liefern und montieren
Menge: 2,000 Stck

**02.09.10 T-Stück 18 mm aus Edelstahl**
Leistung wie zuletzt im vollem Wortlaut beschrieben,
jedoch Dimension : 18mm
Menge: 8,000 Stck

**02.09.11 T-Stück 22 mm aus Edelstahl**
Leistung wie zuletzt im vollem Wortlaut beschrieben,
jedoch Dimension : 22mm
Menge: 8,000 Stck

**02.09.12 T-Stück 28 mm aus Edelstahl**
Leistung wie zuletzt im vollem Wortlaut beschrieben,
jedoch Dimension : 28mm
Menge: 2,000 Stck

**02.09.13 Muffe 15 mm aus Edelstahl**
Muffe aus Edelstahl als Zulage
Dimension : 15mm
liefern und montieren
Menge: 2,000 Stck

**02.09.14 Muffe 18 mm aus Edelstahl**
Leistung wie zuletzt im vollem Wortlaut beschrieben,
jedoch Dimension : 18mm
Menge: 5,000 Stck

**02.09.15 Muffe 22 mm aus Edelstahl**
Leistung wie zuletzt im vollem Wortlaut beschrieben,
jedoch Dimension : 22mm
Menge: 5,000 Stck

**02.09.16 Muffe 28 mm aus Edelstahl**
Leistung wie zuletzt im vollem Wortlaut beschrieben,
jedoch Dimension : 28mm
Menge: 2,000 Stck

**02.09.17 Reduzierstück AD 18mm x 15mm aus Edelstahl**
Reduzierstück aus Edelstahl als Zulage
AD 18mm x 15mm
liefern und montieren
Menge: 2,000 Stck

**02.09.18 Reduzierstück AD 22mm x 15mm aus Edelstahl**
Leistung wie zuletzt im vollem Wortlaut beschrieben,
jedoch Reduzierstück AD 22mm x 15mm
Menge: 7,000 Stck

**02.09.19 Reduzierstück AD 22mm x 18mm aus Edelstahl**
Leistung wie zuletzt im vollem Wortlaut beschrieben,
jedoch Reduzierstück AD 22mm x 18mm
Menge: 7,000 Stck

**02.09.20 Reduzierstück AD 28mm x 18mm aus Edelstahl**
Leistung wie zuletzt im vollem Wortlaut beschrieben,
jedoch Reduzierstück AD 28mm x 18mm
Menge: 2,000 Stck

**02.09.21 Reduzierstück AD 28mm x 22mm aus Edelstahl**
Leistung wie zuletzt im vollem Wortlaut beschrieben,
jedoch Reduzierstück AD 28mm x 22mm
Menge: 2,000 Stck

**02.09.22 Übergangsmuffe 15 mm x 1/2" aus Edelstahl**
Übergangsmuffe mit Innengewinde
auf Presssystem
Edelstahl 15 mm x 1/2"
liefern und montieren
Menge: 3,000 Stck

**02.09.23 Übergangsmuffe 18 mm x 1/2" aus Edelstahl**
Übergangsmuffe mit Innengewinde
auf Presssystem
Edelstahl 18 mm x 1/2"
liefern und montieren
Menge: 6,000 Stck

**02.09.24 Übergangsmuffe 22 mm x 3/4" aus Edelstahl**
Übergangsmuffe mit Innengewinde
auf Presssystem
Edelstahl 22 mm x 3/4"
liefern und montieren
Menge: 6,000 Stck

**02.09.25 Übergangsmuffe 28 mm x 1" aus Edelstahl**
Übergangsmuffe mit Innengewinde
auf Presssystem
Edelstahl 28 mm x 1"
liefern und montieren
Menge: 3,000 Stck

**02.09.26 PE-Xc/Al/PE-Xc-Rohr, 16x2,2**
Rohrleitungen für Trinkwasserinstallationen
vorrangig nach DIN 1988,
aus formstabilen grauen PE-Xc/Al/PE-Xc
Mehrschichtverbundrohren,
diffusionsdicht,
in graues Schutzrohr aus PE-eingezogen,
Verbindung mit Verbinder aus Rotguss,
als druckverlustoptimiertes System,
ohne O-Ring,
mit SC-Contur und DVGW zertifizierter
Prüfsicherheit bei unverpresstem Verbinder,
unlösbar,
DVGW-Reg.-Nr. DW-8501BU0124
einschl. körperschallgedämmten Rohrbefestigungen
mit zugelassenen Dübeln
Dimension 16 x 2,2 mm
Fabr./Typ nach Wahl des Bieters
'..........'
liefern und montieren
Menge: 20,000 m

**02.09.27 PE-Xc/Al/PE-Xc-Rohr, 20x2,8**
Leistung wie zuletzt im vollem Wortlaut beschrieben,
jedoch Dimension 20 x 2,8 mm
Menge: 20,000 m

**02.09.28 PE-Xc/Al/PE-Xc-Rohr, 25x2,7**
Leistung wie zuletzt im vollem Wortlaut beschrieben,
jedoch Dimension 25 x 2,7 mm
Menge: 20,000 m

**02.09.29 PE-Xc/Al/PE-Xc-Rohr, 32x3,2**
Leistung wie zuletzt im vollem Wortlaut beschrieben,
jedoch Dimension 32 x 3,2 mm
Menge: 5,000 m

**02.09.30 Doppelwandscheibe 16x1/2x16**
Doppelwandscheibe, mit SC als Zulage
Dimension  16x1/2x16
inkl. Schallschlucker
liefern und montieren
Menge: 30,000 Stck

**02.09.31 Doppelwandscheibe 20x1/2x20**
Doppelwandscheibe, mit SC als Zulage
Dimension  20x1/2x20
inkl. Schallschlucker
liefern und montieren
Menge: 5,000 Stck

**02.09.32 Doppelwandscheibe 25x1/2x25**
Doppelwandscheibe, mit SC als Zulage
Dimension  25x1/2x25
inkl. Schallschlucker
liefern und montieren
Menge: 5,000 Stck

**02.09.33 Bogen 16**
Bogen, mit SC-Contur aus Rotguss
als Zulage, Dimension  16
liefern und montieren
Menge: 15,000 Stck

**02.09.34 Bogen 20**
Bogen, mit SC-Contur aus Rotguss
als Zulage, Dimension  20
liefern und montieren
Menge: 15,000 Stck

**02.09.35 Bogen 25**
Bogen, mit SC-Contur aus Rotguss
als Zulage, Dimension  25
liefern und montieren
Menge: 15,000 Stck

**02.09.36 Bogen 32**
Bogen, mit SC-Contur aus Rotguss
als Zulage, Dimension 32
liefern und montieren
Menge: 3,000 Stck

**02.09.37 T-Stück 32**
T-Stück, mit SC-Contur als Zulage
Dimension 32
liefern und montieren
Menge: 2,000 Stck

**02.09.38 T-Stück 25**
T-Stück, mit SC-Contur als Zulage
Dimension  25
liefern und montieren
Menge: 10,000 Stck

**02.09.39 T-Stück 20**
T-Stück, mit SC-Contur als Zulage
Dimension  20
liefern und montieren
Menge: 10,000 Stck

**02.09.40 T-Stück 16**
T-Stück, mit SC-Contur als Zulage
Dimension  16
liefern und montieren
Menge: 10,000 Stck

**02.09.41 Kupplung 16**
Kupplung, mit SC-Contur als Zulage
Dimension  16
liefern und montieren
Menge: 5,000 Stck

**02.09.42 Kupplung 20**
Kupplung, mit SC-Contur als Zulage
Dimension  20
liefern und montieren
Menge: 5,000 Stck

**02.09.43 Kupplung 25**
Kupplung, mit SC-Contur als Zulage
Dimension  25
liefern und montieren
Menge: 5,000 Stck

**02.09.44 Kupplung 32**
Kupplung, mit SC-Contur als Zulage
Dimension  32
liefern und montieren
Menge: 2,000 Stck

**02.09.45 Kupplung 20x16**
Kupplung, mit SC-Contur als Zulage
Dimension  20x16
liefern und montieren
Menge: 8,000 Stck

**02.09.46 Kupplung 25x20**
Kupplung, mit SC-Contur als Zulage
Dimension  25x20
liefern und montieren
Menge: 8,000 Stck

**02.09.47 Kupplung 32x25**
Kupplung, mit SC-Contur als Zulage
Dimension  32x25
liefern und montieren
Menge: 2,000 Stck

**02.09.48 Übergangsstück 16 mm x 1/2" aus Siliziumbronze**
Übergangsstück mit Außengewinde
auf Presssystem
mit SC-Contur aus Siliziumbronze
16 mm x 1/2"
liefern und montieren
Menge: 10,000 Stck

**02.09.49 Übergangsstück 20 mm x 1/2" aus Siliziumbronze**
Übergangsstück mit Außengewinde
auf Presssystem
mit SC-Contur aus Siliziumbronze
20 mm x 1/2"
liefern und montieren
Menge: 10,000 Stck

**02.09.50 Übergangsstück 25 mm x 3/4" aus Siliziumbronze**
Übergangsstück mit Außengewinde
auf Presssystem
mit SC-Contur aus Siliziumbronze
25 mm x 3/4"
liefern und montieren
Menge: 10,000 Stck

**02.09.51 Übergangsstück 32 mm x 1" aus Siliziumbronze**
Übergangsstück mit Außengewinde
auf Presssystem
mit SC-Contur aus Siliziumbronze
32 mm x 1"
liefern und montieren
Menge: 3,000 Stck

**02.09.52 Halterung**
Halterung 70/100/150, Stahl
- für Mauerwerk-Installation, Vorwand-Installation,
verschiedene
Stichmaße
- Stahl verzinkt
- schallentkoppelnd
Menge: 50,000 St

**02.09.53 Probenahmeventil**
Probenahmeventil
zur Probenahme von Trinkwasser
Grösse: DN 10  G 3/8"
liefern und montieren
Menge: 3,000 Stck

**02.09.54 Probeentnahme und Trinkwasseranalyse**
Probeentnahme und Trinkwasseranalyse
von Trinkwasser-Kalt und Warm
vor Beginn der Rohinstallation und nach
Abschluß der Installation einschl.
Dokumentation in Abstimmung mit dem
Auftraggeber
Menge: 2,000 Stck

**02.09.55 Übergabe und Inbetriebnahme der Anlage**
Übergabe und Inbetriebnahme der Anlage.
Desweiteren ist dem Betreiber eine
Dokumentation, Betriebsanleitung und
Inspektions- und Wartungsanleitungen
zu übergeben.
Außerdem ist der Betreiber in seine
Anlage eizuweisen.
Menge: 1,000 Stck

#### Bereich 02.10 Wärmedämmung und Zubehör

*Hinweis*
Anmerkung zur Rohrisolierung
Rohrleitungsisolierung (ohne Isogenopak)

Ausführung nach DIN 18421
Isoliermaterial: Gepreßte Mineralfaserschalen oder -matten
WLG 035
auf Alufolie kaschiert
mit Prüfzeugnis nach DIN 4102 Klasse A,
Schmelzpunkt > 1000°C
fugendicht mit verz. Draht aufbinden.
Prüfzeugnis: Nach DIN 4102, Klasse B 1
Formstücke : Abzweige und Rohrbögen aus
vorgefertigten, rückenverstärkten Formteilen

**02.10.1 Rohrisolierung ohne Isogenopak DN 15/12, Isolierst.30 mm (100%)**
Isolierung wie vor,
Isolierst.= 30 mm  (100%)
liefern und montieren

Rohraussendurchmesser  = 15 bis 21,3 mm (DN 15)
Menge: 65,000 m

**02.10.2 Rohrisolierung ohne Isogenopak DN 20, Isolierst.30 mm (100%)**
Isolierung wie vor,
Isolierst.= 30 mm  (100%)
liefern und montieren

Rohraussendurchmesser  = 22 bis 26,9 mm (DN 20)
Menge: 35,000 m

**02.10.3 Rohrisolierung ohne Isogenopak DN 25, Isolierst.30 mm (100%)**
Isolierung wie vor,
Isolierst.= 30 mm  (100%)
liefern und montieren

Rohraussendurchmesser  = 28 bis 33,7 mm (DN 25)
Menge: 10,000 m

**02.10.4 Isolierung Bögen DN 15-25**
Isolierung wie vor beschrieben, jedoch
Bogen DN 15 - DN 25 als Zulage
liefern und montieren
Menge: 71,000 Stck

**02.10.5 Isolierung T-Stücke DN 15-25**
Isolierung wie vor beschrieben, jedoch
T-Stücke DN 15 - DN 25 als Zulage
liefern und montieren
Menge: 50,000 Stck

**02.10.6 Isolierung Ausschnitte**
Isolierung wie vor beschrieben, jedoch
Ausschnitte bis DN 25 als Zulage
liefern und montieren
Menge: 20,000 Stck

**02.10.7 Isolierung Paßstücke**
Isolierung wie vor beschrieben, jedoch
Paßstücke als Zulage
liefern und montieren
Menge: 20,000 Stck

*Hinweis*
Anmerkung zur Rohrisolierung
Rohrleitungsisolierung (mit Isogenopak)

Ausführung nach DIN 18421
Isoliermaterial: Gepreßte Mineralfaserschalen oder -matten
WLG 035
auf Alufolie kaschiert
mit Prüfzeugnis nach DIN 4102 Klasse A,
Schmelzpunkt > 1000°C
fugendicht mit verz. Draht aufbinden.
Isoliermantel: Isogenpak-SE-Folie
mit 4 cm Überlappung montieren,Längsnähte
mit Kunststoffnieten befestigen
Prüfzeugnis: Nach DIN 4102, Klasse B 1
Formstücke : Abzweige und Rohrbögen aus
vorgefertigten, rückenverstärkten Formteilen
An Rohrenden. Mauerdurchbrüchen und
Verteilern sind Alu-Manschetten
mit Nieten und Schrauben rutschsicher zu
befestigen.
Manschettenfarbe: Farbkennzeichn. DIN 2404

**02.10.8 Rohrisolierung mit Isogenopak DN 25, Isolierst.30 mm (100%)**
Isolierung wie vor,
Isolierst.= 30 mm  (100%)
liefern und montieren

Rohraussendurchmesser  = 28 bis 33,7 mm (DN 25)
Menge: 10,000 m

**02.10.9 Isolierung Bögen DN 15-25**
Isolierung wie vor beschrieben, jedoch
Bogen DN 15 - DN 32 als Zulage
liefern und montieren
Menge: 5,000 Stck

**02.10.10 Isolierung T-Stücke DN 15-25**
Isolierung wie vor beschrieben, jedoch
T-Stücke DN 15 - DN 32 als Zulage
liefern und montieren
Menge: 2,000 Stck

**02.10.11 Isolierung Ausschnitte**
Isolierung wie vor beschrieben, jedoch
Ausschnitte bis DN 25 als Zulage
liefern und montieren
Menge: 2,000 Stck

**02.10.12 Isolierung Paßstücke**
Isolierung wie vor beschrieben, jedoch
Paßstücke als Zulage
liefern und montieren
Menge: 2,000 Stck

**02.10.13 Isolierschlauch DN 150**
Isolierschlauch für Kunststoff-Abwasserleitungen
Nennweite: DN 150
liefern und montieren
Menge: 15,000 m

**02.10.14 Isolierschlauch DN 125**
Isolierschlauch für Kunststoff-Abwasserleitungen
Nennweite: DN 125
liefern und montieren
Menge: 15,000 m

**02.10.15 Isolierschlauch DN 100**
Isolierschlauch für Kunststoff-Abwasserleitungen
Nennweite: DN 100
liefern und montieren
Menge: 30,000 m

**02.10.16 Isolierschlauch DN 70**
Leistung wie zuletzt im vollem Wortlaut beschrieben,
jedoch DN 70
liefern und montieren
Menge: 30,000 m

**02.10.17 Isolierschlauch DN 50**
Leistung wie zuletzt im vollem Wortlaut beschrieben,
jedoch DN 50
liefern und montieren
Menge: 30,000 m

**02.10.18 Schubelastische Ummantelung**
Schubelastische Ummantelung
von nichtbrennbarem Rohr mit
der nichtbrennbaren Mineralfasermatte
mit einem Schmelzpunkt von
> 1000°C als F 90 Durchführung.
Im Bereich der Durchführung
15 mm Isolierdicke.
Für Rohraussendurchmesser bis 150 mm
liefern und montieren
Menge: 19,000 Stck

**02.10.19 Rohrdurchführungen (nicht brennbare Rohre) mit**
Rohrdurchführungen (nicht brennbare Rohre) mit
Brandschutzschalen vollständig verschließen.
Die Feuerwiderstandsklasse der Wand oder
Deckenkonstruktion muss erhalten bleiben.

Außendurchmesser der Rohre:  15,0-76,1 mm
Bekleidungsdicke:  20 mm
Bekleidungslänge:  400 mm

Typ nach Wahl des Bieters
'..........'
Fabrikat nach Wahl des Bieters
'..........'
einschl. verfüllen des Ringspaltes bis
30 mm Breite mit  Kitt
liefern und montieren
Menge: 5,000 Stck

**02.10.20 KDH 10-28**
Kompakt-Dämmhülse
50%, KDH 10-28

Fabr./Typ nach Wahl des Bieters
'..........'
einschl. schallentkoppelte Systembefestigung
liefern und montieren
Menge: 10,000 m

#### Bereich 02.11 Vorwandelemente und Zubehör

*Hinweis*
Montageelemente für die Installationstrennwand
(Metall- oder Holzständerwände) und
Vorwandinstallation (Vorsatzschale) im Trockenbau
zur Aufnahme von Sanitärausstattungsgegenständen.
Installationstrennwände sind nach DIN 18 183
"Montagewände aus Gipskartonplatten" auszuführen.
Die Montage der Montageelemente erfolgt über
zwei Befestigungspunkte am Boden sowie durch 3-fache
seitliche Verschraubung mit Selbstbohrschrauben am
Ständerwerk.
Bei der Vorwandinstallation sind die Elemente vor
einer gemauerten/betonierten Wand oder Ständerwand
nach DIN 18 183 mit dem Bausatz für Vorwandmontage
zu montieren. Die Montage der Montageelemente
erfolgt über zwei Befestigungspunkte am Boden und zwei
Befestigungspunkten zur Rückwand.
Die Montage Elemente erfüllen die
Standard-Anforderungen
des
Schallschutzes nach DIN 4109 sowie die erhöhten
Anforderungen nach DIN 4109, Beiblatt 2.
Die Beplankung muss mindestens 18 mm einlagig oder
2 x 12,5 mm zweilagig direkt auf den Montageelementen
erfolgen und muss vollflächig auf dem Montageelement
aufliegen. (Beplankung nicht Leistungsumfang Sanitär)
Die Verarbeitung und Montage ist nach den
herstellerspezifischen Vorschriften, den anerkannten
Regeln der Technik sowie unter Einhaltung
einschlägiger DIN Normen durchzuführen.

**02.11.1 Waschtisch-Element 1120 mm**
Waschtisch-Element
1120 mm
für WT mit Einlocharmatur
Stahl
Ausstattung:
Rahmen pulverbeschichtet (40x40),
Keramikbefestigung höhenverstellbar,
Anschlüsse mit Schnellspanner,
Befestigungsmaterial,
Fußbremse zum Einstellen der Bauhöhe,
Ablaufbogen kürzbar DN40/50 mit
Gumminippel DN50/30
Technische Daten
Belastung max. 150 kg
BH: 1120
B: 500
inkl. Befestigungsmaterial
Fabrikat nach Wahl des Bieters:
'..........'
Typ nach Wahl des Bieters:
'..........'
liefern und montieren
Menge: 6,000 Stck

**02.11.2 WC-Element**
WC-Element
1120 mm
Stahl, PE
2- Mengen-Spültechnik
Ausstattung:
Rahmen pulverbeschichtet (30x30), UP-
Spülkasten 3H, Kondenswasserdämmung für
Spülkasten halogenfrei nach DGNB ENV1.2
Kriterium QS4 konform, WC-
Anschlussgarnitur,
Befestigungsmaterial, Wasseranschluss
R1/2 hinten, WC-Anschlussbogen DN90
(tiefenverstellbar) aus PP,
Übergangsstück exzentrisch DN90/100 aus
PP
Technische Daten:
Werkseinstellung Kleinspülmenge ca. 3 l
Einstellbereich Kleinspülmenge ca. 2-4 l
Werkseinstellung Großspülmenge ca. 6 l
Einstellbereich Großspülmenge ca. 3,5- 7,5 l
Belastung max. 400 kg
Ausladung max. 700 mm
BH: 1120
B: 500
inkl. Befestigungsmaterial
Fabrikat nach Wahl des Bieters:
'..........'
Typ nach Wahl des Bieters:
'..........'
liefern und montieren
Menge: 4,000 Stck

**02.11.3 WC-Betätigungsplatte**
WC-Betätigungsplatte
sensitive
für UP-Spülkästen
mit nachleuchtendem Lack bedruckt
berührungslose Spülauslösung von vorn
oder oben, 2-Mengen-Spültechnik, mit
Hygiene-Funktion
Ausstattung:
Befestigungsrahmen,
Betätigungsstifteset,
Befestigungsbolzen
Technische Daten
Werkseinstellung Kleinspülmenge ca. 3 l
Werkseinstellung Großspülmenge ca. 6 l
Zur Unterstützung des bestimmungsgemäßen
Betriebs nach einer Nutzererkennung,
können verschiedene Hygiene-
Zeitintervalle und Hygiene-Spülmengen
eingestellt werden. Einstellbare
Zeitintervalle: 1 h, 12 h, 24 h, 72 h,
168 h. Einstellbare Spülmengen: 3 l, 7,5 l.
Mit Fuge zwischen Wand und
Betätigungsplatte zur optischen
Trennung der Bauteile (Schattenfuge).
Abdeckplatte: Kunststoff weiß-alpin
Fabr./Typ nach Wahl des Bieters
'........................'
liefern und montieren
Menge: 3,000 Stck

**02.11.4 Zubehörset elektronisch**
Zubehörset
elektronisch
ausgestattet mit Antriebseinheit
zur Verwendung mit zuvor aufgeführter
WC-Betätigungsplatte
Ausstattung
Netzteil (Kabellänge 1,05 m)
Technische Daten
Netzspannung 100-240 V AC/50-60 Hz
Zur Unterstützung des bestimmungsgemäßen
Betriebs nach einer Nutzererkennung,
können verschiedene Hygiene-
Zeitintervalle und Hygiene-Spülmengen
eingestellt werden. Einstellbare
Zeitintervalle: 1 h, 12 h, 24 h, 72 h,
168 h. Einstellbare Spülmengen: 3 l, 7,5 l.
Fabr./Typ nach Wahl des Bieters
'........................'
liefern und montieren
Menge: 3,000 Stck

**02.11.5 Funkempfänger für Empfang einer Spülauslösung**
Funkempfänger
für Empfang einer Spülauslösung über
Funksignal in Verbindung mit Stützklappgriff
Technische Daten
Empfangsfrequenz 868,4 MHz
Fabr./Typ nach Wahl des Bieters
'........................'
liefern und montieren
Menge: 3,000 Stck

**02.11.6 Erweiterungskabeladapter**
Erweiterungskabeladapter
für Anschluss eines weiteren
elektrischen Eingangssignals.
Fabr./Typ nach Wahl des Bieters
'........................'
liefern und montieren
Menge: 1,000 Stck

**02.11.7 WC-Betätigungsplatte**
WC-Betätigungsplatte
für UP-Spülkästen
manuelle Spülauslösung von vorn oder
oben, 2-Mengen-Spültechnik
Ausstattung
Befestigungsrahmen,
Betätigungsstifteset,
Befestigungsbolzen
Abdeckplatte: Kunststoff weiß-alpin
Druckstück: Kunststoff weiß-alpin
Fabr./Typ nach Wahl des Bieters
'........................'
liefern und montieren
Menge: 1,000 Stck

**02.11.8 Ausgussbecken-Element 1300 mm**
Ausgussbecken-Element
1300 mm
Stahl, Holz
Ausstattung:
Rahmen pulverbeschichtet (40x40),
Trägerplatte höhenverstellbar durch
Schnellspanner,
Armaturenanschlussplatte und
Ablaufbefestigung höhenverstellbar
durch Schnellspanner,
Befestigungsmaterial, Fußbremse zum
Einstellen der Bauhöhe, Ablaufbogen
DN50
BH: 1300
B: 500
inkl. Befestigungsmaterial
Fabrikat nach Wahl des Bieters:
'..........'
Typ nach Wahl des Bieters:
'..........'
liefern und montieren
Menge: 2,000 Stck

**02.11.9 Urinal-Element**
Urinal-Element
für Wasseranschluss universell
Stahl
Ausstattung:
Rahmen pulverbeschichtet (40x40),
Traversen-Höhe verstellbar durch
Schnellspanner, Urinal-Spülsystem-
Rohbauset schallgeschützt, Urinal-
Anschlussgarnitur,
Befestigungsmaterial, Fußbremse zum
Einstellen der Bauhöhe, Wasseranschluss
R1/2, Absaugeformstück
Technische Daten
Belastung max. 100 kg
* Bei BH 1120 mm Auszug Fußstütze 0-240
mm. Bei BH > 1120 mm Auszug Fußstütze 0-
200 mm!
* Die Traversen können untereinander
getauscht werden.
BH: 1120-1300
B: 500
inkl. Befestigungsmaterial
Fabr./Typ nach Wahl des Bieters
'........................'
liefern und montieren
Menge: 1,000 Stck

**02.11.10 Urinal-Betätigungsplatte**
Urinal-Betätigungsplatte
Infrarot-Spülauslösung
für Urinal-Spülsystem
Kunststoff, Glas, Holz
berührungslose Infrarot-Spülauslösung
von vorn
Ausstattung
Befestigungsrahmen, Befestigungsbolzen,
Kartuschenventil elektronisch, Netzteil
Technische Daten
Netzspannung 100-240 V AC/50-60 Hz
Hinweis
Mit Hygiene-Funktion wahlweise
nach 1 h, 12 h, 24 h, 72 h oder 168 h
Nichtbenutzung.
Mit Fuge zwischen Wand und
Betätigungsplatte zur optischen
Trennung der Bauteile (Schattenfuge).
Abdeckplatte: Kunststoff weiß-alpin
Fabr./Typ nach Wahl des Bieters
'........................'
liefern und montieren
Menge: 1,000 Stck

**02.11.11 Hygienespülung mit 1 Wasseranschluss, d:50mm**
Hygienespülung mit 1 Wasseranschluss, d:50mm
Verwendungszwecke
- Zum Verhindern von Stagnation in
Trinkwasserleitungen
- Zur AP-Montage
- Zur UP-Montage
- Für Vorwandinstallationen
Eigenschaften
- Zulassung nach (DIN) EN 1717 / (DIN) EN 13077
- Rückstausensor eingebaut
- Schnittstelle Digital I/O
- Magnetventil stromlos geschlossen
- Armaturengruppe I nach EN ISO 3822-1
- Schallschutz nach DIN 4109
- Brandschutz nach I 30 bis I 90 und F 30 bis F 90
Technische Eigenschaften
- Betriebsspannung: 12 V DC
- Betriebstemperatur: 0-70 °C
- Fließdruck: 50-1000 kPa
- Schutzart: IP45
- Spülleistung pro Magnetventil: 10 l/min
- Anschluss: 1 Wasseranschluss rechts
- Höhe: 48,5 cm
- Tiefe: 8,7 cm
- Außendurchmesser: 50 mm
- DN / Nennweite: 40
- Nennspannung / Netzfrequenz: 230 V / 50 Hz
- kegeliges Außengewinde: 1/2 "
- Nettogewicht: 2,908 kg
zusätzlicher Lieferumfang
- Magnetventileinheit mit Sicherungsstift und
Durchflussbegrenzer
- Kupplungsstück
- Netzteil 230 V / 12 V / 50 Hz mit Ausgangskabel
Länge 5 m
- Steuereinheit
- Rohbauset
- Bauschutz ablängbar
- Befestigungsmaterial
Fabr./Typ nach Wahl des Bieters
'........................'
liefern und montieren
Menge: 2,000 Stck

**02.11.12 Abdeckplatte für Hygienespülung weiß-alpin**
Abdeckplattefür Hygienespülung weiß-alpin
Verwendungszwecke
- Zum Abdecken der Serviceöffnung von
Hygienespülungen
Technische Eigenschaften
- Werkstoffbezeichnung: Kunststoff
- Farbe: weiß-alpin
- Nettogewicht: 0,268 kg
zusätzlicher Lieferumfang
- Befestigungsrahmen
- Befestigungsmaterial
Fabr./Typ nach Wahl des Bieters
'........................'
liefern und montieren
Menge: 2,000 Stck

**02.11.13 Armaturenträger AP-Armatur breitenvers.**
Armaturenträger
für AP-Armatur
breitenverstellbar
Stahl
Ausstattung:
Befestigungsmaterial für Modul
und Wandscheiben
B: 420
Typ nach Wahl des Bieters:
'...........................'
Fabrikat nach Wahl des Bieters:
'...........................'
liefern und montieren
Menge: 2,000 Stck

**02.11.14 Armaturenträger Waschmaschinenanschl.**
Armaturenträger
für Waschmaschinenanschluss
Stahl
Ausstattung:
Schlauchverschraubung,
Befestigungsmaterial für Modul,
Befestigung schallgeschützt für
Wandscheiben, UP-Geruchverschluss
DN50/40
Typ nach Wahl des Bieters:
'...........................'
Fabrikat nach Wahl des Bieters:
'...........................'
liefern und montieren
Menge: 2,000 Stck

#### Bereich 02.12 Einrichtungsgegenstände und Zubehör

*Hinweis*
Eine Bemusterung der Einrichtungsgegenstände
ist vor Montagebeginn mit dem Bauherrn durchzuführen
und wird nicht extra vergütet.

**02.12.1 Waschtischanlage, weiß, 50 cm**
Waschtischanlage, weiß
bestehend aus:
1 Stck. Waschtisch 50x38 cm
  aus Porzellan mit Ueberlauf
  Serie  : Renova
  Leitfabrikat: Keramag
  oder gleichwertig
  Fabrikat:'..........'
  Typ  :'..........'
1 Stck  Röhrensifon mit Rosette verchromt
2 Stck  Eckventil 1/2" verchromt
1 Satz  WT-Befestigungsmaterial
1 Stck  Gumminippel 50/30
1 Stck  Schallschutzset
liefern und montieren
Menge: 3,000 Stck

**02.12.2 Infrarot-Elektronik für Waschtisch DN 15**
Waschtischarmatur DN 15 mit Infrarot-Elektronik
mit Mischung und variabel einstellbarem
Temperaturbegrenzer
mit Infrarot-Sensor für bidirektionale Kommunikation
6V Lithium-Batterie,  flexible Anschlussschläuche
Rückflussverhinderer, Schmutzfangsiebe
mit integriertem Magnetventil, Batterie extern
Schnell-Montage-System
mehrstufige Batteriezustandsanzeige
7 voreingestellte Programme, automatische Spülung
thermische Desinfektion, Reinigungsmodus
zusätzliche Funktionen und Einstellungen mit
Fernbedienung,  CE-Zeichen
Armaturengruppe I nach DIN 4109
Schutzart Armatur IP 59K
Ausladung: ca. 143 mm
Oberfläche: verchromt
Typ: Eurosmart
Fabr.: Grohe
Fabrikat nach Wahl des Bieters:
'..........'
Typ nach Wahl des Bieters:
'..........'
liefern und montieren
Menge: 3,000 Stck

**02.12.3 Kristallspiegel, rechteckig**
Kristallspiegel, rechteckig
mit C-Kantenschliff
Groesse  : 500 x 800mm
einschl. Befestigungen durch
verdeckte Aufhängung
einschl. Splitterschutzfolie
liefern und montieren
Menge: 3,000 Stck

**02.12.4 Seifencremespender**
Seifencremespender
fuer 500ml Flaschen, ohne Fuellung,
mit Zylinderschloss
Farbe  : weiss
Fabr./Typ nach Wahl des Bieters
'..........'
einschl. Befestigungsmaterial
liefern und montieren
Menge: 3,000 Stck

**02.12.5 Universalspender für Handdesinfektion**
Universalspender für Handdesinfektion
passend für 500 ml Euronorm-Standard-
flaschen, Gehäuse aus mattsilber eloxiertem Aluminium, Dosierpumpe aus Edelstahl, Dosierung einstellbar, ohne Füllung
Fabr./Typ nach Wahl des Bieters
'..........'
einschl. Befestigungsmaterial
liefern und montieren
Menge: 2,000 Stck

**02.12.6 Papierkorb**
Papierkorb
Grösse  : ca. 410 x 250 x 620mm
Farbe  : weiss
Typ: 301
Fabr.: CWS
oder gleichwertig
Fabr./Typ nach Wahl des Bieters
'..........'
einschl. Befestigungsmaterial
liefern und montieren
Menge: 2,000 Stck

**02.12.7 Papierspender**
Papierspender
Grösse  : 336 x 297,4 x 150,5mm
Farbe  : weiss
für ca. 300 Faltpapierhandtücher,
mit Schloss,
Füllstandskontrolle frontseitig,
aus schlagfestem, antistatischem Kunststoff,
Typ: Paradise Paper Slim
Fabr.: CWS
oder gleichwertig
Fabr./Typ nach Wahl des Bieters
'..........'
einschl. Befestigungsmaterial
liefern und montieren
Menge: 2,000 Stck

**02.12.8 WC-Anlage, weiß**
WC-Anlage, weiß bestehend
aus:
1 Stck. Wand-Tiefspuel-WC aus Porzellan
  fuer Wandeinbau-Spuelkasten
  Serie: Renova Nr.1
  Leitfabrikat: Keramag
  oder gleichwertig
  Fabr./Typ:'..........'
1 Stck. WC-Sitz, aus Kunststoff,
  mit Befestigungselementen,
  aus Messing verchr, mit Deckel
  Serie: Renova Nr.1
  Leitfabrikat: Keramag
  oder gleichwertig
  Fabr./Typ:'..........'
1 Stck. Schallschutzset
liefern und montieren
Menge: 4,000 Stck

**02.12.9 WC- Papierhalter**
WC-Papierhalter
- rechtwinklig gebogener, U-förmiger Halter
- diebstahlgeschützt durch verdeckte Verschraubung
- 160 mm breit, 120 mm hoch, Stange 21 mm im
Durchmesser
- aus hochglänzendem Polyamid
Farbe: weiß
Typ: Serie 477
Fabr.: Hewi
oder gleichwertig
Fabr./Typ nach Wahl des Bieters
'..........'
einschl. Befestigungsmaterial
liefern und montieren
Menge: 4,000 Stck

**02.12.10 Reservepapierhalter**
Reservepapierhalter,
zylindrischer Papierhalter mit runder Rosette.
diebstahlgeschützt durch verdeckte Verschraubung,
120 mm lang und 33 mm im Durchmesser, Rosette 70 mm
im Durchmesser, aus hochwertigem Polyamid
inklusive korrosionsfreiem Befestigungsmaterial.
Farbe: weiß
Typ: Serie 477
Fabr.: Hewi
oder gleichwertig
Fabr./Typ nach Wahl des Bieters
'..........'
einschl. Befestigungsmaterial
liefern und montieren
Menge: 4,000 Stck

**02.12.11 Bürstengarnitur**
WC-Bürstengarnitur
- Bürstengriff mit auswechselbarem schwarzem
Bürstenkopf
aus Polyamid
- Bürstentopf mit gewölbtem Boden und sphärenförmigem,
teilweise offenem Oberteil in ringförmigem Halter
- Oberteil stufenlos drehbar
- der Behälter ist herausnehmbar, kann aber auch
diebstahlgeschützt montiert werden
- Auswechseln des Bürstenkopfs durch Bajonettverschluss
- diebstahlgeschützt durch verdeckte Verschraubung
- 141 mm breit, 470 mm hoch und 140 mm tief
- aus hochglänzendem Polyamid
Farbe: weiß
Serie: 477
Fabr.: Hewi
oder gleichwertig
Fabr./Typ nach Wahl des Bieters
'..........'
einschl. Befestigungsmaterial
liefern und montieren
Menge: 4,000 Stck

**02.12.12 Hygienekombination**
Hygienekombination
kubischer Grundkörper mit eingerücktem Wandsockel,
mit integrierter Aufnahme für Hygienebeutelbox,
Fassungsvermögen ca. 6 l,
mit integrierter Aufnahme für handelsübliche
Hygienebeutel aus
Kunststoff (max. Packungsgröße L 130 x B 90 x H 20 mm),
Deckel mit Hebelasche,
160 mm breit, 300 mm hoch und 140 mm tief,
Behälter und Deckel aus hochwertigem Edelstahl,
weiß beschichtet,
Einwurföffnung aus hochwertigem Kunststoff, verchromt,
inklusive korrosionsfreiem Befestigungsmaterial.
Serie: 950
Fabr.: Hewi
oder gleichwertig
Fabr./Typ nach Wahl des Bieters
'..........'
einschl. Befestigungsmaterial
liefern und montieren
Menge: 3,000 Stck

**02.12.13 Abdichtungshülse**
Abdichtungshülse für den Trockenbau bis zu 60mm
Bei Verwendung von Baustopfen, um austretendes Wasser
abfließen zu lassen.
Eine Membrane im Innendurchmesser dichtet gegen die
Rohrleitung bzw. Hahnverlängerung
Abdichtung gegen austretendes Wasser durch Haarrisse.
Schallentkopplung der Armatur
liefern und montieren
Menge: 4,000 Stck

**02.12.14 Urinal, aus Sanitärkeramik, weiß**
Urinal Zulauf von oben, Abgang nach hinten oder unten

Eigenschaften
- Wandhängend
- Verdeckte Befestigung
- Mit Spülrand
- Geruchsverschluss verdeckt
- Wassersparendes 1 Liter Spülvolumen

Technische Eigenschaften
- Werkstoff: Sanitärkeramik
- Farbe: weiß
- Breite: 36 cm
- Höhe: 61 cm
- Tiefe: 37 cm
- Abgang: nach hinten oder nach unten
- Zulauf: oben
- Zielmarkierung: nein
- Kleine Spülmenge Einstellbereich: 1 l
- Nettogewicht: 15,137 kg

Lieferumfang:
- Urinalkeramik
- Befestigungsmaterial für Urinal

Fabrikat nach Wahl des Bieters:
'..........'
Typ nach Wahl des Bieters:
'..........'
einschl. Schallschutzset
liefern und montieren
Menge: 1,000 Stck

**02.12.15 Ausgussbeckenanlagen, weiß**
Ausgussbeckenanlagen, bestehend aus:
- 1 Stck. Ausgußbecken aus Stahl
- 2 Stck. Befestigungen
- 1 Stck. Ablaufventil 1 1/2" mit
  Kugelkette und Gummistopfen
- 1 Stck. Klapprost
- 1 Stck. Kunststoff-Fertigablauf 1 1/2"x 50mm
- 1 Stck. Zweigriff-Armatur mit
  Schwenkauslauf 1/2" verchromt
liefern und montieren
Menge: 2,000 Stck

*Hinweis*
Küche
=====

**02.12.16 Handwaschbecken 450 x 360 mm**
Waschtischanlage, weiß
bestehend aus:
1 Stck. Waschtisch 450 x360 mm
  aus Porzellan mit Überlauf
  Fabrikat:'..........'
  Typ:'..........'
1 Stck  Röhrensifon mit Rosette verchromt
2 Stck  Eckventil 1/2" verchromt
1 Satz  WT-Befestigungsmaterial
1 Stck  Gumminippel 50/30
1 Stck  Schallschutzset
liefern und montieren
Menge: 2,000 Stck

**02.12.17 Einhand-Waschtischbatterie elektronisch, DN 15**
Waschtisch-Einhand-Batterie DN 15
Bedienungshebel aus Metall,
Oberfläche: verschromt
mit Zugstangen-Ablaufgarnitur 1 1/4"
Fabr./Typ nach Wahl des Bieters
'..........'
liefern und montieren
Menge: 2,000 Stck

**02.12.18 Seifencremespender**
Seifencremespender
fuer 500ml Flaschen, ohne Fuellung,
mit Zylinderschloss
Farbe  : weiss
Fabr./Typ nach Wahl des Bieters
'..........'
einschl. Befestigungsmaterial
liefern und montieren
Menge: 2,000 Stck

**02.12.19 Universalspender für Handdesinfektion**
Universalspender für Handdesinfektion
passend für 500 ml Euronorm-Standard-
flaschen, Gehäuse aus mattsilber eloxiertem Aluminium, Dosierpumpe aus Edelstahl, Dosierung einstellbar, ohne Füllung
Fabr./Typ nach Wahl des Bieters
'..........'
einschl. Befestigungsmaterial
liefern und montieren
Menge: 2,000 Stck

**02.12.20 Papierspender**
Papierspender
Grösse  : 336 x 297,4 x 150,5mm
Farbe  : weiss
für ca. 300 Faltpapierhandtücher,
mit Schloss,
Füllstandskontrolle frontseitig,
aus schlagfestem, antistatischem Kunststoff,
Typ: Paradise Paper Slim
Fabr.: CWS
oder gleichwertig
Fabr./Typ nach Wahl des Bieters
'..........'
einschl. Befestigungsmaterial
liefern und montieren
Menge: 2,000 Stck

**02.12.21 Küchenanschluss Kombidämpfer**
Küchenanschluß bestehend aus:
- 2 Stck verchr Eckventile 3/4" mit Rosette
liefern und montieren
Menge: 2,000 Stck

**02.12.22 Küchenanschluß bestehend aus:**
Küchenanschluß bestehend aus:
- 2 Stck verchr Eckventile 1/2" mit Rosette
- 1 Stck Schmutzwasser-Anschluß DN 40/50
liefern und montieren
Menge: 2,000 Stck

**02.12.23 Küchenanschluss bestehend aus:**
Küchenanschluß bestehend aus:
- 2 Stck verchr Eckventile 1/2" mit Rosette
- 1 Stck WAS- Anschluß für Spülmaschine
liefern und montieren
Menge: 2,000 Stck

**02.12.24 UP-Geruchverschluss**
UP-Geruchverschluss
Waschmaschine
Fabr./Typ nach Wahl des Bieters
'.........'
liefern und montieren
Menge: 2,000 Stck

**02.12.25 Auslaufventil m.Knebel 1/2"**
Auslaufventil m.Knebel 1/2"
m.Schlauchverschraubung matt,
mit Rohrbelüfter
verchromt mit Rosette.
Menge: 2,000 Stck

**02.12.26 Auslaufventil m.Knebel 3/4"**
Auslaufventil m.Knebel 3/4"
m.Schlauchverschraubung matt,
mit Rohrbelüfter
verchromt mit Rosette.
Menge: 2,000 Stck

**02.12.27 Wasserstop für Auslauf-**
Wasserstop für Auslauf-
und Geräteventile 1/2" mit
3/4" IGx3/4" AG
verchromt
liefern und montieren
Menge: 2,000 Stck

**02.12.28 Wasserstop für Auslauf-**
wie zuletzt beschrieben, jedoch
für Auslaufventil 3/4".
Menge: 2,000 Stck

**02.12.29 Mini-Durchlauferhitzer 6,5 kW**
Mini-Durchlauferhitzer 6,5 kW/400V, weiß
ANWENDUNG: Der elektronisch geregelte
Mini-Durchlauferhitzer versorgt ein Waschbecken mit
Warmwasser. Der Betrieb ist sowohl mit Druckarmaturen
als
auch mit drucklosen Armaturen möglich.
KOMFORTMERKMALE: Das Gerät verfügt über eine
Regelelektronik und einen Sensor für die
Auslauftemperatur.
Die Wunschtemperatur wird bis zur maximalen Leistung
gradgenau erreicht. Eine interne Temperaturbegrenzung
ist
dank Temperaturskala stufenlos möglich. Ein
Durchflussmengen-Regler ist integriert. Sowohl Über-
als
Untertisch-Montage sind möglich.
EFFIZIENZ: Energie- und wassersparende Betrieb durch
elektronische Leistungsregelung erreicht. Das
Beimischen von
Kaltwasser an der Armatur ist nicht nötig.
INSTALLATION: Montage durch das Profi-Rapid
Installationssystem mit 2-Punkt-Befestigung. Die
Rückwand
kann zudem als Bohrschablone genutzt werden.
Bohrloch-Abweichungen werden durch die integrierten
Langlöcher ausgeglichen. Außenliegenden
Metall-Wasseranschlüsse für die schnelle Installation
der
Armaturen. Der Netzanschluss wird durch eine
serienmäßig
vorbereitete elektrische Anschlussleitung vereinfacht.
Schnelle
Fehleranalyse durch LED-Diagnoseampel.
SICHERHEIT: Die automatische Leistungsanpassung schützt
vor Verbrühungen bei hohen Einlauftemperaturen.
Sicherheitssystem mit Sicherheits-Druckbegrenzung und
elektronischer Temperaturüberwachung.
Technical data: Nennspannung: 400 V
Nennspannung 1: 380 V
Nennspannung 2: 400 V
Nennleistung: 6,5 kW
Nennleistung 1: 5,9 kW
Nennleistung 2: 6,5 kW
Nennstrom: 16,3 A
Nennstrom 1: 15,5 A
Nennstrom 2: 16,3 A
Absicherung: 20 A
Absicherung 1: 16 A
Absicherung 2: 20 A
Frequenz: 50/- Hz
Frequenz 1: 50/- Hz
Frequenz 2: 50/- Hz
Phasen: 2/PE
Wasseranschluss: G 3/8 A
Energieeffizienzklasse: A
Schutzart (IP): IP25
Temperatureinstellung: 30-50 GradC
Farbe: weiß
Höhe: 143 mm
Breite: 190 mm
Tiefe: 82 mm
Gewicht: 1.7 kg

Fabrikat nach Wahl des Bieters
'..........'
Typ nach Wahl des Bieters
'..........'
liefern und montieren
Menge: 3,000 Stck

**02.12.30 EE-Kompaktdurchlauferhitzer 11 kW 400V**
EE-Kompaktdurchlauferhitzer 11 kW 400V elektronisch
geregelt
für konstante Warmwassertemperaturen, Untertischgerät,
druckfeste Bauart, gradgenaue Temperaturen zwischen
20°C
und 60°C dank TWIN TEMPERATURE Control,
Sensortastenbedienfeld
mit LED-Anzeige, zwei programmierbare Festwerttasten,
strömungsoptimiertes Blankdraht-Heizsystem IES®,
doppeltes
Sicherheitssystem, geeignet zur Nacherwärmung von
vorerwärmtem Wasser bis 60°C (z.B. Solaranlage),
Multiple
Power System  für Einstellung der maximalen
Leistungsaufnahme bei der Installation, außen liegende
3/8"
Wasseranschlüsse, T-Stück 3/8" und Druckschlauch 3/8" ×
50cm im Lieferumfang enthalten, Netzanschlussleitung,
druckfeste oder drucklose Installation direkt an die
Armatur, IP
24.

Leistung/Spannung 11kW / 400 V
Absicherung 3x16 A
Anschluss Festanschluss
Nennquerschnitt 1,5 mm²
Warmwasserleistung 4,8 l/min ca.45°C
Einschaltwassermenge 2,0 l/min
Einsatz Küche, Teeküche

Gewicht Gerät 2,2 kg mit Wasser
Maße Gerät (HxBxT) 294 x 180 x 110 mm

Fabrikat nach Wahl des Bieters
'..........'
Typ nach Wahl des Bieters
'..........'
liefern und montieren
Menge: 3,000 Stck

**02.12.31 10-Liter Übertischgerät**
Druckfester 10-Liter-Kleinspeicher als Übertischgerät
zur Versorgung einer oder zweier Entnahmestellen
Korrosionsfester und deshalb wartungsfreier
Kupfer-Innenbehalter Die hochwertige Wärmedämmung sorgt
für einen geringen Bereitschaftsstromverbrauch
Temperaturregler 5 °C bis 80 °C Für drucklose
Installation (mit Niederdruckarmatur) und druckfeste
Installation (mit Sicherheitsgruppe) geeignet
Frostschutzautomatik Anschlussleitung mit Schukostecker
(~110 cm)Wasseranschluss 1/2" steckerfertig, IP 24.
Inhalt [Liter]:  10
Bauart; Zulassiger Betriebsüberdruck [MPa (bar)]:
druckfest 1) ;  0,8 (8)
Wasseranschlüsse (Schraubanschlüsse): G 1/2
Nennleistung [kW]: 2,2
Spannung [V]:  1~ / N / PE 230 V A
Nennstrom [A]:  10
Schutzart:  IP 24
Abmessungen H×B×T[cm]: 45,2 × 30,0 × 28,5
Netzleitung: mit Stecker
Typ: S10-O
Fabr.: Clage
oder gleichwertig
Fabr./Typ nach Wahl des Bieters:
'..........'
liefern und montieren
Menge: 1,000 Stck

#### Bereich 02.13 Stundenlohnarbeiten

*Hinweis*
Stundenlohnarbeiten-Erläuterungen
---------------------------------
Stundenlohnarbeiten dürfen nur auf ausdrückliche
Anweisung der Bauleitung für nicht vorhergesehene
oder nur auf diese Weise abzurechnende Arbeiten
ausgeführt werden.
Alle erforderlichen Auslösungen und Fahrgelder
sind in den Einheitspreisen enthalten.
Die Stundenzettel sind spätestens innerhalb
einer Woche nach Ausführung der Arbeiten unterschreiben zu lassen.Nicht rechtzeitig vorgelegte
Stundenzettel können nicht anerkannt werden.

**02.13.10 Monteurstunde**
Monteurstunde
-------------
Menge: 50,000 Stck

**02.13.20 Helferstunde**
Helferstunde
------------
Menge: 50,000 Stck

#### Bereich 02.14 Insgemeinkosten

*Hinweis*
Erstellen der Ausführungsplanung nach VDI 6026

Planungsumfang sind mindestens die Erstellung von
Grundrissplänen, Schnittzeichnungen sowie Details von
Zentralen, Schächten und Installationsschwerpunkten.

Erstellung aller erforderlichen Berechnungen, wie
Trinkwasser-
und Abwasserberechnung.

Maßstab entsprechend den zur Verfügung gestellten
Zeichnungen.

**02.14.1 Projektleiter Stunden für die Ausführungsplanung**
Menge: 40,000 Stck

**02.14.2 Technischer Zeichner Stunden für die Ausführungsplanung**
Menge: 60,000 Stck

*Hinweis*
Der Auftragnehmer muss seine Montage - Unterlagen
vor Ausführungsbeginn dem Bauherrn zur
Freigabe einreichen.
Durch den Freigabevermerk ist die Haftung des
Auftragnehmers für die Ausführung der obliegenden
Lieferungen und Leistungen in keiner Weise
eingeschränkt.

Der Auftragnehmer wird die Abnahme seiner
Lieferungen und Leistungen schriftlich beantragen.

Der Auftragnehmer hat gemäß VOB/B und VOB/C (DIN 18381
und DIN 18299) folgende Unterlagen 3-fach in
Papierordnern
und einmal digital (inkl. Inhaltsangabe) aufzustellen
und dem
Auftraggeber spätestens bei der Abnahme nach folgender
Sortierung zu übergeben:

- elektrische Übersichtsschaltpläne und Anschlusspläne
nach
DIN EN 61082-1 (VDE 0040-1) "Dokumente der
Elektrotechnik -
Teil 1: Regeln";
- Zusammenstellungen der wichtigsten technischen Daten;
- Kopien der vorgeschriebenen Prüf- und
Herstellerbescheinigungen, Verwendbarkeitsnachweise,
Fachunternehmererklärungen;
- alle für einen sicheren und wirtschaftlichen Betrieb
erforderlichen Bedienungs- und Wartungsanleitungen;
- Protokolle über die Druck- und Dichtheitsprüfung von
Trinkwasser- und Gasleitungen;
- Protokoll über die Einweisung des Wartungs- und
Bedienungspersonals;

Die Revisionsunterlagen sind Abnahmevoraussetzung.

**02.14.3 Revisionszeichnungen**
Zusätzlich zu den nach VOB geforderten Unterlagen
sind die Revisionszeichungen mit folgenden Plänen
zu erstellen und ergänzen:
- Grundrisspläne Sanitär Maßstab 1:50
farbig abgelegt als CAD-Pläne inkl.
Datenträger CD-Rom im Auto-CAD-Format
mind. Release 2007 als dwg-Datei und als pdf-Datei
von Gebäude 1 Kellergeschoss, Erdgeschoss,
Obergeschoss und Dachaufsicht sowie von Gebäude 2
Erdgeschoss, Obergeschoss und Dachaufsicht
- Strangschema Sanitär für Gebäude 1 und Gebäude 2
als dwg- und pdf-Datei.

Alle Revisionszeichnungen sind 3-fach in Papierordnern
und einmal digital zu übergeben.
Menge: 1,000 psch

#### Bereich 02.15 Kernbohrungen

**02.15.1 Wandschlitz 10 x 20mm**
Wandschlitz
in vorhandene Wände aus Beton/Stahlbeton
nachträglich herstellen.
Schlitzbreite-/länge 10 x 20mm.
einschl. Schuttentsorgung und Abtransport
aus dem Gebäude.
Menge: 10,000 m

**02.15.2 Kernbohrung Durchmesser 60-80 mm**
Kernbohrung Durchmesser 60-80 mm
mit Diamantkronenbohrer in Naßbohrung
oder einem ähnlichen Verfahren
Wand/Deckenmaterial: Beton
Bohrrichtung : Vertikal von oben nach unten
  oder Horizontal
Bei Naßbohrungen ist auf eine einwandfreie
Abführung des ausfließenden Wassers zu
achten.Der Bohrkern ist aus dem Gebäude zu
schaffen und zu entsorgen.
Deckenstärke/Wandstärke ca. 24cm
Menge: 20,000 Stck

**02.15.3 Kernbohrung Durchmesser 100-130 mm**
Kernbohrung Durchmesser 100-130 mm
sonst wie zuletzt in vollem Wortlaut beschrieben
Menge: 40,000 Stck

**02.15.4 Kernbohrung Durchmesser 150-180 mm**
Kernbohrung Durchmesser 150-180 mm
sonst wie zuletzt in vollem Wortlaut beschrieben
Menge: 5,000 Stck

**02.15.5 Kernbohrung Durchmesser 190-250 mm**
Kernbohrung Durchmesser 190-250 mm
sonst wie zuletzt in vollem Wortlaut beschrieben
Menge: 1,000 Stck

#### Bereich 02.16 Montagegerüste

**02.16.1 Montagegerüst mit für Arbeiten bis 4,50m Höhe**
Montagegerüst mit für Arbeiten bis 4,50m Höhe.
Konstruktion
gem. Unfallverhütungsvorschriften der
Berufsgenossenschaft.
Anwendung des Gerüstes für die gesamte Arbeitszeit der
Montagemaßnahme.
Menge: 1,000 psch

USt %: 19,00
